# Sanitär- und Heizungsinstallation MHK
Angebotsaufforderung (GAEB 90, DA83)
DV-Nummer: 2261033
Eröffnung: 23.04.26
Währung: EUR

## VE 400.02.1 Sanitär und Heizungstechnik
Datum: 18.03.26

*Hinweis*
0. Abkürzungsverzeichnis

AG Auftraggeber
AN Auftragnehmer
AVV Abfallverzeichnis-Verordnung
BauVO Baustellenverordnung
BE Baustelleneinrichtung
BGR Berufsgenossenschaftliche Regelungen
BT Bauteil
BÜ  Bauüberwachung
EBV Ersatzbaustoffverordnung
EG Erdgeschoss
EP Einheitspreis
GP Gesamtpreis
i.A. im Allgemeinen
i.M. im Mittel
KG Kellergeschoss / Untergeschoss
LV Leistungsverzeichnis
OG Obergeschoss
SPSG Stiftung Preußische Schlösser und Gärten, Berlin
und
Brandenburg
SiGeKo Sicherheits- und Gesundheitskoordinator
UG Untergeschoss / Kellergeschoss
UVV Unfallverhütungsvorschriften
WMP Werkstatt- und Montageplanung

Gebäudeteile der Gebäudeensembles:

MHK Mühlenhauskomplex, bezeichnet das
 Gebäudeensembles bestehend aus
 Mühlenhaus, Mühlenterrasse und Remise, einschl.
 Ergänzungsbauwerke und Waschhaus
MH  Mühlenhaus, Bestandsgebäude
MT  Mühlenterrasse, Bestandsgebäude
WH Waschhaus, Bestandsgebäude
Rem  Remise, Bestandsgebäude
AB-W  Ergänzungsbauwerk, Anbau westl. der Remise,
 Neubau
BW-N  Ergänzungsbauwerk, nördl. der Remise, Neubau
SH  Schweizer Haus, Neubau
MS  Marstall, Bestandsgebäude (2. BA)

*Hinweis*
1.  Allgemeine Angaben zum Bauvorhaben

1.1 Projektbezeichnung, Bauabschnitte

Das Projekt wird als "Besucherzentrum Historische
Mühle Park
Sanssouci" bezeichnet, mit dem Projektkürzel BZHM.

Die Planung für das künftige Besucherzentrum im Park
Sanssouci
umfasst die denkmalgerechte und restauratorische
Sanierung des
Gebäudeensembles an der Historischen Mühle mit zwei
neuen
Ergänzungsbauwerken, die Errichtung eines Neubaus,
sowie die
Herstellung der Freianlagen.

Ziel ist, das Serviceangebot für die steigende Zahl der
Parkbesucher zu erweitern und zu modernisieren.

Das geplante Nutzungsprogramm umfasst u.a. ein
erweitertes
Gastronomieangebot, die Errichtung einer
Verkaufsstätte als Buch-
und Souvenirshop, die Modernisierung der Ticket- und
Informationszentrale, Sanitäreinrichtungen für die
Parkbesucher,
sowie die Sanierung des vorhandenen Wohnungsbestandes.

Der gesamte Gebäudebestand aus der Mitte des
19.Jahrunderts
steht unter Denkmalschutz und ist Teil des
Landschaftsraumes
Park Sanssouci, der als UNESCO-Weltkulturerbe unter
besonderen
Schutz gestellt ist.

Die Maßnahme wird in folgenden Bauabschnitten
umgesetzt:

Vorgezogene, bauvorbereitende Bauarbeiten:
infrastrukturelle Tiefbau- und Ingenieurbauarbeiten

1. Bauabschnitt
denkmalgerechte und restauratorische Sanierung des
Mühlenhauskomplexes (MHK), bestehend aus den Bauteilen
Mühlenhaus (MH) mit den angrenzenden Bauteilen der
Mühlenterrasse (MT) und der ehemaligen Wagenremise
(Rem), sowie dem freistehenden, kleinen Waschhaus (WH)
Errichtung zweier kleinerer Ergänzungsbauwerke zur
Umsetzung des Nutzungsprogramms der Remise, im weiteren
Anbau-West (AB-W) und Bauwerk-Nord (BW-N) genannt,
westlich und nördlich der Wagenremise
Errichtung eines Neubaus als Ersatzbauwerk für das
ehemalige
"Schweizer Haus" (SH)
Herstellung der Freianlagen

2. Bauabschnitt
Umbau und Teilsanierung des Marstall-Gebäudes

Die in diesem LV beschriebenen Leistungen umfassen
ausschließlich Bauleistungen des 1. Bauabschnitts

1.2  Lage des Projektes

Das Projekt liegt am nord-östlichen Rand des Parks
Sanssouci in
Potsdam, vis-à-vis des Schlosses Sanssouci.
Straße: An der Orangerie, 14469 Potsdam

Das Gebäudeensemble befindet sich nördlich und
westlich der
"Maulbeerallee" am Fuß der historischen Windmühle und
wird von
der Straße "An der Orangerie" gekreuzt. Westlich
schließt sich der
"Nordische Garten" an.

Die Grundstücke des 1. Bauabschnitts werden im
Kataster unter
Gemarkung Potsdam, Flur 026 geführt; bestehend aus den
Flurstücken 4 und 944. Die Straße "An der Orangerie"
bildet das
Flurstück 5.
Die Grundstücke befinden sich im Eigentum der Stiftung
Preußische Schlösser und Gärten.

Das Planungsgebiet umfasst, einschließlich
Freianlagen, zwischen
der Straße "An der Orangerie" und der "Maulbeerallee"
gelegen,
eine Grundfläche von rund 4.500m², nördlich davon noch
einmal
rund 400m² Grundfläche des Marstall-Gebäudes des 2.
Bauabschnitts.

1.3  Planungsrechtliche Rahmenbedingungen und
Denkmalschutz

In Hinblick auf den besonderen Schutzstatus als
UNESCO-Weltkulturerbe ist der Park-Sanssouci, trotz
seiner Lage
innerhalb des Stadtgebietes von Potsdam, als
Außenbereich im
Sinne §35-BauGB eingestuft.

Der geschützte Gebäudebestand, welcher durch die
Baumaßnahme saniert und erhalten wird, ist Teil des
geschützten
Landschaftsraums Park Sanssouci, einschließlich dem
Neubau
Schweizer Haus, welcher nach Abbruch des historischen
Vorgängerbauwerks, das Gebäudeensemble wieder
komplettiert.

Die Bausubstanz der Bestandsgebäude des Ensembles ist
überwiegend bauzeitlich und stammt aus der Mitte des
19.
Jahrhunderts. Die Denkmalsubstanz ist unter der
Maßgabe des
maximalen Erhalts zu sichern und in Stand zu setzen,
oder bei
Teilverlusten originalgetreu wiederherzustellen.

Diese Zielstellung umfasst weitgehend:
die tragende Struktur weitestgehend unverändert zu
erhalten
und nach Erfordernis zu sanieren
wesentliche, statisch- konstruktive Schäden unter
maximalem
Substanzerhalt konstruktiv instand zu setzen
die äußeren Bau- und Dachformen zu erhalten, die
Dacheindeckungen werden weitestgehend material- und
denkmalgerecht erneuert
die Deckenkonstruktionen (Holzbalkendecken,
Gewölbekappen) zu erhalten und instand zu setzen
Fassadenoberflächen (z.B. Putzflächen, Sichtmauerwerk
und
Natursteinoberflächen) überwiegend zu sanieren und zu
restaurieren
bauzeitliche Fenster und Türen zu sanieren, ggf. zu
ergänzen
und im Einzelfall zu ersetzen
nicht denkmalgerechte Veränderungen der Nachkriegszeit
werden rückgebaut
fehlende, nicht mehr erhaltende Bauteile zu ergänzen
Restaurierungsmaßnahmen an originalen Oberflächen und
Zierbauteilen verschiedenster Materialien

*Hinweis*
2.  Allgemeine Technische Vorbemerkungen

Die laufende Nummerierung der nachfolgenden Punkte
bezieht
sich auf die Vorgaben der VOB/Teil C, DIN 18299 und
ist nicht
durchlaufend. Fehlende Punkte sind an anderer Stelle
behandelt,
oder haben keine Relevanz für die auszuführende
Leistungen des
LVs.

Allgemeiner Hinweis:

Wenn in der Leistungsbeschreibung nicht anders
beschrieben,
verstehen sich alle Positionen einschl. Einrichten,
Unterhalten und
Räumen der Baustelle, einschl. Stellen/ Aufbau,
Vorhalten und
Abbau aller für die Durchführung erforderlicher
Werkzeuge, Geräte,
Maschinen (auch Leitern, Gerüste bis 2,00 m,
Hebegeräte, Kräne
etc.) und sonstiger Hilfsmittel.

Es gelten die für das Gewerk maßgeblichen DIN-, DIN
EN- und DIN
EN ISO Normen, zusätzlich alle weiteren einschlägigen
und zum
Zeitpunkt der Angebotsabgabe gültigen Normen,
Vorschriften,
Richtlinien und Hinweise, insbesondere die BGR
(Berufsgenossenschaftlichen Regelungen) und die
Richtlinien der
Gemeinde-Unfall-Versicherer. Die Regeln für Sicherheit
und
Gesundheitsschutz der Bau-Berufsgenossenschaft sind
Bestandteil und Grundlage des Angebotes, ebenso die
Baustellenverordnung (Verordnung über Sicherheit und
Gesundheitsschutz auf Baustellen/ BaustellV, BGBl.I S
1283) in
der aktuell gültigen Fassung.

Soweit im Leistungsverzeichnis auf Technische
Spezifikationen
(z.B. nationale Normen, mit denen europäische Normen
umgesetzt
werden, europäische technische Zulassungen, gemeinsame
technische Spezifikationen, internationale Normen)
Bezug
genommen wird, werden ohne den ausdrücklichen Zusatz:
"oder
gleichwertig", immer gleichwertige Technische
Spezifikationen in
Bezug genommen

*Hinweis*
2.1  Allgemeine Angaben zur Baustelle

2.1.1  Lage, Besondere Vorgaben des Auftraggebers
(s.a. 1.3)

Die besondere Lage der Baustelle im Schlosspark
Sanssouci
erfordert eine besondere Rücksicht bei der
Bauausführung und auf
den Umgebungsschutz. Daraus leiten sich grundsätzlich
folgende
Anforderungen ab:
Schutzmaßnahmen am geschützten Baumbestand nach den
Anforderungen der kommunalen Baumschutzsatzung
Artenschutz nach den Anforderungen des §44
Bundesnaturschutzgesetz (BNatSchG)
Staubemissionen sind durch geeignete Maßnahmen zu
unterbinden (hier: im Außenbereich Befeuchtung bei
Staubentwicklung).
Es ist der Einsatz von schallgedämpften Geräten
vorgeschrieben.
Besonders lärmintensive Tätigkeiten sind 24 Stunden
vorher
beim AG anzumelden.
Verunreinigungen im öffentlichen Bereich sind sofort zu
entfernen.
Verlegen von Wasserschläuchen und Lagern von gefüllten
Flüssigkeitsbehältern innerhalb der denkmalgeschützten
Gebäude ist untersagt.
Rauchen ist innerhalb der Gebäude nicht gestattet

Parken von privaten KFZ auf den BE-Flächen und im
Umfeld
innerhalb des Parkgebietes ist untersagt und nur auf
dem
öffentlichem Parkplatz für Parkbesucher nahe der
Baustelle
kostenpflichtig möglich.

2.1.2  Besondere umweltrechtliche Vorschriften

Aufgrund der besonderen Lage des Baugebietes wird auf
die
behördlichen Umwelt- und Entsorgungsvorschriften und
deren
strikte Einhaltung besonders hingewiesen.

2.1.3  Art und Lage der Baulichen Anlage (s.a. 1.1)

Mühlenhauskomplex (MHK)
Denkmalgeschützes Gebäudeensemble bestehend aus den
Gebäudeteilen:

Mühlenhaus (MH), Bestandsgebäude erbaut Mitte
19.Jahrhundert:
4-geschossiges Bestandsgebäude, Massivbau mit
MW-Wänden,
unterkellert
Außenwände teils verputzt, teils Sichtmauerwerk, teils
aus
Naturstein
Decke über KG überwiegend Holzbalkendecken, z.T.
Stahlsteindecke
Holzbalkendecken mit Einschub und Zwischenböden
Terrassendecke ü. 1.OG aus MW-Gewölbekappen
Dachkonstruktion Holzbau, flach geneigtes Schrägdach
mit
Zinkeindeckung
Traufhöhen ca. 12,50m bis 15,50m
gepl. Nutzung: Wohngebäude mit 4 Whg., kleine
Büroeinheit,
kleine Gastro-Einheit

Mühlenterrasse (MT), Bestandsgebäude erbaut Mitte
19.Jahrhundert:
1-geschossiges Terrassengebäude, an das MH angrenzend
Massivbau mit MW-Wänden und MW-Gewölbedecken mit
Dachterrasse
Außenwände Sichtmauerwerk, teilweise aus Naturstein,
Höhe, einschl. der Brüstungen, bis ca. 9,70m
gepl. Nutzung: Terrassenbauwerk, mit unbeheizten
Nebenräumen
im Erdgeschoss

Remise (Rem), Bestandsgebäude erbaut Mitte
19.Jahrhundert:
1-geschossige, ehemalige Wagenremise, an die MT
angrenzend
Massivbau mit MW-Wänden, Außenwände aus Sichtmauerwerk
Dachkonstruktion Holzbau, flach geneigtes Schrägdach
mit
Schieferdeckung und PV-Schindeln
Traufhöhen ca. 5,20m
gepl. Nutzung: Sommergastronomie, öffentl. WC-Anlage

Anbau-West (AB-W), Neubau, Erweiterung als Anbau an die
Remise:
Massivbau, Außenwände Sichtbeton aus Leichtbeton /
Dämmbeton,
Flachdach begrünt, STB-Dachdecke
Attikahöhe ca. 4,50m
gepl. Nutzung: Erweiterung für die öffentl. WC-Anlage
in der
Remise

Bauwerk-Nord (BW-N), Neubau, Nebengebäude nördl. der
Remise:
1-geschossiger Holzbau, Außenwände mit Vorhangfassade
teilw.
MW gedämmt, teilw. als Kaltfassade
Flachdach begrünt, Holzdeckenkonstruktion
Attikahöhe ca. 3,60m
gepl. Nutzung: barrierefreie WC-Anlage, Müllstation

Waschhaus (WH), Bestandsgebäude, Nebengebäude erbaut
Mitte
19.Jahrhundert:
1-geschossiges, ehemaliges Waschhaus
Massivbau mit MW-Wänden, Außenwände aus Sichtmauerwerk
Dachkonstruktion Holzbau, flach geneigtes Pultdach mit
Zinkeindeckung
Traufhöhen ca. 3,50m
gepl. Nutzung: unbeheiztes Nebengebäude der
Sommergastronomie

Schweizer Haus (SH), Neubau, Ersatzbauwerk des
historischen
Schweizer Haus:
2-geschossig, am Fuß des Hangs zum Mühlenplateau
stehend
Erdgeschoss als massives Sockelbauwerk, Außenwände
Sichtbeton aus Leichtbeton / Dämmbeton,
Obergeschoss als Holzbau, Außenwände als Holzrahmenkonstruktion in Elementbauweise, mit vollverglasten
Fassadenelementen,
Dachkonstruktion Holzbau, flach geneigtes Schrägdach,
Dacheindeckung aus PV-Schindeln
Traufhöhen ca. 6,50m
gepl. Nutzung: Einzelhandel, Buch- und Museums-Shop

2.1.4  Verkehrsverhältnisse, Anfahrt

Die Baustelle ist über die öffentliche Straße
"Maulbeerallee", mit
LKW nur aus Richtung Osten, zu erreichen.
Die Zufahrt auf die Baustelle erfolgt über die Straße
"An der
Orangerie".

Die Straße "An der Orangerie" ist eine Liegenschaft
der Stiftung
Preußische Schlösser und Gärten (SPSG). An dieser
liegt der
Eingang in das Ticket- und Informationszentrum für die
Parkbesucher. Sie ist außerdem die fußläufige
Verbindung
zwischen dem nord-westlich gelegenen, öffentlichen
Besucherparkplatz und Schlosspark Sanssouci. Die ca.
5.80m
breite Straße ist daher insbesondere während der
touristischen
Hauptsaison durch Fußgängerverkehr stark frequentiert
und
zugleich Zufahrt zur Andienung anderer Gebäude,
Baustellen und
der Feuerwehr. Der Fußgängerverkehr wird daher auf die
nördl.
Straßenseite umgelenkt. Dennoch ist mit
Fußgängerverkehr und
Straßenquerungen zur "Mühlenrampe" zu rechnen.

Auf der Straße "An der Orangerie" ist deshalb bei
Befahrung durch
Baufahrzeuge besondere Rücksicht auf den
Fußgängerverkehr zu
nehmen. Es ist nur Schritttempo gestattet. Es besteht
Einweisungspflicht bei Ein- und Ausfahrt auf das
Baugelände.

Die Straße ist während der Bauausführung dauerhaft
freizuhalten.
Es besteht Parkverbot auf der Straße "An der
Orangerie". Im
Ausnahmefall ist für temporäre Einschränkungen die
Zustimmung
über die BÜ einzuholen.

Verschmutzungen der Straße durch Baufahrzeuge sind
durch den
AN eigenständig zu beseitigen. Dafür ggf. anfallende
Kosten sind
in die Einheitspreise der nachfolgenden LV-Positionen
einzukalkulieren.

2.1.5 Für den Verkehr freizuhaltende Flächen

Auf dem Baustellengelände sind die für die Arbeiten
anderer
Auftragnehmer erforderlichen Flächen freizuhalten.

Privater Parkverkehr innerhalb der
Baustelleneinrichtung ist
untersagt.
Öffentliche Verkehrsflächen sowie Parkplätze, soweit
sie nicht
durch den Bauzaun umschlossen sind, sind von
Baustelleneinrichtungen, Baugeräten usw. ständig
freizuhalten.
Besondere Aufmerksamkeit ist beim Queren der Flächen
für
Baustellenver- und -entsorgung erforderlich.
Feuerwehrzufahrten
und Aufstellflächen sind zwingend freizuhalten.

2.1.6  Baustelleneinrichtung (BE)

Der übergeordnete Baustelleneinrichtungsplan ist für
die
Bauphase des 1. Bauabschnitts erstellt und liegt als
Anlage den
Verdingungsunterlagen bei (s.
Baustelleneinrichtungsplan, lfd.
Plan-Nr. 101).

Die gesamte Baustellenfläche gliedert sich in drei
Teilbereiche, die
nicht direkt aneinander grenzen:
BE-Teilfläche Baufeld SH
BE-Teilfläche Baufeld MHK (Remisenhof)
BE-Teilfläche Baufeld MT

Die Baustelleneinrichtungsflächen sind begrenzt und
werden
gemäß Baustelleneinrichtungsplan zur Verfügung
gestellt.
Als Baustelleneinrichtung werden zur Verfügung
gestellt:
Einfriedung der BE Fläche mit festen Bauzäunen
allgemeine Baubeleuchtung auf dem Baufeld
Sanitärcontainer zur Nutzung aller Baugewerke

Sämtliche weitere Aufwendungen zur
Baustelleneinrichtung, sowie
die Arbeitsplatzbeleuchtung, soweit nicht als
Einzelpositionen
ausgeschrieben, sind gem. DIN 18299 als
Nebenleistungen in die
Einheitspreise der LV-Positionen einzukalkulieren.

2.1.7  Materialtransport

Seitens des AG wird kein Baukran, Hebegerät, sonstige
Transportmittel/-einrichtungen gestellt (s.a., Pkt.
2.2.04).

2.1.8 Lagerflächen

Lagerräume für Material und Gerät des AN werden durch
den AG
nicht bereit gestellt. Auf der BE-Fläche stehen nur
beschränkt
Lagerflächen zur Verfügung. Durch den AG / BÜ werden
bedarfsorientiert Kleinflächen als Parzellen für den
AN befristet
freigegeben. Im Innenbereich können bei Zustimmung der
Bauleitung des AG kurzzeitig Zwischenlager errichtet
werden,
soweit diese den Ablauf anderer Gewerke nicht stören
und
kurzfristig beräumt werden.

Grundsätzlich sind Baumaterialien einbauorientiert zu
ordnen und
zeitnah auf kurzem Weg zum Einsatzort zu bringen.

Aufstellplätze für temporäre Großgeräte sind durch den
AN in
Abstimmung mit der Bauleitung innerhalb der
ausgewiesenen
BE-Flächen einzurichten.

2.1.9  Anschlüsse für Wasser, Energie und Abwasser

Für die Leistungen des Auftragnehmers sind im
Baustellenbereich
Strom- und Wasseranschlüsse eingerichtet.
Diese können vom Auftragnehmer, für die Dauer der
Ausführung
genutzt werden.

Die Positionen und Anschlußwerte sind dem BE-Plan der
LV-Anlagen zu entnehmen.

Die Verbrauchskosten sind vom Auftragnehmer zu tragen
und
somit entsprechend einzukalkulieren.
Gem. den BVB des AG erfolgt für Baustrom und Bauwasser
jeweils
eine Umlage in Höhe von 0,3%, zzgl. 0,15% für die
Bereitstellung
der Sanitäranlage.

Die Umlage beträgt insgesamt 0,75% des brutto
Rechnungsbetrages.

2.1.10 Bodenverhältnisse, Hydrologische Verhältnisse
und
Schadstoffe

Verdacht auf besondere Schadstoffe im Baugrund besteht
nicht.
Tragfähiger Baugrund, sowie Grundwasser steht erst in
tieferen
Schichten an.

2.1.11 Umweltrechtliche Vorschriften, Beachtung der
Gefahrstoffverordnung (GefStoffV), Schutz vor
schädlichen
Umwelteinwirkungen

Vorhandene umweltschädliche Materialien und Bauteile,
die der
AN am Bau vorfindet und demontieren muss, sind
anzuzeigen und
zu separieren.

Die Entsorgung belasteter Stoffe erfolgt in allen
Fällen durch den
Abfallmanager des AG

Es sind die erforderlichen Vorkehrungen zum Schutz der
Nachbarschaft gegen jegliche Art von Belästigungen wie
Staub,
Gestank und Lärm zu treffen.

Lärmschutzmaßnahmen gelten als Nebenleistungen und
sind mit
in die Einheitspreise einzukalkulieren.
Sind die Arbeiten mit unvermeidlichen Belästigungen
über die im
o.g. Abschnitt geforderten Maßnahmen hinaus für die
Bauausführung nötig, so sind diese vor Ausführung der
Arbeiten der
Bauüberwachung zu melden und genehmigen zu lassen.
Dies gilt
insbesondere für Abbruch-, Erd- und Stemmarbeiten,
u.ä..

2.1.12  Besondere Vorgaben für die Entsorgung

Das BVH wird durch ein Abfallmanagement des AG
begleitet,
s.hierzu AVB, Pkt. 2.2.4

2.1.13  Höhenverhältnisse

Das Baugelände kann nicht als ebenerdig angesehen
werden. Die
südl. des Baugeländes gelegene Straße "Maulbeerallee"
liegt
deutlich tiefer als die Straße "An der Orangerie". Die
Maulbeeralle
steigt südl. und östl. des Baugeländes bis zum
Anschluß der
Straße "An der Orangerie" um bis ca. 5.00m an. Die
Höhenentwicklung gem. Eintrag im Lageplan und
Baustelleneinrichtungsplan ist zu beachten.

Die Arbeiten am SH auf der südl. Seite sind am Hang
auszuführen.

Bei allen Einmessarbeiten ist zu beachten, der absolute
Höhenbezug zu NHN an den Gebäuden Schweizer Haus (SH)
und Bestandsgebäude des Mühlenhauskomplex /(MHK) ist
unterschiedlich festgelegt:

Das Höhennivellement ist gemäß amtlichem Lageplan mit
der
Bezugshöhe festgelegt:
SH: +/- 0.00 = 46.05 ü.NHN
MHK: +/- 0.00 = 45.90 ü.NHN

Das fertige Gelände außerhalb des Gebäudes wird nach
Planung
der Außenanlagen hergestellt.

2.1.14  Schutz von Bäumen, Pflanzen etc.

Auf dem Baugelände und im Bereich der Zufahrten
befinden sich
Bäume, die im Zuge der übergeordneten
Baustelleneinrichtung
geschützt werden.

Aufgrund der besonderen Lage des Baugeländes im
Schloßpark
Sanssouci ist auf den Erhalt und Schutz des
Baumbestandes
besondere Rücksicht zu nehmen. Die Anforderungen nach
kommunaler Baumschutzsatzung sind unbedingt zu
beachten.

2.1.15 Im Baugelände vorhandene Anlagen, Hindernisse im
Boden

Im Baugelände vorhandene Alt-Anlagen sind nicht
vollständig
bekannt. Es ist aber grundsätzlich mit Hindernissen im
Boden zu
rechnen. Im Zuge der vorgezogenen Ingenieurbauarbeiten
wurden
neue Erdleitungen für Wasser, Abwasser- und
Elektroversorgung
außerhalb der Gebäude auf dem Baustellengelände
verlegt. Im
Boden der südlichen Baustellenfläche ist eine
Rigolenanlage
errichtet.

Daher ist bei Erdarbeiten grundsätzlich auf den
vorhandenen
Leitungsbestand zu achten.

Sollten bei evtl. erforderlichen Aushubarbeiten
Leitungen o.ä.
freigelegt werden, so liegt es im Aufgabenbereich des
Auftragnehmers den Auftraggeber, ggf. auch die
zuständigen
Behörden, zu informieren und eine Klärung
herbeizuführen.

2.1.16  Kampfmittelsondierung

Eine Kampfmittelsondierung ist nicht erforderlich. Es
liegt dem AG
eine Bescheinigung des Kampfmittelbeseitigungsdiensts
(KMBD)
des Landes Brandenburg vor, dass kein
Kampfmittelverdacht
vorliegt.

2.1.17 Baustellensicherheit / SiGeKo

Der Auftraggeber hat einen Sicherheits- und
Gesundheitskoordinator (SiGeKo) für die Baumaßnahme
eingesetzt. Die Vorgaben und die Anweisungen des
SiGeKo sind
bei der Bauausführung zwingend einzuhalten.

Mit Auftragserteilung verpflichtet sich der AN, seine
Mitarbeiter an
die Anforderungen an den Arbeitsschutzes in den
Sicherheitsplan
des SiGeKo einzuweisen, und die Einhaltung über die
Dauer seiner
Tätigkeit zu kontrollieren und nachzuhalten.

2.1.18 Allgemeiner Hinweis zu Baustellenordnung

Die Baustelle ist grundsätzlich immer in einem
aufgeräumten und
sauberen (besenreinen) Zustand zu halten.
Bauschutt ist arbeitstäglich in die bereitgestellten
Container des
AG zu verbringen, Verpackungsmaterial, sowie sonstige
Stoffe des
AN sind zum Abschluss eines Arbeitstages abzufahren.

Werden Arbeitsplätze nicht in aufgeräumtem und sauberen
Zustand nach Abschluss eines Arbeitstages verlassen,
werden
diese auf Veranlassung der Bauleitung hin durch Dritte
gesäubert.
Die entstehenden Kosten hierfür werden dem Verursacher
in
Anrechnung gebracht.

2.1.19 Art und Umfang von Schadstoffbelastungen

Für die Baumaßnahme wurde ein Schadstoffgutachten
erstellt.
Schadstoffbelastete Bauteile der Bestandskonstruktion
wurden
festgestellt. Diese werden im Zuge einer vorgezogenen
Abbruchmaßnahme, unter Begleitung eines Abfallmanagers
im
Vorfeld abgetragen, so dass bei der Ausführung der im
LV
beschriebenen Arbeiten keine schadstoffbelastete
Bauteile mehr
vorhanden sind.

2.1.20 Arbeiten anderer Gewerke

Mit zeitgleichen Bauarbeiten anderer Gewerke auf der
Baustelle
tätigen ist zu rechnen.

2.1.21 Werbung / Werbefreie Baustelle

Das Anbringen einer Firmenzeile am Bauschild des AG
ist nicht
vorgesehen.

Das Anbringen von Werbetafeln und / oder
Firmenschildern an
Bauzaun oder Gerüsten ist auf der ganzen Baustelle aus
Gründen
des Umgebungsschutzes grundsätzlich nicht gestattet.

Ausgenommen sind für Bauablauf und Baustellensicherheit
erforderliche Beschilderungen wie Verbots- Warn- und /
oder
Hinweisbeschilderungen, sowie kleinformatige
Firmenschilder zur
Kennzeichnung der firmeneigenen Container zur
Orientierung
ortsfremder Personen

*Hinweis*
2.2.  Allgemeine Angaben zur Ausführung

2.2.1  Bauteile, Arbeitsabschnitte

Aufgrund von Abhängigkeiten mit dem Bauablauf anderer
Gewerke
ist damit zu rechnen, dass die Arbeiten mit zeitlicher
Unterbrechung auszuführen sind.

Die Arbeitsabschnitte und Abläufe sind vom
Auftragnehmer, unter
Berücksichtigung der Terminziele, zu Arbeitsbeginn in
Ihrer
terminlichen Abfolge mit Einzelfristen darzustellen
und in
Abstimmung mit dem AG zu vereinbaren.

Der Auftragnehmer hat alle Maßnahmen für zur Sicherung
notwendiger Zwischenbauzustände, wie Abstützungen,
Provisorien
und Schutzmaßnahmen, durchzuführen und
einzukalkulieren.

Anspruch auf zusätzliche Vergütung besteht nicht,
sofern nicht in
gesonderten Positionen ausgeschrieben.

2.2.2 Besondere Erschwernisse während der Ausführung

Entfällt für dieses LV.

2.2.3  Besondere Anforderungen, Abfallmanagement und
Entsorgung

Das BV wird durch ein Abfallmanagement des AG
begleitet.

Abbruchmaterialien, anfallender Schutt, sowie sonstige
Materialien und Bauabfälle sind grundsätzlich nach
AVV-Schlüssel
zu separieren und sortenrein in bereitgestellte
Container des AG
abzuladen. Das Verfahren zur Entsorgung erfolgt durch
den
Abfallmanager.

Die Entsorgung von Abfallstoffen und Reststoffen,
insbesondere
Verpackungsmaterialien, die der AN durch seine
Leistung selbst
erzeugt, sind durch den AN auf eigene Kosten zu
beräumen und zu
entsorgen.

2.2.4  Anforderungen an die Baustelleneinrichtung,
Materialanlieferung, Materiallagerung,
Baustellensicherung

Die verfügbare Baustelleneinrichtungsfläche und die
übergeordnete Baustelleneinrichtung des AG ist dem
beiliegenden
Baustelleneinrichtungsplan zu entnehmen (s. Plananlage,
Baustelleinrichtungsplan).
Die Rahmenbedingungen der Baustelleneinrichtung des AG
gelten
übergeordnet und sind verbindliche Grundlage für die
Planung der
eigenen Baustellenorganisation des AN.

Verkehrs- und Bewegungsflächen, Anforderungen, sowie
der
Flächenbedarf anderer Gewerke sind grundsätzlich zu
berücksichtigen.

Die Baustelleneinrichtung des AN ist zwingend mit der
Bauleitung
/ Objektüberwachung des AG vor Einrichtung abzustimmen.
Danach erfolgt die Aufteilung und Zuweisung der
Flächen durch die
Objektüberwachung des AG.

Materialien sind nur in den Mengen anzuliefern, die
kurzfristig
eingebaut werden können. Größere Anlieferungen sind
mit der
Objektüberwachung abzustimmen. Das Lagern oder
Abstellen von
Material oder Hilfsmitteln wie auch
Baustellenfahrzeugen ist
außerhalb der definierten Baustelleneinrichtungsfläche
nicht
gestattet.

Falls Material auf der Baustelle gelagert wird,
geschieht dies auf
eigenes Risiko des AN. Eine Haftung des Auftraggebers
bei
Beschädigungen, Diebstahl etc. ist ausgeschlossen. Der
öffentliche Straßen- und Parkraum darf grundsätzlich
nicht zum
Abstellen von Baustellenfahrzeugen genutzt werden.

Sämtliche Baustelleneinrichtungen, die der AN zur
Durchführung
seiner Leistungen benötigt, sind vom AN zu erbringen,
die Kosten
hierfür sind mit den EP abgegolten, soweit keine
Einzelpositionen
im LV aufgeführt sind. Dies gilt ebenso für eigene
Container, die
der AN zur Ausführung der eigenen Leistung benötigt.
Diese sind in
die EPs einzurechnen und werden nicht gesondert
vergütet.

Dies gilt insbesondere auch für Hebewerkzeuge (Kran).
Für die
Kranaufstellung ist der Mehraufwand für die Verlegung
von
Zuleitungen aus der Haupt-UV komplett mit
einzukalkulieren.

Die Standorte der Baustromverteiler mit Anschlußwerten
sind dem
BE-Plan der LV-Anlagen zu entnehmen.

Zur Absicherung muss der Baustellenbereich ständig
geschlossen
gehalten werden, um das Betreten durch Unbefugte zu
verhindern.
Nach Beendigung der Arbeiten sind Baustellentüren und
Tore
durch den AN täglich abzuschließen.

2.2.5  Regelung und Sicherung des Verkehrs

Die Regelung des öffentlichen Verkehrs auf den Straßen
"An der
Orangerie" und "Maulbeerallee", sowie ggf.
erforderliche
Maßnahmen zur Verkehrssicherheit, z.B. für An- und
Abtransport
von Baugerät, Baukränen, Baumaterial, sind
grundsätzlich
Leistungen des AN und in der Einheitspreiskalkulation
zu
berücksichtigen.

Ggf. erforderliche Genehmigungen der
Straßenverkehrsbehörde
sind eigenverantwortlich durch den AN einzuholen.
Dafür anfallende Genehmigungsgebühren sind als
Nebenkosten
einzukalkulieren und werden vom AG nicht erstattet.

Die Hinweise der AVB, in Pkt. 2.1.4 sind zu beachten.

2.2.6  Hebegeräte, Kranlogistik und Gerüst

Seitens des AG werden für die nachfolgend
ausgeschriebenen
Leistungen Fassadengerüste gestellt.

Alle zur Durchführung, der in dieser
Leistungsbeschreibung
genannten Leistungen, notwendigen Innengerüste oder
Hebegeräte gehören zum Leistungsumfang des
Auftragnehmers,
und sind in der Einheitspreiskalkulation zu
berücksichtigen und
werden nicht zusätzlich vergütet.

Die Art und Ausführung der Innengerüste bzw.
Hebegeräte erfolgt
nach Wahl und geplantem Einsatzort in
Eigenverantwortung durch
den Auftragnehmer.

Für alle Arbeiten ist die Erschwernis durch
horizontale und
vertikale Transport- und Förderwege zu beachten.
Aufwendungen
für den Materialtransport sind in die Einheitspreise
der
LV-Positionen einzukalkulieren.

2.2.7  Vorhaltung von Gerüsten für andere Unternehmer

Grundsätzlich sind die Innengerüste des Auftragnehmers
auch für
Zwecke des Auftraggebers zur Nutzung frei. Die
Benutzung ist auf
jeden Fall mit dem Auftragnehmer abzustimmen.

2.2.8  Einrichtungen für Personal und Lagerung des AN

Es werden keine Mannschaftscontainer zum Zwecke des
Aufenthalts (für Pausenzeiten oder notwendige
Arbeitszeiten, etc.)
oder Materialcontainer vom AG gestellt. Diese müssen
grundsätzlich vom AN bereitgestellt werden.
Eine zusätzliche Vergütung erfolgt nicht.

2.2.9  Verwendung von Recycling-Stoffen, Anforderungen

Die Verwendung von Recyclingstoffen ist seitens der
SPSG, zur
Herstellung nicht sichtbarer Bauteile prinzipiell
erwünscht, steht
jedoch in Abhängigkeit zu den Anforderungen der
beauftragten
Leistung. Die Verwendung von Recycling-Stoffen ist
daher
grundsätzlich vom AG freizugeben.

Bei Verwendung von Recyclingstoffen, geht der AG davon
aus, dass
es zu keinen umweltbedenklichen Beeinträchtigungen
(unmittelbar oder auf Dauer) kommt. Im Zweifelsfall
hat der
Auftragnehmer den Beweis der Unbedenklichkeit zu
erbringen.

2.2.10  Hinweis zu Materialien, Anstriche,
Spachtelmassen etc.

Es sind grundsätzlich lösemittelfreie, emissionsarme
Materialien,
Anstriche, Spachtelmassen u.s.w zu wählen und
nachzuweisen. Es
werden grundsätzlich nur Klebstoffe mit den Prüfzeichen
"EC 1" der Gemeinschaft emissionskontrollierter
Verlegerwerkstoffe (GEV) oder
TÜVdotCOM/TFI (Zertifizierung nach TÜV)
verwendet.

Es werden ausschließlich Produkte eingesetzt, die das
AgBB
Zeichen (Aufschrift: "Emissionsgeprüft nach
DIBt-Grundsätzen)
und / oder das "Blauer Engel" - Zeichen tragen.

Die Verwendung von Bauschäumen ist mit Verweis auf den
Schutz
denkmalgeschützter Bauteile grundsätzlich nicht
gestattet!

2.2.11  Schutz angrenzender Bauteile
Sämtliche angrenzenden Bauteile (Putz, Holz, Metall,
etc.),
insbesondere schützenswerte Bauteile des zu erhaltenden
Baubestands, sind mit geeigneten Mitteln/Vorrichtungen
etc. zu
schützen, diese sind nach Arbeitsende wieder
rückstandlos zu
entfernen. Der Schutz ist eine Nebenleistung und wird
nicht extra
vergütet.

2.2.12 Beigestellte Stoffe durch den AG

Wenn vom Auftraggeber Baustoffe zur Verfügung gestellt
werden,
ist in den Leistungsbeschreibungen der damit verbundene
Aufwand beschrieben und näher geregelt.

2.2.13 Leistungen für andere Unternehmer

Sind Leistungen für andere Unternehmer zu erbringen,
wird dies in
der Leistungsbeschreibung geregelt.

2.2.14  Benutzung von Teilen der Leistung vor der
Abnahme

Teilleistungen, die vor Endabnahme einer Nutzung
überführt
werden sollen, oder zu überbauende Teilleistungen,
werden
gemeinsam mit dem Auftraggeber vor Schlußabnahme
kontrolliert
und protokolliert (gemäß § 4 Ziffer 10 VOB/B). Diese
Leistungskontrollen sind Bestandteil einer noch zu
erfolgenden
Abnahme der gesamten Bauleistungen und werden dieser
Abnahme beigefügt.

2.2.15  Übertragung der Wartung

Entfällt für dieses LV.

2.2.16  Terminvorgaben / Terminplan

Ein aktueller Rahmenterminplan wird mit Beginn der
Arbeiten
übergeben.

Innerhalb von 2 Kalenderwochen nach Auftragserteilung
hat der AN
Zwischentermine für Teilfertigstellungen eigener
Leistungen zu
erarbeiten.

2.2.17  Arbeiten anderer Gewerke

Mit zeitgleichen Bauarbeiten anderer auf der Baustelle
tätigen
Gewerken ist zu rechnen.

2.2.18  Einmessen des Bauwerkes

Erforderliche Einmessarbeiten, Abstecken der
Hauptachsen, das
Anlegen eines Meterrisses, sowie Kontrollmessungen
während der
Bauausführung, sind grundsätzlich Leistungen des AN.

Grundsätzlich hat der AN die Maßhaltigkeit der
Konstruktion seiner
Leistung vor Ort zu prüfen. Bei ggf. festgestellten
Maßabweichungen zur vorgegeben Planung besteht
Hinweispflicht für
den AN an den AG. Dies gilt insbesondere bei
Bauarbeiten Im
Bestand.

Die Verpflichtung des AN zur Maßhaltigkeit und
Eigenkontrolle bei
der Ausführung als Nebenleistung der eigenen
Bauleistungen gem.
VOB und DIN-Norm bleibt auch dann unberührt, wenn in
diesem
Leistungsverzeichnis Positionen für besondere
Messarbeiten
gebildet sind.

2.2.19  Ablauf der Arbeiten und Bautagebuch

Die einzelnen Abläufe und Termine werden in regelmäßig
stattfindenden Baustellenbesprechungen mit der
örtlichen
Objektüberwachung des AG koordiniert.

Die Teilnahme eines verantwortlichen Fachbauleiters des
Auftragnehmers an den regelmäßig stattfindenden
Baustellengesprächen ist sicherzustellen (1 x
wöchentlich). Der
Auftragnehmer hat ein Bautagebuch, zu führen und
wöchentlich
einzureichen.

Inhalt Bautagebuch:
Anzahl der vor Ort tätigen Mitarbeiter mit Name, Art
der
Tätigkeit, Qualifikation,
Wetter,
Leistungs- und Terminstand
größere Materiallieferungen,
Material- und Schuttentsorgung, etc.
sonstiges, besondere Ereignisse

Grundsätzlich sind alle für die Ausführung vorgesehenen
Materialien/Bauteile etc. rechtzeitig zu bemustern und
vom
Auftraggeber schriftlich zur Ausführung freigeben zu
lassen. Die
Bemusterungen haben nach den Vorgaben des
Auftraggebers zu
erfolgen und sind für den Auftraggeber kostenfrei,
solange nicht in
gesonderter Position ausgeschrieben. Terminverzüge
durch
verspätete Bemusterungen gehen zu Lasten des
Auftragnehmers.

2.2.20  Dokumentation

Für alle eingesetzten Baumaterialien und Bauprodukte
sind die
bauaufsichtlichen Zulassungen und Prüfzeugnisse sowie
die
technischen Systembeschreibungen, Datenblätter und
(sofern
vorhanden) Sicherheitsdatenblätter und Verwendungs -/
Einbauhinweise des Herstellers, nach Baufortschritt
frühzeitig vor
dem Einbau (als pdf) einzureichen.

Vor VOB Abnahme sind diese Dokumente gesammelt in
Papierform
und als pdf- Dateien an die Objektüberwachung des
Auftraggebers
bzw. den Auftraggeber zu übergeben. Alle
Papierunterlagen sind
vorzugsweise in A4 oder (wenn im Orginal größer) auf
A4 gefaltet
und sortiert in einem A4 Ordner geheftet einzureichen,
und digital
(auf USB-Stick), im Format pdf, auf Datenträger zu
übergeben.

Alle Unterlagen sind in deutscher Sprache oder
mindestens mit
einer Übersetzung in die deutsche Sprach zu verfassen.

Die zur Ausführung freigegebenen Werk- und
Montagepläne sind
(ggf. korrigiert) gesammelt in Papierform (auf A4
gefaltet) geordnet
im A4 Ordner und digital, im Format pdf, auf
Datenträger zu
übergeben. (Siehe LV Positionen im Titel Dokumentation)

2.2.21  Allgemeiner Hinweis zur Abrechnung

Soweit Ausführungspläne und Ausführung übereinstimmen,
wird
nach den Plänen abgerechnet. In allen anderen Fällen
sind
Aufmaßpläne des AN zu erstellen.

Vor Rechnungsstellung sind die erforderlichen Aufmaße
und
Mengennachweise rechtzeitig und in prüffähiger Form
zur Prüfung
vor Rechnungseingang einzureichen.

Teilrechnungen, Aufmaßpläne und Mengenermittlungen sind
grundsätzlich ab der ersten Teilrechnung bis zur
Schlussrechnung
kumulativ aufzustellen.

Die Abrechnungen bzw. örtliche Aufmaße sind
übersichtlich
aufzustellen. Sie sind dem Baufortschritt folgend
bereits
unmittelbar nach Ausführung der betreffenden Leistungen
anzufertigen.

Der AG behält sich vor, Teilrechnungen ohne
fortgeschriebenes
Aufmaß, als nicht prüffähig zurück zu weisen.

*Hinweis*
3.0 Plananlagen und weitere Unterlagen

1_Lagepläne
· Lfd. Plan-Nr -.100_Lageplan Architektur
. Lfd. Plan-Nr.-.100.1_Amtl. Lageplan
· Lfd. Plan-Nr -.101d_Baustelleneinrichtung

Ausführungsplanung Hochbau
2_Grundrisse 1:50:
· Lfd. Plan-Nr -.001c_Mühlenhaus Kellergeschoss_10
· Lfd. Plan-Nr -.002c_Mühlenhaus Erdgeschoss_11
· Lfd. Plan-Nr -.003c_Mühlenhaus 1.Obergeschoss_12
· Lfd. Plan-Nr -.004d_Mühlenhaus 2.Obergeschoss_13
· Lfd. Plan-Nr -.005b_Mühlenhaus Dachgeschoss_14

· Lfd. Plan-Nr -.009f_Remise, Erdgeschoss und
Längsschnitt_19
· Lfd. Plan-Nr -.010b_Remise, Dachraum_20

· Lfd. Plan-Nr -.01_Anbau West_28

 3_Schnitte 1:50:
· Lfd. Plan-Nr -.021a Mühlenhaus, Längsschnitt B_31
· Lfd. Plan-Nr -.022a Mühlenhaus, Querschnitt C_32

· Lfd. Plan-Nr -.025a Remise, Querschnitte B und C_35

 4_Ansichten 1:50:
· Lfd. Plan-Nr -.030 Mühlenhaus, Ansicht Südfassade_50
· Lfd. Plan-Nr -.032 Mühlenhaus, Ansicht Nordfassade_52

· Lfd. Plan-Nr -.035 Remise, Ansicht Ostfassade_55

*Hinweis*
4.0 Technischer Erläuterungsbericht

Mühlenhauskomplex

KG 410  Abwasser-, Wasser-, Gasanlagen
KG 411 Abwasseranlagen
Die Schmutzwasseranlage orientiert sich an den
Sanitärplänen
sowie an den Vorgaben des Küchenplaners. Vertikale
Fallleitungen
verlaufen in stillgelegten Schornsteinzügen oder
Vorwandinstallationen und werden im Kellergeschoss
zusammengeführt. Die Belüftung erfolgt über Dach oder
alternativ
über Belüftungsventile. Die gesammelten Abwässer
werden über
eine koordinierte Grundleitung an den Gebäudeaustritt
geführt
und an die Außenanlagen angeschlossen. Die Abstimmung
der
Gebäudeaustritte erfolgte mit dem Tiefbauplaner.
Es ist ein maximaler Schmutzwasserabfluss von 4,51 l/s
berechnet. Innerhalb des Gebäudes werden schallgedämmte
Kunststoffleitungen verwendet. Für das Café ist ein
Fettabscheider
mit folgenden Eigenschaften im Kellergeschoss
vorgesehen:
Nenngröße NS4, Volumen ca. 830 l
Schlammfang: ca. 455 l, Fettspeicher: ca. 165 l
Integrierter Schlammfang
Automatische Hochdruck-Innenreinigung mit Pumpe
Absaugvorrichtung (Entleerung über Maulbeerallee über
Stutzen
an Fassade oder Kellerfenster)
Die Dimensionierung basiert auf der Küchenplanung.

KG 412 Trinkwasseranlagen
Die Trinkwasseranlage wird ebenfalls auf Basis der
Sanitärpläne
und Küchenplanung ausgeführt. Die vertikalen Leitungen
verlaufen
in Schornsteinzügen bzw. Vorwandinstallationen. Die
zentrale
Trinkwassererwärmung erfolgt über eine
Frischwarmwasserstation
mit Pufferspeicher (ca. 850 l) im Keller des
Mühlenhauses. Diese
ist an die Heizungsanlage angeschlossen.
Die Rohrleitungen bestehen aus Edelstahl. Eine
Zirkulationsleitung
versorgt alle Nutzungseinheiten. Die Verbrauchsmessung
erfolgt
über Kalt- und Warmwasserzähler in den
Anschlussleitungen. Der
berechnete Spitzenwasserbedarf beträgt 1,40 l/s für das
Mühlenhaus und die angrenzenden Besucher-WCs.
Ausstattung der Nutzungseinheiten (Auszug):
Wohnungen: Bäder mit WC, Waschbecken, Dusche; Küchen
mit
Spültisch und Geschirrspüler
Gewerbliche Einheiten: Büro-WC, Sozialräume,
Café-Vorbereitung
Hinweis: Im Bad 2 der WE2.02 sind nur Anschlüsse für
eine
mögliche spätere Installation vorgesehen.

KG 420  Wärmeversorgungsanlagen
KG 421  Wärmeerzeugung
Die zentrale Wärmeerzeugung erfolgt in der
Heizzentrale der
Remise über einen Gas-Brennwertkessel. Das
denkmalgeschützte
Mühlenhaus wird über eine erdverlegte Leitung an die
Heizzentrale
angebunden.
Die Heizlast wurde nach DIN/TS EN 12831 mit
Normaußentemperatur -12,6 °C berechnet und beträgt 86
kW. Es
wurde ein Wärmebrückenzuschlag von 0,1 W/(m²K)
berücksichtigt.
Die Trinkwassererwärmung erfolgt zentral im UG des
Mühlenhauses (Raum K1.012).
Raumtemperaturen nach DIN / Vereinbarung Bauherr:
Wohnräume, Büro, Küche: 20 °C
Bäder: 24 °C
Sozialräume, Umkleiden: 21 °C
Flure, Nebenräume: 1215 °C
Kellerräume: unbeheizt
Die maximalen Systemtemperaturen betragen 80/60 °C
(VL/RL).
Druckhaltung erfolgt über ein 250-l-MAG mit
Sicherheitsventil (2,5
bar). Eine Nachspeisung mit Systemtrenner und
Wasserzähler ist
vorgesehen.

KG 422  Wärmeverteilung
Die Wärmeverteilung erfolgt über Aufputzleitungen im
KG (wegen
F90-Decke keine Deckenmontage). Zur Absicherung sind
Absperreinrichtungen, Schmutzfänger und Entleerungen
vorgesehen.
Hydraulischer Abgleich:
Voreinstellbare Thermostatventile
Strangregulierventile
Entlüftungsventile an relevanten Punkten
Rohrleitungen sind als gepresste Edelstahlrohre (PN6)
ausgeführt
und mit Mineralfaserwolle WLG035 nach GEG isoliert
(100 % im
Gebäude, 200 % außerhalb). Im unbeheizten UG wird nach
Möglichkeit ebenfalls 200 % Isolierung vorgesehen.
Rohrdurchführungen sind brandschutztechnisch mit z. B.
Rockwool Conlit 150 U zu ertüchtigen
(Brandabschnittstrennung je
Etage/Nutzungseinheit).

KG 423  Raumheizflächen
Alle Räume im Mühlenhaus erhalten statische
Heizflächen. Bäder
und Wohnungen sind mit Gliederheizkörpern
ausgestattet. Die
Auslegungstemperaturen betragen 80/60 °C. Die
Platzierung
erfolgt möglichst in Fensterbereichen.
Wärmemengenerfassung:
Wärmemengenzähler und Heizkostenverteiler pro
Nutzungseinheit
Abrechnung getrennt für Wohnungen, Büros und
Verkehrsflächen

*Hinweis*
Hinweis für den Leistungsumfang die bei der
Kalkulation der
folgenden Positionen berücksichtigt werden müssen
Anlieferung
Betriebsfertige Aufstellung
Alle Anschluss- und Klemmarbeiten
Alle Sicherungseinsätze
Nachziehen aller Verschraubungen nach Transport
Klein- und Montagematerial
Erstprüfung der Verteiler nach Aufstellung gem. DIN VDE
0100-600:
Inbetriebnahme
eindeutige Beschriftung der Verteiler
Dokumentation der Prüfung
Einweisung und Dokumentation je Verteiler

### Gewerk 01 KG 410 Abwasser-, Wasser-, Gasanlagen

#### Titel 01.01 KG 411 Abwasseranlagen

*Hinweis*
Technische Vorbemerkungen Grundleitungen

Vollwandrohre aus Polypropylen (PP-MD) gemäß DIN EN
14758-1
mit eingelegtem Dichtsystem nach DIN EN 681-1.
Ringsteifigkeit gemäß DIN EN ISO 9969.
Temperatur- und Chemikalienbeständigkeit gemäß DIN EN
476.
Alle Formteile haben eine tatsächlich gemessene
Ringsteifigkeit,
die gemäß der EN ISO 13967 über 16
kN/m² liegt.
Auf 7 bar Dichtheit gemäß DIN EN 1277 geprüft.
Verlegung in
Wasserschutzzone II und III gemäß DWA-A-
142 zulässig.

Weiterhin sind  für die Ausführung obiger Arbeiten
Grundlage:
ATV Arbeitsblatt A 127:
Richtlinie für die statische Berechnung von
Entwässerungskanälen
und leitungen

Aufmaß-Abrechnung:
Formstücke werden als Zulage zu den jeweiligen
Rohrpositionen
abgerechnet. Bei Rohrbogen wird die Länge in der
Bogenachse
gemessen.

Weitere Grundlagen der Ausführung sind:
DIN EN 1610:
Verlegung und Prüfung von Abwasserleitungen und kanälen
Die Unfallverhütungsvorschriften der
Berufsgenossenschaften
bzw. der Arbeitsschutzinspektion und evtl. anderer
beteiligter
Stellen sind einzuhalten.

Material:
Die zur Ausführung kommenden erdverlegten
Grundleitungen
(Vollwandrohre) bestehen aus Polypropylen (PP-MD) nach
DIN EN
14758-1.

DIN 4060:
Rohrverbindungen von Abwasserkanälen und leitungen mit
Elastomerdichtungen  Anforderungen und Prüfungen an
Rohrverbindungen, die Elastomerdichtungen enthalten

DIN EN 681-1:
Elastomer-Dichtungen  Werkstoff-Anforderungen für
Rohrleitungs-Dichtungen für Anwendungen in der
Wasserversorgung und Entwässerung

Der AN führt den Nachweis der Rohrstatik.

Abzweige sind egal oder reduziert auszuführen, die
Abrechnung
erfolgt immer nach der größeren Dimension

Die Verlegung der Grundleitung erfolgt nach
Herstellung der
Fundamentstreifen durch statisch abgestimmte Öffnungen
in den
Fundamenten und vor Herstellung der Bodenplatte.
Leistungsgrenze Rohbauinstallation der Grundleitung
bis ca. 1m
außerhalb des Bodenplatten- bzw. Fundamentbereichs.

Die Aufwendungen für das Einmessen der Rohrleitungen
auf Basis
der Gebäudeachsen sind in die Einheitspreise
einzukalkulieren.

Die Rohrleitungen sind nach dem Verlegen gegen
Verunreinigung
zu schützen. Dazu sind alle offenen Rohrenden mit einem
Enddeckel zu verschließen. Die Kosten sind in die
Einheitspreise
einzukalkulieren.

*Hinweis*
Erdverlegte Abflussleitung, Vollwandrohrsystem aus
mineralverstärkten Polypropylen (PP-MD) gemäß DIN EN
14758-1
mit eingelegtem Dreifach-Dichtsystem nach DIN EN 681-1
und
bauaufsichtlicher Zulassung des DIBt, mit
3-fach-Dichtung, mit
Dichtring und Steckverbindung.

Rohrverlegung Grundleitung inklusive
Leitungsfixierung. Verlegung
nach DIN/EN1610 auf vorher erstelltem Planum,
einschließlich
Bettung Typ 1, Dicke der unteren Bettungsschicht mind.
10cm aus
Sand. Obere Bettung ebenfalls aus Sand.

In die Leistung sind Passlängen sowie Zusatzstoffe
(z.B.
Gleitmittel) mit einzukalkulieren.

Hersteller/Typ
'....................................................'

vom Bieter einzutragen,

**01.01.0010 Vollwandrohrsystem (PP-MD), DN100**
Vollwandrohrsystem (PP-MD), DN 100
Leistung wie zuvor beschrieben (Pos. 01.01.0010)

geplantes Fabrikat: KG2000 Ostendorf oder gleichwertig

Hersteller/Typ
'....................................................'

vom Bieter einzutragen,
Menge: 20,000 m

**01.01.0020 Vollwandrohrsystem (PP-MD), DN125**
Vollwandrohrsystem (PP-MD), DN 125
Leistung wie zuvor beschrieben (Pos. 01.01.0010)
Menge: 25,000 m

**01.01.0030 Vollwandrohrsystem (PP-MD), DN 150**
Vollwandrohrsystem (PP-MD), DN 150
Leistung wie zuvor beschrieben (Pos.01.01.0010)
Menge: 10,000 m

**01.01.0040 Vollwandrohrsystem (PP-MD)-Rohrbogen, DN100**
Vollwandrohrsystem (PP-MD)-Rohrbogen, DN 100, alle
Winkelgrade
Leistung wie zuvor beschrieben (Pos.01.01.0010)
Menge: 5,000 St

**01.01.0050 Vollwandrohrsystem (PP-MD)-Rohrbogen, DN 125**
Vollwandrohrsystem (PP-MD)-Rohrbogen, DN 125, alle
Winkelgrade
Leistung wie zuvor beschrieben (Pos.01.01.0010)
Menge: 7,000 St

**01.01.0060 Vollwandrohrsystem (PP-MD)-Rohrbogen, DN 150**
Vollwandrohrsystem (PP-MD)-Rohrbogen, DN 150, alle
Winkelgrade
Leistung wie zuvor beschrieben (Pos.01.01.0010)
Menge: 2,000 St

**01.01.0070 Vollwandrohrsystem (PP-MD)-Abzweig, DN100**
Vollwandrohrsystem (PP-MD)-Abzweig, DN100 als
Einfachabzweig,
Abgang auf verschiedene Durchmesser und
unterschiedliche
Gradzahlen
Leistung wie zuvor beschrieben (Pos.01.01.0010)
Menge: 5,000 St

**01.01.0080 Vollwandrohrsystem (PP-MD)-Abzweig, DN125**
Vollwandrohrsystem (PP-MD)-Abzweig, DN125 als
Einfachabzweig,
Abgang auf verschiedene Durchmesser und
unterschiedliche
Gradzahlen
Leistung wie zuvor beschrieben (Pos.01.01.0010)
Menge: 7,000 St

**01.01.0090 Vollwandrohrsystem (PP-MD)-Abzweig, DN150**
Vollwandrohrsystem (PP-MD)-Abzweig, DN150 als
Einfachabzweig,
Abgang auf verschiedene Durchmesser und
unterschiedliche
Gradzahlen
Leistung wie zuvor beschrieben (Pos.01.01.0010)
Menge: 2,000 St

**01.01.0100 Vollwandrohrsystem (PP-MD)-Passstücke DN 100**
Passstücke für Vollwandrohrsystem (PP-MD), DN100,
Formstück
aus PP-MD, inklusive schneiden, Anschluss an PP-MD-Rohr
Leistung wie zuvor beschrieben (Pos.01.01.0010)
Menge: 5,000 St

**01.01.0110 Vollwandrohrsystem (PP-MD)-Passstücke DN 125**
Passstücke für Vollwandrohrsystem (PP-MD), DN125,
Formstück
aus PP-MD, inklusive schneiden, Anschluss an PP-MD-Rohr
Leistung wie zuvor beschrieben (Pos.01.01.0010)
Menge: 5,000 St

**01.01.0120 Vollwandrohrsystem (PP-MD)-Passstücke DN 150**
Passstücke für Vollwandrohrsystem (PP-MD), DN150,
Formstück
aus PP-MD, inklusive schneiden, Anschluss an PP-MD-Rohr
Leistung wie zuvor beschrieben (Pos.01.01.0010)
Menge: 2,000 St

**01.01.0130 Vollwandrohrsystem (PP-MD)-Reduzierung, DN 125**
Vollwandrohrsystem (PP-MD)-Reduzierung, DN 125
Reduzierung auf Nennweite DN 100, Reduzierung
exzentrisch
Leistung wie zuvor beschrieben (Pos.01.01.0010)
Menge: 5,000 St

**01.01.0140 Vollwandrohrsystem (PP-MD)-Reduzierung, DN 150**
Vollwandrohrsystem (PP-MD)-Reduzierung, DN 150
Reduzierung auf Nennweite DN 125, Reduzierung
exzentrisch
Leistung wie zuvor beschrieben (Pos.01.01.0010)
Menge: 5,000 St

**01.01.0150 Vollwandrohrsystem (PP-MD)-U-Doppelmuffe DN100**
Doppelmuffe Vollwandrohrsystem (PP-MD), DN100,
Formstück aus
PP-MD, Anschluss an PP-MD-Rohr,
Leistung wie zuvor beschrieben (Pos.01.01.0010)
Menge: 5,000 St

**01.01.0160 Vollwandrohrsystem (PP-MD)-U-Doppelmuffe DN125**
Doppelmuffe Vollwandrohrsystem (PP-MD), DN125,
Formstück aus
PP-MD, Anschluss an PP-MD-Rohr,
Leistung wie zuvor beschrieben (Pos.01.01.0010)
Menge: 5,000 St

**01.01.0170 Vollwandrohrsystem (PP-MD)-U-Doppelmuffe DN150**
Doppelmuffe Vollwandrohrsystem (PP-MD), DN150,
Formstück aus
PP-MD, Anschluss an PP-MD-Rohr,
Leistung wie zuvor beschrieben (Pos.01.01.0010)
Menge: 2,000 St

**01.01.0180 Vollwandrohrsystem (PP-MD)-U-Überschiebemuffe DN100**
Überschiebemuffe DN100, Formstück aus PP-MD,
Anschluss an PP-MD-Rohr,
Leistung wie zuvor beschrieben (Pos.01.01.0010)
Menge: 5,000 St

**01.01.0190 Vollwandrohrsystem (PP-MD)-U-Überschiebemuffe DN125**
Überschiebemuffe DN125, Formstück aus PP-MD,
Anschluss an PP-MD-Rohr,
Leistung wie zuvor beschrieben (Pos.01.01.0010)
Menge: 5,000 St

**01.01.0200 Vollwandrohrsystem (PP-MD)-U-Überschiebemuffe DN150**
Überschiebemuffe DN150, Formstück aus PP-MD,
Anschluss an PP-MD-Rohr,
Leistung wie zuvor beschrieben (Pos.01.01.0010)
Menge: 2,000 St

**01.01.0210 Muffenstopfen als Bauzeitenverschluss DN100**
Menge: 7,000 St

**01.01.0220 Muffenstopfen als Bauzeitenverschluss DN125**
Menge: 2,000 St

**01.01.0230 Muffenstopfen als Bauzeitenverschluss DN150**
Menge: 1,000 St

#### Titel 01.02 KG411 Grundleitung fetthaltiges Schmutzwasser

*Hinweis*
Erdverlegte Abflussleitung für fetthaltiges Abwasser,
Vollwandrohrsystem (PP-MD)
Vollwandrohr aus Polypropylen (PP-MD) gemäß DIN EN
14758-1
mit eingelegtem Dreifach-Dichtsystem nach DIN EN 681-1
und
bauaufsichtlicher Zulassung des DIBt, mit
3-fach-Dichtung, mit
Dichtring und Steckverbindung.

Rohrverlegung Grundleitung inklusive
Leitungsfixierung. Verlegung
nach DIN/EN1610 auf vorher erstelltem Planum,
einschließlich
Bettung Typ 1, Dicke der unteren Bettungsschicht mind.
10cm aus
Sand. Obere Bettung ebenfalls aus Sand.

In die Leistung sind Passlängen sowie Zusatzstoffe
(z.B.
Gleitmittel) mit einzukalkulieren.

**01.02.0010 Vollwandrohrsystem (PP-MD), DN100**
Erdverlegte Abflussleitung für fetthaltiges Abwasser,
Vollwandrohrsystem (PP-MD)
Vollwandrohr aus Polypropylen (PP-MD) gemäß DIN EN
14758-1
mit eingelegtem Dreifach-Dichtsystem nach DIN EN 681-1
und
bauaufsichtlicher Zulassung des DIBt, mit
3-fach-Dichtung, mit
Dichtring und Steckverbindung.

Rohrverlegung Grundleitung inklusive
Leitungsfixierung. Verlegung
nach DIN/EN1610 auf vorher erstelltem Planum,
einschließlich
Bettung Typ 1, Dicke der unteren Bettungsschicht mind.
10cm aus
Sand. Obere Bettung ebenfalls aus Sand.

Vollwandrohrsystem (PP-MD), DN 100

In die Leistung sind Passlängen sowie Zusatzstoffe
(z.B.
Gleitmittel) mit einzukalkulieren.
Menge: 15,000 m

**01.02.0020 Vollwandrohrsystem (PP-MD)-Rohrbogen, DN100**
Vollwandrohrsystem (PP-MD)-Rohrbogen, DN 100, alle
Winkelgrade
Leistung wie zuvor beschrieben (Pos. 01.02.0010)
Menge: 4,000 St

**01.02.0030 Vollwandrohrsystem (PP-MD)-Abzweig, DN100**
Vollwandrohrsystem (PP-MD)-Abzweig, DN100 als
Einfachabzweig,
Abgang auf verschiedene Durchmesser und
unterschiedliche
Gradzahlen
Leistung wie zuvor beschrieben (Pos. 01.02.0010)
Menge: 2,000 St

**01.02.0040 Vollwandrohrsystem (PP-MD)-Passstücke DN100**
Passstücke für Vollwandrohrsystem (PP-MD), DN100,
Formstück
aus PP-MD, inklusive schneiden, Anschluss an PP-MD-Rohr
Leistung wie zuvor beschrieben (Pos. 01.02.0010)
Menge: 1,000 St

**01.02.0050 Vollwandrohrsystem (PP-MD)-U-Doppelmuffe DN100**
Doppelmuffe für Vollwandrohrsystem (PP-MD), DN100,
Formstück
aus PP-MD, Anschluss an PP-MD-Rohr,
Leistung wie zuvor beschrieben (Pos. 01.02.0010)
Menge: 5,000 St

**01.02.0060 Vollwandrohrsystem (PP-MD)-U-Überschiebemuffe DN100**
Überschiebemuffe DN100, Formstück aus PP-MD,
Anschluss an PP-MD-Rohr,
Leistung wie zuvor beschrieben (Pos. 01.02.0010)
Menge: 5,000 St

**01.02.0070 Muffenstopfen als Bauzeitenverschluss DN100**
Menge: 1,000 St

*Hinweis*

**01.02.0080 Mauerkragenabdichtung für Vollwandrohrsystem (PP-MD) DN100**
Mauerkragen in Betonwänden (Mauerwerk) oder
Bodenplatten
aus EPDM, DN100 gemäß DIN 18195-6, (mit Nachweis
Dichtigkeit
bis mind. 1bar durch eine unabhängige
Materialprüfanstalt). Die
Fixierung des EPDM-Mauerkragens erfolgt mittels
Edelstahlspannbändern. In radondichter Ausführung.

Hersteller/Typ
'....................................................'

vom Bieter einzutragen,
Menge: 14,000 St

**01.02.0090 Mauerkragenabdichtung für Vollwandrohrsystem (PP-MD)-DN125**
Mauerkragen in Betonwänden (Mauerwerk) oder
Bodenplatten für
Vollwandrohrsystem (PP-MD), DN 125
Leistung wie zuvor beschrieben (Pos. 01.02.0080)
Menge: 2,000 St

**01.02.0100 Mauerkragenabdichtung für Vollwandrohrsystem (PP-MD)-DN150**
Mauerkragen in Betonwänden (Mauerwerk) oder
Bodenplatten für
Vollwandrohrsystem (PP-MD), DN 150
Leistung wie zuvor beschrieben (Pos. 01.02.0080)
Menge: 1,000 St

**01.02.0110 Mauerkragenabdichtung für PE-Rohr DN50**
Mauerkragen in Mauerwerk aus Hochleistungskunststoff,
mit
Dichtring, 40 mm breit, gefertig aus EPDM,
ITL-Muttern, Schrauben
aus Edelstahl. Passend für PE-Rohr DN50, AD-Rohr ca.
60 mm.
Auch mit Akkuschrauber montierbar, dauerhaft dicht,
wartungsfrei
- ohne Nachspannen
Radondicht
Abwinklung der Medienrohre bis 8 Grad möglich
Aufnahme axialer Bewegungen
40 mm Dichtbreite

Für Trinkwasserhauseinführung

Rohr AD: ca. 63 mm
Menge: 5,000 St

**01.02.0120 Mauerkragenkragenabdichtung für PE-Rohr DN20**
Mauerkragen für PE-Rohre in Mauerwerk für PE-Rohre,
DN20,
AD-Rohr ca. 25mm
Leistung wie zuvor beschrieben (Pos. 01.02.0110),
jedoch für
Gartenwasser
Menge: 2,000 St

*Hinweis*

*Hinweis*
Bodenabläufe für den Einbau in Bodenplatte aus
wasserundurchlässigen Beton werden zusammen mit einem
für
den gemeinsamen Einbau geprüften Mauerkragen gebaut.

**01.02.0130 Bodenablauf DN100**
Bodenablauf DN100 aus PP nach DIN EN 1253 mit
Edelstahlrost
aus V2A, ca. 140 x 140 mm.
Rahmenmaß: ca. 150 x 150 mm
Rohranschluss DN100
umlaufende Dichtung
Radondichte Ausführung
Auslauf senkrecht, Auslaufleistung 1,7 l/s
Höhenverstellbar: ca. 15 - 70 mm
inkl. Lippendichtung, Bauzeitschutzdeckel und
Schlammfangkorb.
Mit Geruchsverschluss (herausnehmbar)
Sperrwasserhöhe 50 mm
Mit Schlitzrost ca. 140 x 140 mm aus Edelstahlrost aus
V2A
Belastungsklasse K 3 (300 kg)
inkl. Folienflansch

Aufbau nach Verlegeanleitung des Herstellers in
Bodenplatte aus
wasserundurchlässigen Beton.

Einbauort:  Küche Remise

inkl  Zwischenstück DN 100 aus Kunststoff,
höhenverstellbar und
mit Aufsatzstück

Fabrikat der Planung: ACO Bodenablauf oder
gleichwertig.

Hersteller/Typ
'....................................................'

vom Bieter einzutragen,
Menge: 3,000 St

**01.02.0140 Reinigungsverschluss Bodeneinbau DN100**
Reinigungsverschluss aus Gusseisen für Bodeneinbau
(Bodenablauf), mit Zulassungsbescheid/Prüfzeichen,
2-teilig,
Unterteil mit Pressdichtungsflansch, Anschluss DN100,
für frei
wählbare Oberflächen, Klasse L15 DIN/EN1253-4

Hersteller/Typ
'....................................................'

vom Bieter einzutragen,
Menge: 3,000 St

**01.02.0150 Mauerkragenabdichtung für Bodenablauf DN100**
Mauerkragen aus EPDM, gegen nicht drückendes Wasser,
passend für zuvor beschriebene Bodenabläufe und
Reinigungsöffnungen DN 100,gemäß DIN 18195-6, zum
Einbau in
Bodenplatte aus wasserundurchlässigem Beton.

In radondichter Ausführung
Menge: 3,000 St

#### Titel 01.03 KG411 Grundleitungen Allgemein/Sonstiges

**01.03.0010 Druck- und Dichtheitsprüfung Grundleitung**
Druck- und Dichtheitsprüfung gemäß DIN/EN1610 an
Grundleitungen aus PP (MD)-U-Rohren (DIN EN 14758-1),
homogene Vollwandrohre bis DN/OD 200.

Verfahren W, Prüfung abschnittsweise, einschließlich
aller
erforderlichen Anlagen, Abdichtungen, Verankerungen und
Rohrverschlüsse
Menge: 200,000 m

**01.03.0020 Erstellung der Dokumentationsunterlagen**
Erstellen der gem. VOB/C und weiterer zu liefernden
Unterlagen für
die Abnahme durch den Bauherrn. Die Bestandsunterlagen
sind in
deutscher Sprache zu erstellen.
Folgende Unterlagen sind auf Datenträger (USB-Stick)
zu liefern
und dem Auftraggeber zu übergeben:
- Revisionszeichnungen der Grundrisse, Schnitte und
Strangschemen nach dem aktuellen Stand der
Installation -
CAD-Revisionszeichnungen mit Planliste entsprechend
Pflichtenheft zum CAD
- Dateien in pdf und dwg-Format erstellt auf der
Grundlage der
Ausführungsplanung des Ingenieurbüros
- Anlagenbeschreibung
- Bedienungs- und Wartungsanweisungen der Anlage und
für alle
eingebauten Anlagenteile
- Übergabe der produktspezifischen Herstellerangaben,
zusätzlich
in Listenform mit Fabrikats- und Typangaben
- Kopien behördlicher Prüfungsbescheinigungen
- Kopie VOB - Abnahmeprotokoll
- Protokolle über Behördliche Abnahmen
- Protokoll über die Einweisung des Bedienpersonals -
gewerkespezifische Unterlagen entsprechend VOB/C,

insbesondere:
- Protokolle über alle im Rahmen der Einregulierung
durchgeführten Messungen sowie über die Druck- und
Dichtheitsprüfungen

Alle benannten Unterlagen sind im Format docx, xlsx,
pdf und dwg
auf einen elektronischen Datenträger (USB-Stick) zu
liefern.

Beschreibungen ausführlich, nachvollziehbar und ggf.
mit
grafischer Ergänzung.
Werden Abkürzungen verwendet, sind sie aufzulisten und
zu
erklären.
Menge: 1,000 psch

**01.03.0030 Kamerabefahrung mit Dokumentation**
Kamerabefahrung durchführen an neu verlegten
Entwässerungsleitungen bis DN 160, Aufzeichnung auf DVD
herstellen und protokollieren der Befahrung, Einmessen
von
Unstetigkeiten und Seitenzuläufen.
Unterlagen dem AG übergeben, Ausführung nach Anweisung
der
Bauleitung vor Objektübergabe
Erstellen einer Dokumentation auf DVD
Dokumentation der Inspektion von
Hausanschlussleitungen als
Untersuchungsbericht, je Leitung, als schriftlicher
Bericht,
aufbereitet gemäß ATV-DVWK M 143 Teil 2.
Bei verzweigten Leitungsnetzen ist je Abzweig ein
separater
Bericht zu erstellen.

Rohrlänge: ca. 130m
Menge: 1,000 psch

#### Titel 01.04 KG411 Abwasserleitungen

*Hinweis*

**01.04.0010 PP-Rohr DN40**
Abwasserleitung aus PP-Rohr DIN EN 1451-1,
heißwasserbeständig (bis 95 Grad C) und schallgedämmt,
für
Schmutzwasser, DN/OD 40, Verbindung mit Steckmuffe,
einschl.
Dichtringen, Verlegung in Gebäuden, Formstücke  werden
gesondert vergütet, Rohrbefestigungen werden gesondert
vergütet,
inkl.  Verbindungsstücke / Steckmuffen

Leitfabrikat: Geberit DB20 oder gleichwertig

Hersteller/Typ
'....................................................'

vom Bieter einzutragen,
Menge: 5,000 m

**01.04.0020 PP-Rohr DN50**
Abwasserleitung aus PP-Rohr DIN EN 1451-1,
heißwasserbeständig (bis 95 Grad C) und schallgedämmt,
für
Schmutzwasser, DN/OD 50, Verbindung mit Steckmuffe,
einschl.
Dichtringen, Verlegung in Gebäuden, Formstücke  werden
gesondert vergütet, Rohrbefestigungen werden gesondert
vergütet,
inkl.  Verbindungsstücke / Steckmuffen
Menge: 100,000 m

**01.04.0030 PP-Rohr DN70**
Abwasserleitung aus PP-Rohr DIN EN 1451-1,
heißwasserbeständig (bis 95 Grad C) und schallgedämmt,
für
Schmutzwasser, DN/OD 70, Verbindung mit Steckmuffe,
einschl.
Dichtringen, Verlegung in Gebäuden, Formstücke  werden
gesondert vergütet, Rohrbefestigungen werden gesondert
vergütet,
inkl.  Verbindungsstücke / Steckmuffen
Menge: 110,000 m

**01.04.0040 PP-Rohr DN100**
Abwasserleitung aus PP-Rohr DIN EN 1451-1,
heißwasserbeständig (bis 95 Grad C) und schallgedämmt,
für
Schmutzwasser, DN/OD 100, Verbindung mit Steckmuffe,
einschl.
Dichtringen, Verlegung in Gebäuden, Formstücke  werden
gesondert vergütet, Rohrbefestigungen werden gesondert
vergütet,
inkl.  Verbindungsstücke / Steckmuffen
Menge: 220,000 m

**01.04.0050 PP-Rohr DN125**
Abwasserleitung aus PP-Rohr DIN EN 1451-1,
heißwasserbeständig (bis 95 Grad C) und schallgedämmt,
für
Schmutzwasser, DN/OD 125, Verbindung mit Steckmuffe,
einschl.
Dichtringen, Verlegung in Gebäuden, Formstücke  werden
gesondert vergütet, Rohrbefestigungen werden gesondert
vergütet,
inkl.  Verbindungsstücke / Steckmuffen
Menge: 50,000 m

**01.04.0060 PP-Rohr DN150**
Abwasserleitung aus PP-Rohr DIN EN 1451-1,
heißwasserbeständig (bis 95 Grad C) und schallgedämmt,
für
Schmutzwasser, DN/OD 150, Verbindung mit Steckmuffe,
einschl.
Dichtringen, Verlegung in Gebäuden, Formstücke  werden
gesondert vergütet, Rohrbefestigungen werden gesondert
vergütet,
inkl.  Verbindungsstücke / Steckmuffen
Menge: 30,000 m

**01.04.0070 Passstück Abwasserleitung PE heißwasserbest. schallgedämmt DN/OD56**
Passstück bis 50 cm, für Abwasserleitung, aus PE-Rohr,
heißwasserbeständig und schallgedämmt, DN/OD 56.
Menge: 50,000 St

**01.04.0080 Passstück Abwasserleitung PE heißwasserbest. schallgedämmt DN/OD75**
Leistung wie vorstehend beschrieben, jedoch
DN/OD 75
Menge: 50,000 St

**01.04.0090 Passstück Abwasserleitung PE heißwasserbest. schallgedämmt DN/OD110**
Leistung wie vorstehend beschrieben, jedoch
DN/OD 110
Menge: 100,000 St

**01.04.0100 Passstück Abwasserleitung PE heißwasserbest. schallgedämmt DN/OD125**
Leistung wie vorstehend beschrieben, jedoch
DN/OD 125
Menge: 25,000 St

**01.04.0110 Passstück Abwasserleitung PE heißwasserbest. schallgedämmt DN/OD150**
Leistung wie vorstehend beschrieben, jedoch
DN/OD 150
Menge: 10,000 St

**01.04.0120 PP-Bogen DN40**
Bogen, für Abwasserleitung, aus PP-Rohr DIN EN 1451-1,
heißwasserbeständig (bis 95 Grad C) und schallgedämmt,
DN/OD 40.
Menge: 2,000 St

**01.04.0130 PP-Bogen DN50**
Bogen, für Abwasserleitung, aus PP-Rohr DIN EN 1451-1,
heißwasserbeständig (bis 95 Grad C) und schallgedämmt,
DN/OD 50.
Menge: 50,000 St

**01.04.0140 PP-Bogen DN70**
Bogen, für Abwasserleitung, aus PP-Rohr DIN EN 1451-1,
heißwasserbeständig (bis 95 Grad C) und schallgedämmt,
DN/OD 70.
Menge: 50,000 St

**01.04.0150 PP-Bogen DN100**
Bogen, für Abwasserleitung, aus PP-Rohr DIN EN 1451-1,
heißwasserbeständig (bis 95 Grad C) und schallgedämmt,
DN/OD 100.
Menge: 60,000 St

**01.04.0160 PP-Bogen DN125**
Bogen, für Abwasserleitung, aus PP-Rohr DIN EN 1451-1,
heißwasserbeständig (bis 95 Grad C) und schallgedämmt,
DN/OD 125.
Menge: 20,000 St

**01.04.0170 PP-Bogen DN150**
Bogen, für Abwasserleitung, aus PP-Rohr DIN EN 1451-1,
heißwasserbeständig (bis 95 Grad C) und schallgedämmt,
DN/OD 150.
Menge: 10,000 St

**01.04.0180 PP-Abzweig DN40 45°**
Abzweig, 45 Grad, für Abwasserleitung, aus PP-Rohr DIN
EN
1451-1, heißwasserbeständig (bis 95 Grad C) und
schallgedämmt,
DN/OD 40.
Menge: 2,000 St

**01.04.0190 PP-Abzweig DN40 87°**
Abzweig, 87 Grad, für Abwasserleitung, aus PP-Rohr DIN
EN
1451-1, heißwasserbeständig (bis 95 Grad C) und
schallgedämmt,
DN/OD 40.
Menge: 2,000 St

**01.04.0200 PP-Abzweig DN50 45°**
Abzweig, 45 Grad, für Abwasserleitung, aus PP-Rohr DIN
EN
1451-1, heißwasserbeständig (bis 95 Grad C) und
schallgedämmt,
DN/OD 50.
Menge: 25,000 St

**01.04.0210 PP-Abzweig DN50 87°**
Abzweig, 87 Grad, für Abwasserleitung, aus PP-Rohr DIN
EN
1451-1, heißwasserbeständig (bis 95 Grad C) und
schallgedämmt,
DN/OD 50.
Menge: 25,000 St

**01.04.0220 PP-Abzweig DN70 45°**
Abzweig, 45 Grad, für Abwasserleitung, aus PP-Rohr DIN
EN
1451-1, heißwasserbeständig (bis 95 Grad C) und
schallgedämmt,
DN/OD 70.
Menge: 20,000 St

**01.04.0230 PP-Abzweig DN70 87°**
Abzweig, 87 Grad, für Abwasserleitung, aus PP-Rohr DIN
EN
1451-1, heißwasserbeständig (bis 95 Grad C) und
schallgedämmt,
DN/OD 70.
Menge: 20,000 St

**01.04.0240 PP-Abzweig DN100 45°**
Abzweig, 45 Grad, für Abwasserleitung, aus PP-Rohr DIN
EN
1451-1, heißwasserbeständig (bis 95 Grad C) und
schallgedämmt,
DN/OD 100.
Menge: 20,000 St

**01.04.0250 PP-Abzweig DN100 87°**
Abzweig, 87 Grad, für Abwasserleitung, aus PP-Rohr DIN
EN
1451-1, heißwasserbeständig (bis 95 Grad C) und
schallgedämmt,
DN/OD 100.
Menge: 20,000 St

**01.04.0260 PP-Abzweig DN125 45°**
Abzweig, 45 Grad, für Abwasserleitung, aus PP-Rohr DIN
EN
1451-1, heißwasserbeständig (bis 95 Grad C) und
schallgedämmt,
DN/OD 125.
Menge: 10,000 St

**01.04.0270 PP-Abzweig DN125 87°**
Abzweig, 87 Grad, für Abwasserleitung, aus PP-Rohr DIN
EN
1451-1, heißwasserbeständig (bis 95 Grad C) und
schallgedämmt,
DN/OD 125.
Menge: 10,000 St

**01.04.0280 PP-Abzweig DN150 45°**
Abzweig, 45 Grad, für Abwasserleitung, aus PP-Rohr DIN
EN
1451-1, heißwasserbeständig (bis 95 Grad C) und
schallgedämmt,
DN/OD 150.
Menge: 5,000 St

**01.04.0290 PP-Abzweig DN150 87°**
Abzweig, 87 Grad, für Abwasserleitung, aus PP-Rohr DIN
EN
1451-1, heißwasserbeständig (bis 95 Grad C) und
schallgedämmt,
DN/OD 150.
Menge: 5,000 St

**01.04.0300 Langmuffe mit Doppelbund PE heißwasserbest. DN/OD75**
Langmuffe, für Abwasserleitung, aus PE-Rohr,
heißwasserbeständig und schallgedämmt,
einschl. notwendiger Spannverbinder
zum Kompensieren von Rohrausdehnung DN/OD 75.
Menge: 30,000 St

**01.04.0310 Langmuffe mit Doppelbund PE heißwasserbest. schallgedämmt DN/OD110**
Leistung wie vorstehend beschrieben, jedoch
DN/OD 110.
Menge: 50,000 St

**01.04.0320 Langmuffe mit Doppelbund PE heißwasserbest. schallgedämmt DN/OD125**
Leistung wie vorstehend beschrieben, jedoch
DN/OD 125.
Menge: 20,000 St

**01.04.0330 Langmuffe mit Doppelbund PE heißwasserbest. schallgedämmt DN/OD150**
Leistung wie vorstehend beschrieben, jedoch
DN/OD 150.
Menge: 10,000 St

**01.04.0340 Reduzierstück Abwasserltg PP heißwasserbest. DN/OD40 DN50**
STLB-Bau 2025-04 044
Reduzierstück, für Abwasserleitung, aus PP-Rohr DIN EN
1451-1,
heißwasserbeständig (bis 95 Grad C), DN/OD 40, 2.
DN/OD 50.
Menge: 2,000 St

**01.04.0350 Reduzierstück Abwasserltg PP heißwasserbest. DN/OD40 DN50**
STLB-Bau 2025-04 044
Reduzierstück, für Abwasserleitung, aus PP-Rohr DIN EN
1451-1,
heißwasserbeständig (bis 95 Grad C), DN/OD 40, 2.
DN/OD 50.
Menge: 50,000 St

**01.04.0360 Reduzierstück Abwasserltg PP heißwasserbest. DN/OD75 DN50**
STLB-Bau 2025-04 044
Reduzierstück, für Abwasserleitung, aus PP-Rohr DIN EN
1451-1,
heißwasserbeständig (bis 95 Grad C), DN/OD 75, 2.
DN/OD 50.
Menge: 20,000 St

**01.04.0370 Reduzierstück Abwasserltg PP heißwasserbest. DN/OD75 DN50**
STLB-Bau 2025-04 044
Reduzierstück, für Abwasserleitung, aus PP-Rohr DIN EN
1451-1,
heißwasserbeständig (bis 95 Grad C), DN/OD 75, 2.
DN/OD 50.
Menge: 25,000 St

**01.04.0380 Reduzierstück Abwasserltg PP heißwasserbest. DN/OD125 DN100**
STLB-Bau 2025-04 044
Reduzierstück, für Abwasserleitung, aus PP-Rohr DIN EN
1451-1,
heißwasserbeständig (bis 95 Grad C), DN/OD 125, 2.
DN/OD 100.
Menge: 20,000 St

**01.04.0390 Reinigungsrohr Abwasserltg PP heißwasserbest. mehrschichtig DN/OD110**
STLB-Bau 2025-04 044
Reinigungsrohr mit Verschlussdeckel, für
Abwasserleitung, aus
PP-Rohr DIN EN 1451-1, heißwasserbeständig (bis 95
Grad C), mit
mehrschichtigem Aufbau, DN/OD 110.
Menge: 14,000 St

**01.04.0400 Reduzierstück Abwasserltg PP heißwasserbest. DN/OD125 DN100**
STLB-Bau 2025-04 044
Reduzierstück, für Abwasserleitung, aus PP-Rohr DIN EN
1451-1,
heißwasserbeständig (bis 95 Grad C), DN/OD 125, 2.
DN/OD 100.
Menge: 2,000 St

**01.04.0410 Reinigungsrohr Abwasserltg PP heißwasserbest. DN/OD75**
STLB-Bau 2025-04 044
Reinigungsrohr mit Verschlussdeckel, für
Abwasserleitung, aus
PP-Rohr DIN EN 1451-1, heißwasserbeständig (bis 95
Grad C),
DN/OD 75.
Menge: 2,000 St

**01.04.0420 Reinigungsrohr Abwasserltg PP heißwasserbest. DN/OD50**
STLB-Bau 2025-04 044
Reinigungsrohr mit Verschlussdeckel, für
Abwasserleitung, aus
PP-Rohr DIN EN 1451-1, heißwasserbeständig (bis 95
Grad C),
DN/OD 50.
Menge: 2,000 St

**01.04.0430 Entlüftungsrohr wärmegedämmt Alu D 0,7mm Durchm. 100mm L 700 mm**
STLB-Bau 2024-04 022
Entlüftungsrohr, wärmegedämmt, aus Aluminium DIN EN
485 und
DIN EN 507, Dicke 0,7 mm, Durchmesser 100 mm,Länge
'700'
mm, mit Flansch, auf flach geneigtem Dach.
Menge: 14,000 St

**01.04.0440 Entlüftungsrohr wärmegedämmt Alu D 0,7mm Durchm. 120mm L 700 mm**
STLB-Bau 2025-04 022
Entlüftungsrohr, wärmegedämmt, aus Aluminium DIN EN
485 und
DIN EN 507, Dicke 0,7 mm, Durchmesser 120 mm,Länge
'700'
mm, mit Flansch, auf flach geneigtem Dach.
Menge: 1,000 St

**01.04.0450 Entlüftungsrohr wärmegedämmt Alu D 0,7mm Durchm. 150mm L 700 mm**
STLB-Bau 2025-04 022
Entlüftungsrohr, wärmegedämmt, aus Aluminium DIN EN
485 und
DIN EN 507, Dicke 0,7 mm, Durchmesser 150 mm,Länge
'700'
mm, mit Flansch, auf flach geneigtem Dach.
Menge: 1,000 St

**01.04.0460 Entlüftungsrohr wärmegedämmt Alu D 0,7mm Durchm. 80mm L 700 mm**
STLB-Bau 2024-04 022
Entlüftungsrohr, wärmegedämmt, aus Aluminium DIN EN
485 und
DIN EN 507, Dicke 0,7 mm, Durchmesser 80 mm,Länge
'700'  mm,
mit Flansch, auf flach geneigtem Dach.
Menge: 2,000 St

**01.04.0470 flexibler Dunstrohranschluss DN 100**
Flexiblen Dunstrohranschluss DN100 liefern, an
Schmutzwasser-Strangentlüftungsleitung und an
bauseitige
Dunstrohr-Dachentlüftung anbinden
Menge: 14,000 St

**01.04.0480 flexibler Dunstrohranschluss DN 125**
Leistung wie vorstehend beschrieben, jedoch
DN 125
Menge: 2,000 St

**01.04.0490 flexibler Dunstrohranschluss DN 150**
Leistung wie vorstehend beschrieben, jedoch
DN 150
Menge: 1,000 St

**01.04.0500 Anschluss Abwasserleitung schallgedämmt bis DN/OD110**
Anschluss Kunststoff-RohrDN/OD110 an vorhandenen
Dachablauf
bis DN 110 einschl. Anschlussformstück und
Dichtungsmaterial
Menge: 14,000 St

**01.04.0510 Anschluss Abwasserleitung schallgedämmt DN/OD125 an Dachablauf herste**
Leistung wie vorstehend beschrieben, jedoch
DN 125
Menge: 2,000 St

**01.04.0520 Anschluss Abwasserleitung schallgedämmt DN/OD150 an Dachablauf herste**
Leistung wie vorstehend beschrieben, jedoch
DN 150
Menge: 1,000 St

**01.04.0530 Anschluss Abwasserleitung DN/OD70 schallgedämmt an Kanalrohr herstelle**
Anschluss herstellen, an vorhandene
Abwasser-Grundleitung
(Schnittstelle mit Außenanlagenbauer im Gebäude bzw.
Grundleitung Rohbau), DN/OD 70) durch
Muffenverbindung, mit
Abwasserleitung schallgedämmt, einschl.
Anschlussformstück
und Dichtungsmaterial.
Menge: 2,000 St

**01.04.0540 Anschluss Abwasserleitung DN/OD110 schallgedämmt an Kanalrohr herstell**
Leistung wie vorstehend beschrieben, jedoch
DN/OD 110
Menge: 5,000 St

**01.04.0550 Anschluss Abwasserleitung DN/OD125 schallgedämmt an Kanalrohr herstell**
Leistung wie vorstehend beschrieben, jedoch
DN/OD 125
Menge: 1,000 St

**01.04.0560 Anschluss Abwasserleitung DN/OD150 schallgedämmt an Kanalrohr herstell**
Leistung wie vorstehend beschrieben, jedoch
DN/OD 150
Menge: 1,000 St

**01.04.0570 Flachdachhaube für DN100, zweiteilig für SW-Abluft**
Dachhaube und Standrohr mit Isolierung für Flachdächer.
Dachhaubenkopf aus Stahlblech mit
Spezial-Aluminium-Zinkbeschichtung, außen
pulverbeschichtet,
Regenhaube zur Abdeckung von Dachdichtungsbahn und
Spannband.
Standrohr: doppelwandig mit eingeschlossener
EPS-Isolierung und
Flansch.
Rohranschlusslänge: unter Flansch ca. 300 mm
mit Formteilmaß.
Material: Stahlblech mit Aluminium-Zinkbeschichtung.
UV-, korrosions-, und brandbeständig,
schlagregensicher,
Kondensatablauf über Dach.
Farbe: grau (ähnlich RAL 7042)
Standrohrlänge: ca. 650 mm

Produkt der Planung: Geba Vent oder gleichwertig.

Hersteller/Typ
'....................................................'

vom Bieter einzutragen,
Menge: 2,000 St

**01.04.0580 Steildachhaube für DN70, zweiteilig für SW-Abluft**
wie vor beschrieben, jedoch für Steildach
6 - 60° Neigung
Menge: 3,000 St

**01.04.0590 Steildachhaube für DN100, zweiteilig für SW-Abluft**
wie vor beschrieben, jedoch für Steildach
6 - 60° Neigung
Menge: 5,000 St

**01.04.0600 Steildachhaube für DN125, zweiteilig für SW-Abluft**
wie vor beschrieben, jedoch für Steildach
6 - 60° Neigung
Menge: 1,000 St

**01.04.0610 Steildachhaube für DN150, zweiteilig für SW-Abluft, ca. 45°**
Dachhaube und Standrohr mit Isolierung für Steildächer,
Neigung ca. 45°.
Dachhaubenkopf aus Stahlblech mit
Spezial-Aluminium-Zinkbeschichtung, außen
pulverbeschichtet,
Regenhaube zur Abdeckung von Dachdichtungsbahn und
Spannband.
Standrohr: doppelwandig mit eingeschlossener
EPS-Isolierung und
Flansch.
Rohranschlusslänge: unter Flansch ca. 300 mm
mit Formteilmaß.
Material: Stahlblech mit Aluminium-Zinkbeschichtung.
UV-, korrosions-, und brandbeständig,
schlagregensicher,
Kondensatablauf über Dach.
Farbe: grau (ähnlich RAL 7042)
Standrohrlänge: ca. 650 mm
Menge: 1,000 St

**01.04.0620 Anschluss Schmutzwasserrohr an Dachhaube**
Anschluss eines Schmutzwasserfallrohres an die
vorhandene
Dachhaube, einschließlich aller erforderlichen Form-
und
Verbindungselemente.
Herstellen einer fachgerechten, dauerhaft dichten und
spannungsfreien Verbindung zwischen Schmutzwasserrohr
und
Dachhaube.
Alle notwendigen Nebenarbeiten sind in die Leistung
einzubeziehen.

Umfang der Leistung:
Lieferung und Montage der erforderlichen
Übergangsstücke,
Manschetten und Dichtungen.
Anpassung des Schmutzwasserrohres an die Dachhaube,
einschließlich Zuschneiden, Einpassen und Fixieren.
Sicherstellen einer geruchsdichten, schall- und
brandschutzgerechten Ausführung nach den anerkannten
Regeln
der Technik.
Abdichtung im Bereich des Dachdurchgangs entsprechend
den
Herstellervorgaben.
Entsorgung von Rest- und Verpackungsmaterial.

Besondere Hinweise:
Material: passend zum bestehenden Rohrsystem
Anschlussdurchmesser entsprechend Rohrdimension.
Ausführung gemäß DIN 1986, DIN EN 12056 sowie den
jeweiligen
Herstellervorschriften.
Menge: 12,000 St

**01.04.0630 Farbtonzuschlag für Fachdachhaube**
Farbtonzuschlag für Fachdachhaube wie vor beschrieben

RAL 7015 Schiefergrau
Menge: 12,000 St

**01.04.0640 Rohrschelle DN40**
Rohraufhängung als Rohrschelle, aus verzinktem Stahl,
mit
Gummimetallfederelement, mit schalldämmenden Einlagen,
Anforderungen entsprechend DIN 4109, Länge Aufhängung
bis 0,5
m, Befestigung über Gewindestäbe einschl.
Bohrarbeiten, Rohr
aus Kunststoff, DN 40.
Menge: 5,000 St

**01.04.0650 Rohrschelle DN50**
Rohraufhängung als Rohrschelle, aus verzinktem Stahl,
mit
Gummimetallfederelement, mit schalldämmenden Einlagen,
Anforderungen entsprechend DIN 4109, Länge Aufhängung
bis 0,5
m, Befestigung über Gewindestäbe einschl.
Bohrarbeiten, Rohr
aus Kunststoff, DN 50.
Menge: 50,000 St

**01.04.0660 Rohrschelle DN70**
Rohraufhängung als Rohrschelle, aus verzinktem Stahl,
mit
Gummimetallfederelement, mit schalldämmenden Einlagen,
Anforderungen entsprechend DIN 4109, Länge Aufhängung
bis 0,5
m, Befestigung über Gewindestäbe einschl.
Bohrarbeiten, Rohr
aus Kunststoff, DN 70.
Menge: 60,000 St

**01.04.0670 Rohrschelle DN110**
Rohraufhängung als Rohrschelle, aus verzinktem Stahl,
mit
Gummimetallfederelement, mit schalldämmenden Einlagen,
Anforderungen entsprechend DIN 4109, Länge Aufhängung
bis 0,5
m, Befestigung über Gewindestäbe einschl.
Bohrarbeiten, Rohr
aus Kunststoff, DN 110.
Menge: 110,000 St

**01.04.0680 Rohrschelle DN125**
Rohraufhängung als Rohrschelle, aus verzinktem Stahl,
mit
Gummimetallfederelement, mit schalldämmenden Einlagen,
Anforderungen entsprechend DIN 4109, Länge Aufhängung
bis 0,5
m, Befestigung über Gewindestäbe einschl.
Bohrarbeiten, Rohr
aus Kunststoff, DN 125.
Menge: 25,000 St

**01.04.0690 Rohrschelle DN150**
Rohraufhängung als Rohrschelle, aus verzinktem Stahl,
mit
Gummimetallfederelement, mit schalldämmenden Einlagen,
Anforderungen entsprechend DIN 4109, Länge Aufhängung
bis 0,5
m, Befestigung über Gewindestäbe einschl.
Bohrarbeiten, Rohr
aus Kunststoff, DN 150.
Menge: 10,000 St

**01.04.0700 Wärmedämmung Ummantelung Rohr DN50 Gebäude flexibler Elastomerschaum D**
STLB-Bau 2025-04 047
Wärmedämmung einschl. Ummantelung DIN 4140 an haus- und
betriebstechnischen Anlagen, an Rohrleitung, DN 50, im
Gebäude,
Dämmung aus flexiblem Elastomerschaum DIN EN 14304,
Dämmschichtdicke 40 mm, Baustoffklasse DIN 4102-1 B1
(schwerentflammbar), Wärmeleitfähigkeit 0,036 W/(mK)
bei 40
Grad C Mitteltemperatur DIN EN 12667, Ummantelung aus
harter
Kunststofffolie, Arbeitshöhe des Montageortes bis 3,5
m über der
Standfläche des hierfür erforderlichen Gerüstes.
Menge: 2,000 m

**01.04.0710 Wärmedämmung Ummantelung Rohr DN75 Gebäude flexibler Elastomerschaum D**
STLB-Bau 2025-04 047
Wärmedämmung einschl. Ummantelung DIN 4140 an haus- und
betriebstechnischen Anlagen, an Rohrleitung, DN 75, im
Gebäude,
Dämmung aus flexiblem Elastomerschaum DIN EN 14304,
Dämmschichtdicke 40 mm, Baustoffklasse DIN 4102-1 B1
(schwerentflammbar), Wärmeleitfähigkeit 0,036 W/(mK)
bei 40
Grad C Mitteltemperatur DIN EN 12667, Ummantelung aus
harter
Kunststofffolie, Arbeitshöhe des Montageortes bis 3,5
m über der
Standfläche des hierfür erforderlichen Gerüstes.
Menge: 10,000 m

**01.04.0720 Wärmedämmung Ummantelung Rohr DN100 Gebäude flexibler Elastomerschaum**
STLB-Bau 2025-04 047
Wärmedämmung einschl. Ummantelung DIN 4140 an haus- und
betriebstechnischen Anlagen, an Rohrleitung, DN 100, im
Gebäude, Dämmung aus flexiblem Elastomerschaum DIN EN
14304, Dämmschichtdicke 40 mm, Baustoffklasse DIN
4102-1 B1
(schwerentflammbar), Wärmeleitfähigkeit 0,036 W/(mK)
bei 40
Grad C Mitteltemperatur DIN EN 12667, Ummantelung aus
harter
Kunststofffolie, Arbeitshöhe des Montageortes bis 3,5
m über der
Standfläche des hierfür erforderlichen Gerüstes.
Menge: 50,000 m

**01.04.0730 Wärmedämmung Ummantelung Rohr DN125 Gebäude flexibler Elastomerschaum**
STLB-Bau 2025-04 047
Wärmedämmung einschl. Ummantelung DIN 4140 an haus- und
betriebstechnischen Anlagen, an Rohrleitung, DN 125, im
Gebäude, Dämmung aus flexiblem Elastomerschaum DIN EN
14304, Dämmschichtdicke 40 mm, Baustoffklasse DIN
4102-1 B1
(schwerentflammbar), Wärmeleitfähigkeit 0,036 W/(mK)
bei 40
Grad C Mitteltemperatur DIN EN 12667, Ummantelung aus
harter
Kunststofffolie, Arbeitshöhe des Montageortes bis 3,5
m über der
Standfläche des hierfür erforderlichen Gerüstes.
Menge: 10,000 m

**01.04.0740 Wärmedämmung Ummantelung Rohr DN150 Gebäude flexibler Elastomerschaum**
STLB-Bau 2025-04 047
Wärmedämmung einschl. Ummantelung DIN 4140 an haus- und
betriebstechnischen Anlagen, an Rohrleitung, DN 150, im
Gebäude, Dämmung aus flexiblem Elastomerschaum DIN EN
14304, Dämmschichtdicke 40 mm, Baustoffklasse DIN
4102-1 B1
(schwerentflammbar), Wärmeleitfähigkeit 0,036 W/(mK)
bei 40
Grad C Mitteltemperatur DIN EN 12667, Ummantelung aus
harter
Kunststofffolie, Arbeitshöhe des Montageortes bis 3,5
m über der
Standfläche des hierfür erforderlichen Gerüstes.
Menge: 15,000 m

**01.04.0750 Brandschutzabschottung Rohr PP R90 AD 75mm Gebäude**
Rohrschott R90 für PP-Rohr, 75 mm, für Durchführungen
von 0 bis 90° (Gewölbedecke, Holzbalkendecke), zum
Schutz vor
Rauch- und Feuerausbreitung, einschl.
Bezeichnungsschild
Menge: 12,000 St

**01.04.0760 Brandschutzabschottung Rohr PP R90 AD 110mm Gebäude**
Rohrschott R90 für PP-Rohr, 110 mm,  für Durchführungen
von 0 bis 90° (Gewölbedecke, Holzbalkendecke), zum
Schutz vor
Rauch- und Feuerausbreitung, einschl.
Bezeichnungsschild
Menge: 14,000 St

**01.04.0770 Brandschutzabschottung Rohr PP R90 AD 125mm Gebäude**
Rohrschott R90 für PP-Rohr, 125 mm,  für Durchführungen
von 0 bis 90° (Gewölbedecke, Holzbalkendecke), zum
Schutz vor
Rauch- und Feuerausbreitung, einschl.
Bezeichnungsschild
Menge: 1,000 St

**01.04.0780 Einmörteln von Brandschutzabschottung**
Einmörteln von Brandschutzabschottung, gemäß
Vorschrift des
Herstellers, bzw. bauaufsichtliche Zulassung in Mörtel
MG III,
gemäß DIN  1053  einbringen.
Das Verschließen der Wand-  und Deckendurchbrüche hat
so
zu erfolgen, dass ein homogener Mörtel, ohne Blasen und
Fehlstellen, rauchgasdicht an die Bauelemente anliegend
entsteht.  Die Mindesttiefe der Verfüllung beträgt
11,5  cm,  wenn
vom Hersteller nicht anders vorgeschrieben.

Bei schlechter Zugängigkeit ist der Mörtel mit Pumpen
und Verpresslanzen einzubringen. Der so eingebrachte
Mörtel ist
mechanisch zu verdichten.
incl.  Material und Werkzeug
Wand-/Deckenstärke  bis 25 cm
lfdm. Fugenbreite bis ca. 10 cm
Menge: 27,000 St

#### Titel 01.05 KG 412 Wasseranlagen

**01.05.0010 Rohr Stahl niro TW AD 15mm WD 1mm**
Rohrleitung aus nichtrostenden Stahlrohren DVGW GW 541,
Werkstoff-Nr 1.4401, für Trinkwasser, mit
Eignungsnachweis DIN
1988-200, Außendurchmesser 15 mm, Wanddicke 1 mm,
Verbindung durch Pressen, mit Verpresstkennzeichnung
und
Prüfsicherheit, einschl. Dichtungsmittel und
Herstellen der
Verbindungen, Form- und Verbindungsstücke werden
gesondert
vergütet, Rohrbefestigungen werden gesondert vergütet,
Verlegung in Gebäuden, Montagehöhe über
Gelände/Fußboden
bis 5,5 m.

geplantes Fabrikat: Geberit Mapress
oder gleichwertig

Hersteller/Typ
'...................................................'

vom Bieter einzutragen,
Menge: 400,000 m

**01.05.0020 Rohr Stahl niro TW AD 18mm WD 1mm**
Leistung wie vorstehend beschrieben, jedoch
Außendurchmesser 18 mm, Wanddicke 1 mm,  DN 15
Menge: 80,000 m

**01.05.0030 Rohr Stahl niro TW AD 22mm WD 1,2mm**
Leistung wie vorstehend beschrieben, jedoch
Außendurchmesser
22 mm, Wanddicke 1,2 mm, DN 20
Menge: 80,000 m

**01.05.0040 Rohr Stahl niro TW AD 28mm WD 1,2mm**
Leistung wie vorstehend beschrieben, jedoch
Außendurchmesser
28 mm, Wanddicke 1,2 mm, DN 25
Menge: 80,000 m

**01.05.0050 Rohr Stahl niro TW AD 35mm WD 1,5mm**
Leistung wie vorstehend beschrieben, jedoch
Außendurchmesser
35  mm, Wanddicke 1,5 mm, DN 32
Menge: 35,000 m

**01.05.0060 Rohr Stahl niro TW AD 42mm WD 1,5mm**
Leistung wie vorstehend beschrieben, jedoch
Außendurchmesser
42 mm, Wanddicke 1,5 mm, DN 40
Menge: 20,000 m

**01.05.0070 Rohr Stahl niro TW AD 54mm WD 1,5mm**
Leistung wie vorstehend beschrieben, jedoch
Außendurchmesser
54 mm, Wanddicke 1,5 mm, DN 50
Menge: 25,000 m

*Hinweis*
Die Formteile sind passend zum vorbeschriebenen System
anzubieten.

**01.05.0080 Bogen Stahl niro AD 15mm**
Bogen, aus nichtrostendem Stahl, für Rohrleitung aus
nichtrostendem Stahl, Werkstoff-Nr 1.4401, als
Pressverbindung
mit DVGW-Registrierung, mit Verpresstkennzeichnung und
Prüfsicherheit, Außendurchmesser 15 mm, DN12.
Menge: 200,000 St

**01.05.0090 Bogen Stahl niro AD 18mm**
Leistung wie vorstehend beschrieben, jedoch
Außendurchmesser 18 mm, DN 15
Menge: 40,000 St

**01.05.0100 Bogen Stahl niro AD 22mm**
Leistung wie vorstehend beschrieben, jedoch
Außendurchmesser 22 mm, DN 20
Menge: 40,000 St

**01.05.0110 Bogen Stahl niro AD 28mm**
Leistung wie vorstehend beschrieben, jedoch
Außendurchmesser 28 mm, DN 25
Menge: 40,000 St

**01.05.0120 Bogen Stahl niro AD 35mm**
Leistung wie vorstehend beschrieben, jedoch
Außendurchmesser 35 mm, DN 32
Menge: 10,000 St

**01.05.0130 Bogen Stahl niro AD 42mm**
Leistung wie vorstehend beschrieben, jedoch
Außendurchmesser 40 mm, DN 40
Menge: 10,000 St

**01.05.0140 Bogen Stahl niro AD 54mm**
Leistung wie vorstehend beschrieben, jedoch
Außendurchmesser 54 mm, DN 50
Menge: 10,000 St

**01.05.0150 T-Stück Stahl niro TW AD 15mm**
STLB-Bau 2025-04 042
T-Stück, aus nichtrostendem Stahl, für Rohrleitung aus
nichtrostendem Stahl, Werkstoff-Nr 1.4401, für
Trinkwasser DIN
1988-200, Außendurchmesser 15 mm.
Menge: 200,000 St

**01.05.0160 T-Stück Stahl niro TW AD 18mm**
STLB-Bau 2025-04 042
T-Stück, aus nichtrostendem Stahl, für Rohrleitung aus
nichtrostendem Stahl, Werkstoff-Nr 1.4401, für
Trinkwasser DIN
1988-200, Außendurchmesser 18 mm.
Menge: 40,000 St

**01.05.0170 T-Stück Stahl niro TW AD 22mm**
STLB-Bau 2025-04 042
T-Stück, aus nichtrostendem Stahl, für Rohrleitung aus
nichtrostendem Stahl, Werkstoff-Nr 1.4401, für
Trinkwasser DIN
1988-200, Außendurchmesser 22 mm.
Menge: 40,000 St

**01.05.0180 T-Stück Stahl niro TW AD 28mm**
STLB-Bau 2025-04 042
T-Stück, aus nichtrostendem Stahl, für Rohrleitung aus
nichtrostendem Stahl, Werkstoff-Nr 1.4401, für
Trinkwasser DIN
1988-200, Außendurchmesser 28 mm.
Menge: 40,000 St

**01.05.0190 T-Stück Stahl niro TW AD 35mm**
STLB-Bau 2025-04 042
T-Stück, aus nichtrostendem Stahl, für Rohrleitung aus
nichtrostendem Stahl, Werkstoff-Nr 1.4401, für
Trinkwasser DIN
1988-200, Außendurchmesser 35 mm.
Menge: 10,000 St

**01.05.0200 T-Stück Stahl niro TW AD 42mm**
STLB-Bau 2025-04 042
T-Stück, aus nichtrostendem Stahl, für Rohrleitung aus
nichtrostendem Stahl, Werkstoff-Nr 1.4401, für
Trinkwasser DIN
1988-200, Außendurchmesser 42 mm.
Menge: 10,000 St

**01.05.0210 T-Stück Stahl niro TW AD 54mm**
STLB-Bau 2025-04 042
T-Stück, aus nichtrostendem Stahl, für Rohrleitung aus
nichtrostendem Stahl, Werkstoff-Nr 1.4401, für
Trinkwasser DIN
1988-200, Außendurchmesser 54 mm.
Menge: 10,000 St

**01.05.0220 T-Stück reduziert Stahl niro TW AD 15mm x 12mm**
STLB-Bau 2025-04 042
T-Stück, reduziert, aus nichtrostendem Stahl, für
Rohrleitung aus
nichtrostendem Stahl, Werkstoff-Nr 1.4401, für
Trinkwasser DIN
1988-200, Außendurchmesser 15 mm, 2. Durchmesser 12 mm.
Menge: 100,000 St

**01.05.0230 T-Stück reduziert Stahl niro TW AD 22mm x 15mm**
STLB-Bau 2025-04 042
T-Stück, reduziert, aus nichtrostendem Stahl, für
Rohrleitung aus
nichtrostendem Stahl, Werkstoff-Nr 1.4401, für
Trinkwasser DIN
1988-200, Außendurchmesser 22 mm, 2. Durchmesser 15 mm.
Menge: 100,000 St

**01.05.0240 T-Stück reduziert Stahl niro TW AD 18mm x 15mm**
STLB-Bau 2025-04 042
T-Stück, reduziert, aus nichtrostendem Stahl, für
Rohrleitung aus
nichtrostendem Stahl, Werkstoff-Nr 1.4401, für
Trinkwasser DIN
1988-200, Außendurchmesser 18 mm, 2. Durchmesser 15 mm.
Menge: 20,000 St

**01.05.0250 T-Stück reduziert Stahl niro TW AD 18mm x 12mm**
STLB-Bau 2025-04 042
T-Stück, reduziert, aus nichtrostendem Stahl, für
Rohrleitung aus
nichtrostendem Stahl, Werkstoff-Nr 1.4401, für
Trinkwasser DIN
1988-200, Außendurchmesser 18 mm, 2. Durchmesser 12 mm.
Menge: 20,000 St

**01.05.0260 T-Stück reduziert Stahl niro TW AD 22mm x 15mm**
STLB-Bau 2025-04 042
T-Stück, reduziert, aus nichtrostendem Stahl, für
Rohrleitung aus
nichtrostendem Stahl, Werkstoff-Nr 1.4401, für
Trinkwasser DIN
1988-200, Außendurchmesser 22 mm, 2. Durchmesser 15 mm.
Menge: 20,000 St

**01.05.0270 T-Stück reduziert Stahl niro TW AD 22mm x 18mm**
STLB-Bau 2025-04 042
T-Stück, reduziert, aus nichtrostendem Stahl, für
Rohrleitung aus
nichtrostendem Stahl, Werkstoff-Nr 1.4401, für
Trinkwasser DIN
1988-200, Außendurchmesser 22 mm, 2. Durchmesser 18 mm.
Menge: 20,000 St

**01.05.0280 T-Stück reduziert Stahl niro TW AD 28mm x 18mm**
STLB-Bau 2025-04 042
T-Stück, reduziert, aus nichtrostendem Stahl, für
Rohrleitung aus
nichtrostendem Stahl, Werkstoff-Nr 1.4401, für
Trinkwasser DIN
1988-200, Außendurchmesser 28 mm, 2. Durchmesser 18 mm.
Menge: 20,000 St

**01.05.0290 T-Stück reduziert Stahl niro TW AD 28mm x 22mm**
STLB-Bau 2025-04 042
T-Stück, reduziert, aus nichtrostendem Stahl, für
Rohrleitung aus
nichtrostendem Stahl, Werkstoff-Nr 1.4401, für
Trinkwasser DIN
1988-200, Außendurchmesser 28 mm, 2. Durchmesser 22 mm.
Menge: 20,000 St

**01.05.0300 T-Stück reduziert Stahl niro TW AD 35mm x 28mm**
STLB-Bau 2025-04 042
T-Stück, reduziert, aus nichtrostendem Stahl, für
Rohrleitung aus
nichtrostendem Stahl, Werkstoff-Nr 1.4401, für
Trinkwasser DIN
1988-200, Außendurchmesser 35 mm, 2. Durchmesser 28 mm.
Menge: 5,000 St

**01.05.0310 T-Stück reduziert Stahl niro TW AD 35mm x 22mm**
STLB-Bau 2025-04 042
T-Stück, reduziert, aus nichtrostendem Stahl, für
Rohrleitung aus
nichtrostendem Stahl, Werkstoff-Nr 1.4401, für
Trinkwasser DIN
1988-200, Außendurchmesser 35 mm, 2. Durchmesser 22 mm.
Menge: 5,000 St

**01.05.0320 T-Stück reduziert Stahl niro TW AD 42mm x 35mm**
STLB-Bau 2025-04 042
T-Stück, reduziert, aus nichtrostendem Stahl, für
Rohrleitung aus
nichtrostendem Stahl, Werkstoff-Nr 1.4401, für
Trinkwasser DIN
1988-200, Außendurchmesser 42 mm, 2. Durchmesser 35 mm.
Menge: 5,000 St

**01.05.0330 T-Stück reduziert Stahl niro TW AD 42mm x 28mm**
STLB-Bau 2025-04 042
T-Stück, reduziert, aus nichtrostendem Stahl, für
Rohrleitung aus
nichtrostendem Stahl, Werkstoff-Nr 1.4401, für
Trinkwasser DIN
1988-200, Außendurchmesser 42 mm, 2. Durchmesser 28 mm.
Menge: 5,000 St

**01.05.0340 T-Stück reduziert Stahl niro TW AD 54mm x 42mm**
STLB-Bau 2025-04 042
T-Stück, reduziert, aus nichtrostendem Stahl, für
Rohrleitung aus
nichtrostendem Stahl, Werkstoff-Nr 1.4401, für
Trinkwasser DIN
1988-200, Außendurchmesser 54 mm, 2. Durchmesser 42 mm.
Menge: 5,000 St

**01.05.0350 T-Stück reduziert Stahl niro TW AD 54mm x 35mm**
STLB-Bau 2025-04 042
T-Stück, reduziert, aus nichtrostendem Stahl, für
Rohrleitung aus
nichtrostendem Stahl, Werkstoff-Nr 1.4401, für
Trinkwasser DIN
1988-200, Außendurchmesser 54 mm, 2. Durchmesser 35 mm.
Menge: 5,000 St

**01.05.0360 Reduzierstück Stahl niro TW AD 18mm x 15mm**
STLB-Bau 2025-04 042
Reduzierstück, aus nichtrostendem Stahl, für
Rohrleitung aus
nichtrostendem Stahl, Werkstoff-Nr 1.4401, für
Trinkwasser DIN
1988-200, Außendurchmesser 18 mm, 2. Durchmesser 15 mm.
Menge: 100,000 St

**01.05.0370 Reduzierstück Stahl niro TW AD 22mm x 15mm**
STLB-Bau 2025-04 042
Reduzierstück, aus nichtrostendem Stahl, für
Rohrleitung aus
nichtrostendem Stahl, Werkstoff-Nr 1.4401, für
Trinkwasser DIN
1988-200, Außendurchmesser 22 mm, 2. Durchmesser 15 mm.
Menge: 10,000 St

**01.05.0380 Reduzierstück Stahl niro TW AD 22mm x 18mm**
STLB-Bau 2025-04 042
Reduzierstück, aus nichtrostendem Stahl, für
Rohrleitung aus
nichtrostendem Stahl, Werkstoff-Nr 1.4401, für
Trinkwasser DIN
1988-200, Außendurchmesser 22 mm, 2. Durchmesser 18 mm.
Menge: 10,000 St

**01.05.0390 Reduzierstück Stahl niro TW AD 28mm x 18mm**
STLB-Bau 2025-04 042
Reduzierstück, aus nichtrostendem Stahl, für
Rohrleitung aus
nichtrostendem Stahl, Werkstoff-Nr 1.4401, für
Trinkwasser DIN
1988-200, Außendurchmesser 28 mm, 2. Durchmesser 18 mm.
Menge: 10,000 St

**01.05.0400 Reduzierstück Stahl niro TW AD 28mm x 22mm**
STLB-Bau 2025-04 042
Reduzierstück, aus nichtrostendem Stahl, für
Rohrleitung aus
nichtrostendem Stahl, Werkstoff-Nr 1.4401, für
Trinkwasser DIN
1988-200, Außendurchmesser 28 mm, 2. Durchmesser 22 mm.
Menge: 10,000 St

**01.05.0410 Reduzierstück Stahl niro TW AD 35mm x 22mm**
STLB-Bau 2025-04 042
Reduzierstück, aus nichtrostendem Stahl, für
Rohrleitung aus
nichtrostendem Stahl, Werkstoff-Nr 1.4401, für
Trinkwasser DIN
1988-200, Außendurchmesser 35 mm, 2. Durchmesser 22 mm.
Menge: 10,000 St

**01.05.0420 Reduzierstück Stahl niro TW AD 35mm x 28mm**
STLB-Bau 2025-04 042
Reduzierstück, aus nichtrostendem Stahl, für
Rohrleitung aus
nichtrostendem Stahl, Werkstoff-Nr 1.4401, für
Trinkwasser DIN
1988-200, Außendurchmesser 35 mm, 2. Durchmesser 28 mm.
Menge: 10,000 St

**01.05.0430 Reduzierstück Stahl niro TW AD 42mm x 35mm**
STLB-Bau 2025-04 042
Reduzierstück, aus nichtrostendem Stahl, für
Rohrleitung aus
nichtrostendem Stahl, Werkstoff-Nr 1.4401, für
Trinkwasser DIN
1988-200, Außendurchmesser 42 mm, 2. Durchmesser 35 mm.
Menge: 5,000 St

**01.05.0440 Reduzierstück Stahl niro TW AD 42mm x 28mm**
STLB-Bau 2025-04 042
Reduzierstück, aus nichtrostendem Stahl, für
Rohrleitung aus
nichtrostendem Stahl, Werkstoff-Nr 1.4401, für
Trinkwasser DIN
1988-200, Außendurchmesser 42 mm, 2. Durchmesser 28 mm.
Menge: 5,000 St

**01.05.0450 Reduzierstück Stahl niro TW AD 54mm x 42mm**
STLB-Bau 2025-04 042
Reduzierstück, aus nichtrostendem Stahl, für
Rohrleitung aus
nichtrostendem Stahl, Werkstoff-Nr 1.4401, für
Trinkwasser DIN
1988-200, Außendurchmesser 54 mm, 2. Durchmesser 42 mm.
Menge: 5,000 St

**01.05.0460 Reduzierstück Stahl niro TW AD 54mm x 35mm**
STLB-Bau 2025-04 042
Reduzierstück, aus nichtrostendem Stahl, für
Rohrleitung aus
nichtrostendem Stahl, Werkstoff-Nr 1.4401, für
Trinkwasser DIN
1988-200, Außendurchmesser 54 mm, 2. Durchmesser 35 mm.
Menge: 5,000 St

**01.05.0470 Muffe Stahl niro AD 15mm**
Muffe, mit Einsteckende, aus nichtrostendem Stahl, für
Rohrleitung aus nichtrostendem Stahl, Werkstoff-Nr
1.4401,
als Pressverbindung mit DVGW-Registrierung, mit
Verpresstkennzeichnung und Prüfsicherheit,
Außendurchmesser 15 mm.
Menge: 150,000 St

**01.05.0480 Muffe Stahl niro AD 18mm**
Leistung wie vorstehend beschrieben, jedoch
Außendurchmesser
18mm, DN 15
Menge: 20,000 St

**01.05.0490 Muffe Stahl niro AD 22mm**
Leistung wie vorstehend beschrieben, jedoch
Außendurchmesser
22 mm, DN 20
Menge: 20,000 St

**01.05.0500 Muffe Stahl niro AD 28mm**
Leistung wie vorstehend beschrieben, jedoch
Außendurchmesser
28 mm, DN 25
Menge: 20,000 St

**01.05.0510 Muffe Stahl niro AD 35mm**
Leistung wie vorstehend beschrieben, jedoch
Außendurchmesser
35 mm, DN 32
Menge: 10,000 St

**01.05.0520 Muffe Stahl niro AD 42mm**
Leistung wie vorstehend beschrieben, jedoch
Außendurchmesser
42 mm, DN 40
Menge: 10,000 St

**01.05.0530 Muffe Stahl niro AD 54mm**
Leistung wie vorstehend beschrieben, jedoch
Außendurchmesser
54 mm, DN 50
Menge: 10,000 St

**01.05.0540 Verlängerung Rotguss G1/2 L 20mm**
STLB-Bau 2024-04 045
Verlängerung DIN 3523, aus Rotguss, verchromt, mit
Gewinde G
1/2, Länge 20 mm.
Menge: 20,000 St

**01.05.0550 Verlängerung Rotguss G1/2 L 30mm**
STLB-Bau 2024-04 045
Verlängerung DIN 3523, aus Rotguss, verchromt, mit
Gewinde G
1/2, Länge 30 mm.
Menge: 20,000 St

**01.05.0560 Rohrschelle Stahl + Gewindestange verz DN12**
Rohraufhängung als Rohrschelle und Gewindestange, aus
verzinktem Stahl, mit Gummimetallfederelement, mit
schalldämmenden Einlagen, Anforderungen entsprechend
DIN
4109, Länge Aufhängung bis 0,5 m, Befestigung über
Gewindestäbe an bauaufsichtlich zugelassenen Dübeln,
einschl.
Bohrarbeiten, Befestigungsuntergrund Beton, Mauerwerk,
etc.,
Rohr aus nichtrostendem Stahl oder Metallverbundrohr,
DN 12.
Menge: 250,000 St

**01.05.0570 Rohrschelle Stahl + Gewindestange verz DN15**
Leistung wie vorstehend beschrieben, jedoch
Rohrleitung DN 15.
Menge: 80,000 St

**01.05.0580 Rohrschelle Stahl + Gewindestange verz DN20**
Leistung wie vorstehend beschrieben, jedoch
Rohrleitung DN 20.
Menge: 40,000 St

**01.05.0590 Rohrschelle Stahl + Gewindestange verz DN25**
Leistung wie vorstehend beschrieben, jedoch
Rohrleitung DN 25.
Menge: 40,000 St

**01.05.0600 Rohrschelle Stahl + Gewindestange verz DN32**
Leistung wie vorstehend beschrieben, jedoch
Rohrleitung DN 32.
Menge: 20,000 St

**01.05.0610 Rohrschelle Stahl + Gewindestange verz DN40**
Leistung wie vorstehend beschrieben, jedoch
Rohrleitung DN 40.
Menge: 10,000 St

**01.05.0620 Rohrschelle Stahl + Gewindestange verz DN50**
Leistung wie vorstehend beschrieben, jedoch
Rohrleitung DN 50.
Menge: 18,000 St

*Hinweis*

**01.05.0630 Wärmedämmung Ummantelung Rohr DN12 Mineralwolle D 20mm**
Rohrleitungen für Trinkwasser sind gemäß DIN 1988-200
gegen
Tauwasserbildung und vor Erwärmung bei erhöhten
Umgebungstemperaturen zu schützen.
Rohrleitungen sind in Abhängigkeit von der Temperatur
und dem
Feuchtegehalt der Umgebungsluft so zu dämmen, dass eine
Tauwasserbildung vermieden wird.

Mindestdämmschichtdicken zur Wärmedämmung von
Rohrleitungen für Trinkwasser warm und kalt bei
Wärmeleitfähigkeit = 0,035W/(mxK):
Innendurchmesser bis 22 mm:  20 mm
Innendurchmesser 22 bis 35 mm:  30 mm

Wärmedämmung DIN 4140 an haus- und betriebstechnische
Anlagen, an Rohrleitung, DN 12, Rohrverbindung als
Pressverbindung, im Gebäude, Oberkante Dämmung über
Gelände/Fußboden bis 5,5 m, Dämmung aus Mineralwolle,
als
Rohrschale, Dämmschichtdicke 20 mm,
Brandverhaltensklasse
DIN EN 13501-1 A2 -s1, d0 (nichtbrennbar),
Wärmeleitfähigkeit
0,035 W/(mK) bei 40 Grad C Mitteltemperatur DIN EN
12667,
kaschiert mit Alufolie,  Nähte verkleben mit Klebeband.

Hersteller/Typ
'....................................................'

vom Bieter einzutragen,
Menge: 400,000 m

**01.05.0640 Wärmedämmung Ummantelung Rohr DN15 Mineralwolle D 20mm**
Leistung wie vorstehend beschrieben, jedoch
Rohrleitung DN 15, Dämmschichtdicke 20 mm
Menge: 80,000 m

**01.05.0650 Wärmedämmung Ummantelung Rohr DN20 Mineralwolle D 20mm**
Leistung wie vorstehend beschrieben, jedoch
Rohrleitung DN 20, Dämmschichtdicke 20 mm
Menge: 80,000 m

**01.05.0660 Wärmedämmung Ummantelung Rohr DN25 Mineralwolle D 30mm**
Leistung wie vorstehend beschrieben, jedoch
Rohrleitung DN 25, Dämmschichtdicke 30 mm
Menge: 80,000 m

**01.05.0670 Wärmedämmung Ummantelung Rohr DN32 Mineralwolle D 30mm**
Leistung wie vorstehend beschrieben, jedoch
Rohrleitung DN 32, Dämmschichtdicke 30 mm
Menge: 35,000 m

**01.05.0680 Wärmedämmung Ummantelung Rohr DN40 Mineralwolle D 30mm**
Leistung wie vorstehend beschrieben, jedoch
Rohrleitung DN 40, Dämmschichtdicke 30 mm
Menge: 20,000 m

**01.05.0690 Wärmedämmung Ummantelung Rohr DN50 Mineralwolle D 30mm**
Leistung wie vorstehend beschrieben, jedoch
Rohrleitung DN 50, Dämmschichtdicke 30 mm
Menge: 25,000 m

**01.05.0760 Brandschutzabschottung Rohr Stahl niro R90 AD 15mm Gebäude**
Brandschutzabschottung von Rohrleitung aus
nichtrostendem
Stahl, mit allgemeinem bauaufsichtlichen
Prüfzeugnis/allgemeiner bauaufsichtlicher Zulassung,
Feuerwiderstandsklasse R 90 DIN 4102-11, Rohrleitung
mit vorh.
Wärmedämmung, Rohraußendurchmesser 15 mm, Dämmung aus
Mineralwolle,  Brandverhaltensklasse DIN EN 13501-1 A1
(nichtbrennbar), Verlegung im Gebäude, Oberkante
Abschottung
über Gelände/Fußboden über 3,5 bis 5 m, Bauteile aus
Beton,
Dicke 200 mm, runder Durchbruch ohne Hüllrohr, freien
Ringspalt
im Durchbruch brandschutzgerecht mit Mörtel in voller

Deckenstärke verfüllen.

Hersteller/Typ
'...................................................'

vom Bieter einzutragen,
Menge: 34,000 St

**01.05.0770 Brandschutzabschottung Rohr Stahl niro R90 AD 18mm Gebäude**
Leistung wie vorstehend beschrieben, jedoch Rohrleitung
AD 18mm
Menge: 1,000 St

**01.05.0780 Brandschutzabschottung Rohr Stahl niro R90 AD 22mm Gebäude**
Leistung wie vorstehend beschrieben, jedoch Rohrleitung
AD 22mm
Menge: 1,000 St

**01.05.0790 Brandschutzabschottung Rohr Stahl niro R90 AD 28mm Gebäude**
Leistung wie vorstehend beschrieben, jedoch Rohrleitung
AD 28mm
Menge: 8,000 St

**01.05.0800 Brandschutzabschottung Rohr Stahl niro R90 AD 35mm Gebäude**
Leistung wie vorstehend beschrieben, jedoch Rohrleitung
AD 35mm
Menge: 1,000 St

**01.05.0810 Brandschutzabschottung Rohr Stahl niro R90 AD 42mm Gebäude**
Leistung wie vorstehend beschrieben, jedoch Rohrleitung
AD 42mm
Menge: 1,000 St

**01.05.0820 Brandschutzabschottung Rohr Stahl niro R90 AD 54mm Gebäude**
Leistung wie vorstehend beschrieben, jedoch Rohrleitung
AD 54mm
Menge: 1,000 St

**01.05.0830 Einmörteln der Brandschutzabschottung**
Einmörteln Branschutzabschottbung gemäß Vorschrift des
Herstellers, bzw. bauaufsichtliche Zulassung in Mörtel
MG III,
gemäß DIN 1053  einbringen.  Das Verschließen der
Wand-  und
Deckendurchbrüche hat so zu erfolgen, dass ein
homogener
Mörtel, ohne Blasen und Fehlstellen, rauchgasdicht an
die
Bauelemente anliegend  entsteht.  Die Mindesttiefe der
Verfüllung
beträgt 11,5  cm, wenn  vom Hersteller nicht anders
vorgeschrieben.

Bei schlechter Zugängigkeit ist der Mörtel mit Pumpen
und
Verpresslanzen einzubringen. Der so eingebrachte
Mörtel ist
mechanisch zu verdichten.  incl.  Material und
Werkzeug,

Wand-/Deckenstärke  bis 25 cm
Fugenbreite bis ca. 10 cm
Menge: 47,000 St

**01.05.0840 Dichtungseinsatz, ungeteilt, für die Abdichtung von Rohrleitungen DN50**
Zur Abdichtung von Durchdringungen mit Rohren und
Kabeln
gegen drückendes und nichtdrückendes Wasser in
bauseitigem
Futterrohr oder Kernbohrung,
Ausführung als ungeteilte Dichtung
Gestellringe aus hochleistungsfähigem Kunststoff
Mit vier Fixierlaschen inkl. Schrauben aus Edelstahl
V2A
Integrierte Drehmomentkontrolle durch selbstabschernde
Spezialmuttern
Elastomer-Dichtung (Dichtbreite: 80 mm), wahlweise aus
EPDM
oder NBR*
Gas- und wasserdicht, inklusive geprüfter
Radondichtigkeit
Erfüllt Anforderungen nach geltendem FHRK-Standard 60
Geprüft gemäß FHRK-Prüfgrundlage GE 101
Mit FHRK-Qualitätssiegel
Wartungsfreie Ausführung (kein Nachspannen
erforderlich)
Für den Einsatz in Doppel- und Elementwänden geeignet
Inklusive Versiegelung der Kernbohrung bei
entsprechender
Einbausituation*

DN40
Lieferung und Montage gemäß gültiger Einbauanleitung

Planungsprodukt: Doyma Curaflex Nova Uno/breit

Hersteller/Typ
'....................................................'

vom Bieter einzutragen,
Menge: 1,000 St

*Hinweis*

**01.05.0850 Kugelhahn TW PN16 DN15**
Kugelhahn, für Trinkwasserleitung, DIN 1988-200,
Nenndruck
1,6 MPa (16 bar), Durchgangsform, mit Entleerung,
einschl.
Handgriff, DN 15 mit Dämmschale
Menge: 32,000 St

**01.05.0860 Kugelhahn TW PN16 DN20**
Kugelhahn, für Trinkwasserleitung, DIN 1988-200,
Nenndruck
1,6 MPa (16 bar), Durchgangsform, mit Entleerung,
einschl.
Handgriff, DN 20 mit Dämmschale
Menge: 6,000 St

**01.05.0870 Kugelhahn TW PN16 DN25**
Kugelhahn, für Trinkwasserleitung, DIN 1988-200,
Nenndruck
1,6 MPa (16 bar), Durchgangsform, mit Entleerung,
einschl.
Handgriff, DN 25 mit Dämmschale
Menge: 2,000 St

**01.05.0880 Kugelhahn TW PN16 DN32**
Kugelhahn, für Trinkwasserleitung, DIN 1988-200,
Nenndruck
1,6 MPa (16 bar), Durchgangsform, mit Entleerung,
einschl.
Handgriff, DN 32 mit Dämmschale
Menge: 2,000 St

**01.05.0890 Kugelhahn TW PN16 DN50**
Kugelhahn, für Trinkwasserleitung, DIN 1988-200,
Nenndruck
1,6 MPa (16 bar), Durchgangsform, mit Entleerung,
einschl.
Handgriff, DN 50 mit Dämmschale
Menge: 2,000 St

**01.05.0900 Probenahmeventil DN10**
Probenahmeventil, Gewindeanschluss, DN 10.
Menge: 1,000 St

**01.05.0910 Filter rückspülbar Qn 10m3/h Rotguss Rücksp. handbetätigt PN10 R/Rp2**
Filter, rückspülbar, Nenndurchfluss Qn 10 m3/h, für
Trinkwasserleitung DIN 1988-200, DIN EN 13443-1,
Filterfeinheit
80 bis 150 mym, mit lichtundurchlässiger Filtertasse,
Monatswartungsanzeige und differenzdruckgesteuerter
Anzeige
bei Verschmutzung, mit Anschlussverschraubung, Gehäuse
aus
Rotguss, mit integriertem Filter-Rückspülsystem und
Einrichtung
zur Abführung des Rückspülwassers DIN 1988, Rückspülung
handbetätigt, Nenndruck 1 MPa (10 bar), R/Rp 2.

Hersteller/Typ
'....................................................'

vom Bieter einzutragen,
Menge: 1,000 St

**01.05.0920 Absperrventil Rückflussverhinderer Rotguss Schrägsitz Entleerungsan-**
Absperrventil mit Rückflussverhinderer, Öffnungsdruck
bis
10 mbar, für Trinkwasserleitung, mit Eignungsnachweis
DIN
1988-200, Gehäuse und Oberteil aus Rotguss,
Schrägsitzform,
mit Entleerungsanschluss und -stopfen, mit
wartungsfreier
Spindelabdichtung mit EPDM-Lippendichtung, mit
Schließfeder
aus nichtrostendem Stahl, mit EPDM-Sitzdichtung, mit
Handrad,

Beiderseits Pressverschraubung, PN 10,
Außendurchmesser 54 mm mit Dämmschale
Menge: 1,000 St

**01.05.0930 Passstück für Volumetrischer Hauswasserzähler Q3 2,5m3/h DN15**
Passstück für Volumetrischer Hauswasserzähler,
konformitätsbewertet gemäß MessEV, Baulänge: 130 mm
Menge: 31,000 St

**01.05.0940 Passstück für Volumetrischer Hauswasserzähler Q3 2,5m3/h DN25**
Passstück für Volumetrischer Hauswasserzähler,
konformitätsbewertet gemäß MessEV, Baulänge: 130 mm
Menge: 1,000 St

**01.05.0950 Passstück für Volumetrischer Hauswasserzähler Q3 2,5m3/h DN40**
Passstück für Volumetrischer Hauswasserzähler,
konformitätsbewertet gemäß MessEV, Baulänge: 130 mm
Menge: 1,000 St

**01.05.0960 Passstück für Volumetrischer Hauswasserzähler DN50**
Passstück für Volumetrischer Hauswasserzähler,
konformitätsbewertet gemäß MessEV, Baulänge: 130 mm
Menge: 1,000 St

*Hinweis*

**01.05.0970 Eckventil DIN 3227 DN15 Betätigungsgriff G 1/2 kombiniertes Geräteansc**
Eckventil DIN 3227, DN 15, Geräuschverhalten DIN 4109
Gruppe I,
mit Prüfbericht, mit Betätigungsgriff, verchromt, mit
Abgangsgewindeanschluss G 1/2, als kombiniertes
Geräteanschlussventil, aus Messing, verchromt, mit
wartungsfreier
Spindelabdichtung, Edelstahlkegel und
EPDM-Sitzdichtung, mit
Rosette.

Leistungsgrenze: Eckventil
Menge: 5,000 St

*Hinweis*

**01.05.0980 Anschluss an Leistungsgrenze (LG) Küche**
Anschluss an Kücheneinrichtung
Anschluss an bereitgestellte Spülen, inkl.
Klein-Materialien und
Befestigungen
Menge: 3,000 St

**01.05.0990 Eckventil DIN 3227 DN15 Betätigungsgriff G 1/2 kombiniertes Geräteansc**
Eckventil DIN 3227, DN 15, Geräuschverhalten DIN 4109
Gruppe I,
mit Prüfbericht, mit Betätigungsgriff, verchromt, mit
Abgangsgewindeanschluss G 1/2, als kombiniertes
Geräteanschlussventil, aus Messing, verchromt, mit
wartungsfreier
Spindelabdichtung, Edelstahlkegel und
EPDM-Sitzdichtung, mit
Rosette.

Leistungsgrenze: Eckventil
Menge: 3,000 St

**01.05.1000 Unterputz-Waschgeräte-Siphon**
Unterputz-Waschgeräte-Siphon, DN 40/50 nach DIN 19541
für den
Wandeinbau, mit kleinem strömungsgünstigen Gehäuse,
Reinigungsverschluss, Schraubstutzen,
Winkelschlauchtülle,
Material: Siphongehäuse Polyethylen, schweißbar

Leistungsgrenze: Siphon
Menge: 3,000 St

*Hinweis*

*Hinweis*
Modul-Waschtischanlagen, für Nischeneinbau mit
3-seitigem
Wandanschluss,
Einzel-Abmessungen gem. Positionsbeschreibung,
bestehend aus:
Waschtischplatte, Material: Corian® Glacier White,
vordere Schürze h = 100 mm,
mit Rechteckausschnitt 120x200mm für Papiereinwurf mit
innenliegender Abkanntung,

Einbaubecken, Material: Corian® Glacier White
fugenlos integr. VIVARI® Becken, VDS 570.370.R80 (ohne
Überlauf)
Abmessung: ca. 570 * 370 * 110 mm
mit Seifenspenderbohrung mit Armaturlochbohrung für
jedes
Becken,
Armaturlochbohrung mit Armaturensockel, passgenau
angefertigt,

Wandanschlußprofil 100/12mm
Material: Corian® Glacier White
für 3-seitig Wandanschluß mit fugenlos integr.
Hohlkehle,

Anfertigung nach Aufmaß,
Auslieferung mehrteilig, Waschtischanlage wird vor Ort
verklebt u.
geschliffen.

**01.05.1010 Waschtischanlage Besucher-WC, b/h/t = 5250/600/100**
System-Waschtischplatte
gem. Ausführungsbeschreibung Waschtischplatten

Abmessung nach Aufmaß des AN ca.
Länge 5250mm
Tiefe 600mm
Höhe 100mm
mit
6 Stk fugenlos integrierte Einbaubecken
6 Stk. Hanhlochbohrungen mit Aufkantung für
Wastischarmatur
6 Stk. Bohrungen Seifenspender
3 Stk. Aussparung für Papiereinwurf 120/200mm
ca. 6,45m Wandanschlußprofil 100/12mm, Corian® Glacier
White

Anlieferung mehrteilig, die Waschtischanlage ist vor
Ort zu
montieren, Fugen verklebt u. oberflächenplan
geschliffen

Ausführung gem. Ausführungsbeschreibung
Waschtischanlagen
und Zeichnung Plan-lfd-Nr. -.401

Einbauort:
Remise Besucher-WC, Raum EG.003

Leitfabrikat: modula10 Systemwaschtischanlage der Fa.
Pfeiffer
oder gleichwertig

Hersteller/Typ
'....................................................'

vom Bieter einzutragen,
Menge: 1,000 St

**01.05.1020 Waschtischanlage Besucher-WC, b/h/t = 1900/600/100**
System-Waschtischanlage
gem. Ausführungsbeschreibung Waschtischplatten

Abmessung nach Aufmaß des AN ca.
Länge 1900mm
Tiefe 600mm
Höhe 100mm
mit
2 Stk fugenlos integrierte Einbaubecken
2 Stk. Hahnlochbohrungen mit Aufkantung für
Waschtischarmatur
2 Stk. Bohrungen Seifenspender
1 Stk. Aussparung für Papiereinwurf 120/200mm
ca. 4m Wandanschlußprofil 100/12mm, Corian® Glacier
White

Anlieferung mehrteilig, die Waschtischanlage ist vor
Ort zu
montieren, Fugen verklebt u. oberflächenplan
geschliffen

Ausführung gem. Ausführungsbeschreibung
Waschtischanlagen
und Zeichnung Plan-lfd-Nr. -.401

Einbauort:
Remise Besucher-WC, Raum EG.003

Leitfabrikat: modula10 Systemwaschtischanlage der Fa.
Pfeiffer
oder gleichwertig

Hersteller/Typ
'....................................................'

vom Bieter einzutragen,
Menge: 1,000 St

**01.05.1030 Waschtischanlage WC, Raum O2.007b, b/h/t = 1250/550/100**
System-Waschtischanlage
gem. Ausführungsbeschreibung Waschtischplatten

Abmessung nach Aufmaß des AN ca.
Länge 1250mm
Tiefe 550mm
Höhe 100mm
mit
1 Stk. fugenlos integrierte Einbaubecken
1 Stk. Hahnlochbohrungen mit Aufkantung für
Waschtischarmatur
1 Stk. Bohrungen Seifenspender
1 Stk. Aussparung für Papiereinwurf 120/200mm
ca. 4m Wandanschlußprofil 100/12mm, Corian® Glacier
White

Anlieferung einteilig, die Waschtischanlage ist vor
Ort zu
montieren,

Ausführung gem. Ausführungsbeschreibung
Waschtischanlagen
und Zeichnung Plan-lfd-Nr. -.401

Einbauort:
MH -WC, Raum O2.007b

Leitfabrikat: modula10 Systemwaschtischanlage der Fa.
Pfeiffer
oder gleichwertig

Hersteller/Typ
'....................................................'

vom Bieter einzutragen,
Menge: 1,000 St

**01.05.1040 Elektronische Waschtischarmatur, Standmontage**
Elektronische Stand-Waschtischarmatur für Waschtische
oder
Waschtischplatten, geeignet für den Einsatz in
öffentlichen und
halböffentlichen Bereichen. Zur Installation mit
Unterputz-Funktionsbox im Standmontage-System.
Anschluss von Kalt-, Warm- od. Mischwasser (je
nachAusführung)
Technische Spezifikationen:
Schutzart: IPX4
Betriebsspannung: 3,2 V DC
Betriebsdruck: 2001000 kPa (Prüfdruck Wasser max. 1600
kPa;
Luft/Inertgas max. 300 kPa)
Umgebungstemperatur: 140 °C; Lagertemperatur: 20 +70 °C
Wassertemperatur: max. 60 °C (kurzzeitig bis 90 °C)
Durchfluss bei 3 bar: ca. 5 l/min;
Berechnungsdurchfluss: ca. 0,07
l/s; Mindestfließdruck: 200 kPa
Material: Messing und Kunststoff

Funktionale Merkmale:
Infrarot-Sensor mit selbsteinstellender
Benutzererkennung
Automatische Spülauslösung und einstellbare
Intervallspülung
(Werkseinstellung z. B. alle 24 h, Spülzeit 5 s)
Einstellbare Wassersparprogramme, Energiesparmodus
sowie
Programme für Intervallspülung und Dauerlauf
Volumenstrombegrenzung durch Strahlregler
Wartungsfähigkeit durch Rückflussverhinderer und
Korbfilter im
Funktionseinsatz
Autarker Betrieb ab ca. 50 Nutzungen/Tag (je 4 s),
inkl. Warnung
bei niedrigem Ladezustand
Fernbedienung und Einstellung über
Service-/Control-App via
Bluetooth, optional über Gateway in Gebäudesteuerung
integrierbar

Lieferumfang:
Waschtischarmatur mit Infrarotsensor und
Anschlussschlauch
Steuerelektronik und Funktionseinheit inkl. Korbfilter
Akku für Generatorbetrieb
Schlüssel für Strahlregler sowie Befestigungsmaterial

Leitfabrikat: Geberit Brenta oder gleichwertig

Hersteller/Typ
'....................................................'

vom Bieter einzutragen,
Menge: 9,000 St

**01.05.1050 Sensorbetrieb. Seifenspender Tischmon. f. Flüssigseife o. Flüssigdesi**
Sensorbetriebener Seifenspender für Tischmontage
für Flüssigseife oder Flüssigdesinfektionsmittel.

Ausführung:
Material: Edelstahl, Qualität SS304, Oberfläche matt
gebürstet
Fassungsvermögen: ca. 500 ml
Gewicht: ca. 1,1 kg (unbefüllt)
Gesamtabmessungen: H ca. 218 mm, B ca. 101,5 mm, T ca.
109
mm
Nicht geeignet für den Einsatz im Duschbereich
von oben befüllbar, abschließbar.

Funktion:
berührungsloser Betrieb über Infrarot-Sensor,
Erfassungsbereich
ca. 515 cm
Betrieb mit Flüssigseife oder Desinfektionsmittel
Spannungsversorgung: DC 6 V über 6x 1,5 V AA-Batterien
herausnehmbares Batteriefach, ohne Demontage des
Spenders
zugänglich
5 Dosierstufen einstellbar: ca. 0,5 ml bis 2,5 ml je
Hub
Bedienung über Power-Taste (Standby/Umschaltung
Dosiermenge)

Montage:
Tischhalterung zur Befestigung mit 3 Schrauben oder
alternativ
bohrlose Montage mit Klebeset
Detaillierte Maße sowie Montage- und Pflegeanleitung
siehe
Herstellerunterlagen

Planungsfabrikat: Deusenfeld Maedje KG - Edelstahl
ESSP023 M6
oder gleichwertig

Hersteller/Typ
'....................................................'

vom Bieter einzutragen,
Menge: 9,000 St

*Hinweis*
Systemunterschrankanlagen für Nischeneinbau mit
3-seitigem
Wandanschluss,
als Maßgenauer Unterbau der Wastischanlagen,
Einzel-Abmessungen gem. Positionsbeschreibung,
bestehend aus:

Korpus und Front:
aus direktbeschichteten Faserplatte, quellarm und
feuchtfest,
Gesamtschichtstärke mind. 22mm,
mit Zwischenwänden
beidseitg HPL-beschichtet, strapazierfähige
Melaminharzoberfläche,
Oberfläche seidenmatt, glatt, ohne Struktur,

Farbe der Innenseiten, lichtgrau, ähnlich RAL 7035
Farbe der Außenseite, einfarbig /uni, ,
Farbe in Anlehnung nach RAL, nach Farbvorgabe des AG
und
Bemusterung,
Kante: HPL-beschichtet

Frontaufteilung gem Zeichnung: Türen, ohne Griff,
Wandanschluß mit flächenbündigen Anschlußplatten /
Passplatten, Fugen hinterlegt, Türeinschlag flächenbündig, Türen abschließbar

Türbeschläge verdeckt: Blum 110° Clip Top, Blumotion
SoftClose, (o.ä.)
Ausführung Wandanschluß über Passleisten.

Systemkonforme Sockelausbildung mit Dichtungsprofil,
Sockelhöhe = 100 mm
Sockel zurückgesetzt mit Unterschnitt,
hinterlegt mit feuchteresistenter Fasserzementplatte,
für bauseitige Sockelbekleidung mit Fliesen.

**01.05.1060 Unterschrankanlage 5250/600/800**
Unterschrankanlage als passgenauer Unterbau der
Waschtischplatte

Abmessung nach Aufmaß des AN ca.
Länge 5250mm
Tiefe 600mm
Höhe 800mm, OK FF bis UK Waschtischplatte
Sockelhöhe 100mm
hinterlegt mit feuchteresistenter Fasserzementplatte,

mit
6 Fachtüren b/h ca. 710/750
3 Fachtüren b/h ca. 250/750
beidseitig Passplatten, Einbau flächenbündig
1 Fachtrennwänden
3 Stück passende Abfallauffangbehälter,
Drahtgitterkorb, chrom
abschließbar

Material, Oberflächen und Ausführung
gem. Ausführungsbeschreibung Unterschrankanlagen
und Zeichnung Plan-lfd-Nr. -.601

Einbauort:
Remise Besucher-WC, Raum EG.003

Leitfabrikat: modula10 Systemwaschtischanlage der Fa.
Pfeiffer
oder gleichwertig

Hersteller/Typ
'....................................................'

vom Bieter einzutragen,
Menge: 1,000 St

**01.05.1070 Unterschrankanlage 1800/600/800**
Unterschrankanlage als passgenauer Unterbau der
Waschtischplatte

Abmessung nach Aufmaß des AN ca.
Länge 1800mm
Tiefe 600mm
Höhe 800mm, OK FF bis UK Waschtischplatte
Sockelhöhe 100mm
hinterlegt mit feuchteresistenter Fasserzementplatte,

mit
2 Fachtüren b/h ca. 760/750
1 Fachtüren b/h ca. 760/750
beidseitig Passplatten, Einbau flächenbündig
1 Fachtrennwänden
1 Stück passende Abfallauffangbehälter,
Drahtgitterkorb, chrom
abschließbar

Material, Oberflächen und Ausführung
gem. Ausführungsbeschreibung Unterschrankanlagen
und Zeichnung Plan-lfd-Nr. -.601

Einbauort:
Remise Besucher-WC, Raum EG.003

Leitfabrikat: modula10 Systemwaschtischanlage der Fa.
Pfeiffer
oder gleichwertig

Hersteller/Typ
'....................................................'

vom Bieter einzutragen,
Menge: 1,000 St

**01.05.1080 Unterschrankanlage 1250/550/800**
Unterschrankanlage als passgenauer Unterbau der
Waschtischplatte

Abmessung nach Aufmaß des AN ca.
Länge 125mm
Tiefe 550mm
Höhe 800mm, OK FF bis UK Waschtischplatte
Sockelhöhe 100mm
hinterlegt mit feuchteresistenter Fasserzementplatte,

mit
2 Fachtüren b/h ca. 500/750
beidseitig Passplatten, Einbau flächenbündig
1 Stück passende Abfallauffangbehälter,
Drahtgitterkorb, chrom
abschließbar

Material, Oberflächen und Ausführung
gem. Ausführungsbeschreibung Unterschrankanlagen
und Zeichnung Plan-lfd-Nr. -.601

Einbauort:
MH -WC, Raum O2.007b

Leitfabrikat: modula10 Systemwaschtischanlage der Fa.
Pfeiffer
oder gleichwertig

Hersteller/Typ
'....................................................'

vom Bieter einzutragen,
Menge: 1,000 St

**01.05.1090 Werkstattplanung Waschtischanlagen**
Werkstattplanung Waschtischanlagen
Erstellen einer vermassten, und prüffähigen
Werkstattplanung der
Waschtischanlagen der Vorpositionen, zur Freigabe
durch den AG
jeweils darzustellen sind die Ausführung der
Waschtischplatten
und der Unterschrankanlagen

Die Werkstattplanung umfasst:
· Kontrollmaß Aufmaß der Einbaunische vor Ort für jede
Einbauposition
· Koordinieren sämtlicher Schnittstellen mit Gewerk
Sanitärtechnik
· Abstimmen aller Ausführungsdetails mit der
Objektüberwachung
des AG,
insbesondere Wandanschluß, Sockelausbildung,
Unterschränke
· Handmuster zur Bemusterung alle Oberflächen und
Materialien
mit dem AG
· Erstellen eine vollständig vermassten
Werkstattzeichnung,
einschl. evtl.
Überarbeitung nach Abstimmung mit dem AG  bis zur
Freigabe
· Dokumentation der eingesetzten Materialien, Produkte
mit
Pflegeanleitung
Menge: 1,000 St

**01.05.1100 Installationselement WT**
Installationselement für Waschtisch für
Einlochbatterie,
1,00 m Bauhöhe für Vorwand- oder Ständerwandmontage
Stahlrahmen, pulverbeschichtet, selbsttragend für
Trockenverkleidung, komplett vormontiert fixierte
Objektanschlüsse für Einzel- oder Schienenmontage mit
Schnellverstellung u. Höhensicherung
Befestigungsmaterial TÜV-geprüft Waschtisch-Haltebolzen
M10, mit Keramikbefestigung Schraubenabstand variabel
HT-Ablaufbogen DN 50 Dichtung Durchmesser 32 mm
2 schallgedämmte Armaturenanschl. 1/2"
einschließlich Montagezubehör, Montagewinkel und
Befestigungsmaterial
incl. Übergang auf das angebotene Rohrsystem
komplett einschließlich Zubehör

Leitfabrikat: Geberit Renova Plan, Geberit Preciosa II
oder gleichwertig

Hersteller/Typ
'....................................................'

vom Bieter einzutragen,
Menge: 11,000 St

**01.05.1110 Handwaschbecken Sanitärporzellan B 550mm Ausladung 450mm**
Handwaschbecken, Beckenaußenform rechteckig,
Beckeninnenform rechteckig, aus Sanitärporzellan,
Farbton weiß,
glasiert, mit Armaturenbank, mit Loch für
Einlocharmatur, mit
Überlauf, für Ablaufventil, Breite 550 mm, Ausladung
450 mm,
Befestigung an Installationselement, mit Schallschutz
VDI 4100
und mit Schutzbeschichtung.
inkl. Ablaufventi / Schaftventil

Leitfabrikat: Geberit Renova Plan oder gleichwertig

Hersteller/Typ
'....................................................'

vom Bieter einzutragen,
Menge: 6,000 St

**01.05.1120 Handwaschbecken Sanitärporzellan B 600mm Ausladung 500mm**
Handwaschbecken, Beckenaußenform rechteckig,
Beckeninnenform rechteckig, aus Sanitärporzellan,
Farbton weiß,
glasiert, mit Armaturenbank, mit Loch für
Einlocharmatur, mit
Überlauf, für Ablaufventil, Breite 600 mm, Ausladung
500 mm,
Befestigung an Installationselement, mit Schallschutz
VDI 4100
und mit Schutzbeschichtung.
inkl. Ablaufventi / Schaftventil

Für Raum: EG.005a

Leitfabrikat: Geberit Preciosa II oder gleichwertig

Hersteller/Typ
'....................................................'

vom Bieter einzutragen,
Menge: 1,000 St

**01.05.1130 Handwaschbecken Sanitärporzellan B 900mm Ausladung 500mm**
Handwaschbecken, Beckenaußenform rechteckig,
Beckeninnenform rechteckig, aus Sanitärporzellan,
Farbton weiß,
glasiert, mit Armaturenbank, mit Loch für
Einlocharmatur, mit
Überlauf, für Ablaufventil, Breite 900 mm, Ausladung
500 mm,
Befestigung an Installationselement, mit Schallschutz
VDI 4100
und mit Schutzbeschichtung.
inkl. Ablaufventi / Schaftventil

Für Raum: EG.012a,  O1.005, O1.012a, O2.013b

Leitfabrikat: Geberit Preciosa II oder gleichwertig

Hersteller/Typ
'....................................................'

vom Bieter einzutragen,
Menge: 4,000 St

**01.05.1140 Einhandmischer Standmontage Waschbeckenbatterie DN15 Metall Ausladung**
Einhandmischer für Standmontage, Waschbeckenbatterie,
DN 15,
Armaturenkörper aus Metall, verchromt, Ausladung über
110 bis
150 mm, Oberteil mit Keramikscheiben, Auslöseelement
aus
Metall, verchromt, mit Hebel, für geschlossenen
Trinkwassererwärmer, Durchflussklasse A (max. 0,25
l/s), mit
festem Auslauf, mit Strahlregler ohne Luftansaugung
DIN EN 246,
Auslaufhöhe bis 90 mm.

Produkt der Planung: Hansgrohe Rebris S oder
gleichwertig

Hersteller/Typ
'....................................................'

vom Bieter einzutragen,
Menge: 11,000 St

**01.05.1150 Schutzrohr PE-HD AD 32mm WD 1,8mm Erdoberfläche-Rohrscheitel D 0,6-0,8**
Schutzrohr aus PE-HD DIN 8075, Maße DIN 16874,
Nenn-Außendurchmesser 32 mm, Mindest-Wanddicke 1,8 mm,
einschl. Lieferung und Befestigung, Anbringung an Wand
bis unter
Decke.
inkl. Befestigungsmaterialen (z.B. Klipse)
Menge: 40,000 m

**01.05.1160 Eckventil DN15 Betätigungsgriff G 3/8 Absperr- Anschlussventil Schubro**
Eckventil, DN 15, Geräuschverhalten DIN 4109 Gruppe I,
mit
Prüfbericht, mit Betätigungsgriff, verchromt, mit
Gewindeanschluss G 3/8, als Absperr- und
Anschlussventil, mit
Schubrosette.
Menge: 20,000 St

**01.05.1170 Eckventil Probenahmeauslauf DN15 Schraubendreher/Steckschlüssel G 1/2**
Eckventil für Probenahmeauslauf, zur Bestimmung
mikrobiologischer und chemischer Parameter nach
TrinkwVO, DN
15, Geräuschverhalten DIN 4109 Gruppe I, mit
Prüfbericht, mit
Betätigung durch Schraubendreher oder Steckschlüssel,
mit
Gewindeanschluss G 1/2, als Absperr- und
Anschlussventil, mit
Rosette, einschl. abnehmbarem Probeentnahmerohr und
Sicherungskappe.

Anschluss an letzten Verbraucher am jeweiligen Strang.
Menge: 20,000 St

**01.05.1180 Geruchverschluss Prüfzeichen Waschbecken 1 1/4xDN40 Messing Röhrengeru**
Geruchverschluss DIN 19541 mit Prüfzeichen, für
Waschbecken, 1
1/4 x DN 40, aus Messing, verchromt, als
Röhrengeruchverschluss, für Wandanschluss, verstellbar
Menge: 20,000 St

**01.05.1190 Händetrockner**
Bedienung: automatisch durch Infrarot-Sensor
Laufzeit: bis ca. 2 Sekunden nach Wegnehmen der Hände,
bis
maximal 60 Sekunden nach Einschalten
Händetrocknungsdauer: ca. 10 bis 15 Sekunden
Sensorreichweite: 100 mm bis 230 mm nach Luftauslass
(einstellbar), Standard 170 mm ± 20 mm

Gehäusematerial: 1,2 mm Edelstahl
Grundplatte: Stahl verzinkt
Luftgeschwindigkeit: 270 - 360 km/h
Lufttemperatur: 55 °C (100 mm nach Luftauslass, bei 25
°C
Raumtemperatur)
Leistung Motor: 450 bis 700 Watt (einstellbar)
Leistung Heizelement: 150 bis 900 Watt (einstellbar)
Gesamtleistung: 600 bis 1.600 Watt (einstellbar)
Stromstärke: 3,4 bis 6,7 Ampère (einstellungsabhängig)
Spannung: 220 bis 240 Volt
Frequenz: 50 bis 60 Hertz
Betriebsgeräusch: 73,7 +/- 3 Dezibel @ 1 m
Motorumdrehungen: 12.000 bis 18.000 Umdrehungen pro
Minute
(einstellbar)
Motortyp: Universalmotor
Motorsicherung: Thermosicherung 95 °C
Heizelementsicherung: Thermosicherung 85 °C
Schutzklasse I, Schutzart IP 23
Diebstahlsicherung durch Spezialgehäuseschrauben
Stromanschluss verdeckt an Unterputzdose
Vier-Punkt-Befestigung
für Aufputzmontage
Prüfzeichen: CE, GS, EMV, LVD, RoHS, UL

H x B x T: 289 x 203 x 178 mm
Montagehöhe: 1.200 mm (Unterkante bis Boden)
Material/Farbe Edelstahl
Bedienung Sensor

Planungsfabrikat: airwolf Serie M oder gleichwertig

Hersteller/Typ
'....................................................'

vom Bieter einzutragen,
Menge: 4,000 St

**01.05.1200 Papierrollenhandtuchspenderkomb. Stahlblech AP-Montage**
Papierrollenhandtuchspenderkombination, aus Stahlblech,
pulverbeschichtet, Entnahme manuell, für
Aufputzmontage.

in WC-Räume, Büros usw.

Leitfabrikat: CWS Edelstahl oder gleichwertig

Hersteller/Typ
'....................................................'

vom Bieter einzutragen,
Menge: 4,000 St

**01.05.1210 Abfallbehälter Stahlblech rechteckig 40-60l**
Abfallbehälter, aus Stahlblech, lackiert, Farbton
weiß, rechteckig,
Fassungsvermögen über 40 bis 60 l, mit Haube,
abnehmbar und
Schwingklappe, Behälter klappbar mit Sicherung.

Leitfabrikat: HEWI Serie 805?, Anthrazit (Art.-Nr.
805.05.11092)
oder gleichwertig

Hersteller/Typ
'....................................................'

vom Bieter einzutragen,
Menge: 2,000 St

**01.05.1220 Abfallkorb ca. 60 l (groß)**
Leistung wie vorstehend beschrieben, jedoch
Abfallkorb ca. 60 l
H x B x T ca. 630 x 400 x 275 mm

Leitfabrikat: HEWI Serie 805?, Anthrazit (Art.-Nr.
805.05.11092)
oder gleichwertig

Hersteller/Typ
'....................................................'

vom Bieter einzutragen,
Menge: 2,000 St

*Hinweis*

**01.05.1230 Installationselement WT barrierefrei**
Installationselement WT barrierefrei für
Einlochbatterie, mit
UP-Geruchverschluss
Bauhöhe 1120mm, für Vorwand- oder Ständerwandmontage
Stahlrahmen, pulverbeschichtet, selbsttragend für
Trockenverkleidung, komplett vormontiert fixierte
Objektanschlüsse für Einzel- oder Schienenmontage mit
Schnellverstellung u. Höhensicherung
Befestigungsmaterial TÜV-geprüft Waschtisch-Haltebolzen
M10, mit Keramikbefestigung Schraubenabstand variabel
HT-Ablaufbogen DN 50 Dichtung Durchmesser 32 mm
2 schallgedämmte Armaturenanschlüsse 1/2",

Leitfabrikat: Geberit Vitalis oder gleichwertig

Hersteller/Typ
'....................................................'

vom Bieter einzutragen,
Menge: 1,000 St

**01.05.1240 Waschbecken Sanitärporzellan unterfahrbar B 650mm Ausladung 600mm**
Beckenaußenform rechteckig, aus Sanitärporzellan,
Farbton weiß,
glasiert, mit Loch für Einlocharmatur, ohne Überlauf,
für
Ablaufventil, unterfahrbar DIN 18040, Breite ca. 650
mm,
Ausladung ca. 600 mm, Befestigung an
Installationselement, mit
Schallschutz DIN 4109.

Leitfabrikat: Geberit Vitalis oder gleichwertig

Hersteller/Typ
'....................................................'

vom Bieter einzutragen,
Menge: 1,000 St

**01.05.1250 Waschtischarmatur mit IR Sensor - Wandmontage**
Waschtischarmatur Wandmontage, batteriebetrieben, für
UP-Funktionsbox
Elektronische Wandarmatur zur Entnahme von
Leitungswasser,
geeignet für öffentliche und halböffentliche Bereiche.
Einbau in
Montageelemente für Waschtisch mit UP-Funktionsbox.
Anschließbar an Kalt- und Warmwasser
Modell mit  Mischer kompatibel mit Durchlauferhitzer.
Geeignet für
Beplankungsdicken 1050 mm.

Eigenschaften: Armaturengruppe I nach DIN 4109,
automatische
Spülauslösung, infrarotgesteuerte Benutzererkennung,
selbsteinstellender IR-Sensor, vandalensicher,
Volumenstrombegrenzung, Temperatureinstellung über
Mischer,
Thermostat nach EN 1111 (bei Thermostatmischer),
Verbrühschutz
42 °C, thermische Desinfektion möglich,
batteriebetrieben (ca.
200.000 Auslösungen), Warnung bei schwacher Batterie,
Energiesparmodus, reaktionsschnelle
Zweistrahl-Abtasttechnik,
Einstellmöglichkeiten über Mobilgerät via Bluetooth®,
drahtgebunden oder drahtlos vernetzbar, Programme
Wassersparen, Intervall- und Dauerspülung einstellbar,
Spülauslösung deaktivierbar, integrierter
Rückflussverhinderer,
Funktionseinheit mit Korbfiltern.

Technische Daten: Batterietyp AA 1,5 V, Schutzart IPX4,
Betriebsspannung 3 V DC, Betriebsdruck 50-1000 kPa,
Prüfdruck
Wasser max. 1600 kPa, Prüfdruck Luft/Inertgas max. 300
kPa,
Umgebungstemperatur 1-40° C, Lagertemperatur -20-70° C,
Wassertemperatur Einstellbereich Thermostatmischer
20-42° C,
Wassertemperatur max. 60° C, kurzzeitig max. 90° C,
Durchfluss
bei 3 bar 5 l/min, Mindestfließdruck 50 kPa,
Berechnungsdurchfluss 0,07 l/s, Intervallspülung 1-168
h
(Werkseinstellung 24 h), Intervallspülzeit 5-200 s
(Werkseinstellung 5 s), Werkstoff Messing/Kunststoff.
Lieferumfang: Waschtischarmatur, Infrarotsensor mit
Anschlusskabel, Steuerelektronik, Funktionseinheit,
Batteriefach,
2 Batterien AA 1,5 V, Schlüssel für Strahlregler,
Befestigungsmaterial.
inkl. Montageelement für Waschtisch, Abdeckplatte für
UP-Funktionsbox.
Zubehör: Bus-Konverter, Verlängerungsset,
Abdichtungsset,
Service-Handy, Clean-Handy.
Optik: Edelstahl/gebürstet, easy-to-clean beschichtet,
mit
Mischer.

Produkt der Planung: Geberit Brenta 116.294.SN.1  oder
gleichwertig

Hersteller/Typ
'....................................................'

vom Bieter einzutragen,
Menge: 1,000 St

**01.05.1260 Geruchverschluss Waschbecken Kunststoff Wandeinbaugeruchverschluss**
Geruchverschluss für Waschbecken, aus Kunststoff, als
Wandeinbaugeruchverschluss mit Kasten und Abdeckung,
mit
Reinigungsöffnung, durch Abdeckplatte verdeckt, mit
Ablaufbogen,  mit Wandhalterung.
Menge: 1,000 St

**01.05.1270 Elektro-Durchflusswassererwärmer 6,5kW hydr. gesteuert**
Elektro-Durchflusswassererwärmer, offen, hängende
Anordnung,
mit VDE- und Funkschutzzeichen, für Unterbeckenmontage,
Bemessungsbetriebsspannung 400 V AC, Leistung 6,5 kW,
hydraulisch gesteuert, nicht schaltbar, mit
Innenbehälter aus
Kupfer, Außenbekleidung aus Kunststoff, Farbton weiß,
mit
Rohrheizkörpersystem, mit Anschlussleitung und
Schutzkontaktstecker, Anschluss G 3/8.
Mit Schutzziel 1

Zur Übertisch- und Untertischmontage geeignet.

geplantes Fabrikat: Stiebel Eltron
oder gleichwertig
Hersteller/Typ
'...................................................'

vom Bieter einzutragen,
Menge: 1,000 St

**01.05.1280 Ablaufventil Waschbecken Stahl niro Messing Schaftsiebventil**
Ablaufventil für Waschbecken, Oberteil gelocht aus
nichtrostendem Stahl, Unterteil aus Messing, als
Schaftsiebventil,
1 1/4", ohne Überlauf.
Menge: 1,000 St

*Hinweis*

**01.05.1290 Installationselement für Wand-WC, Betätig. v. vorn**
Installationselement für Wand-WC,  Spülkasten, 6 - 7,5
l,
Betätigung von vorn, ca. 1,13 m Bauhöhe, für Vorwand-
oder
Ständerwandmontage
Stahlrahmen, pulverbeschichtet,
selbsttragend für Trockenverkleidung, komplett
vormontierte und fixierte Objektanschlüsse, für
Einzel- oder
Schienenmontage mit Schnellverstellung, Höhensicherung
und Befestigungsmaterial TÜV-geprüft 2 WC-Haltebolzen,
Keramikbefestigung Schraubenabstand 180/230 mm

PE-Ablaufbogen DN 90 tiefenverstellbar Reduzierstück
DN 90/100 Zu- und Ablaufgarnitur, UP-Spülkasten, 6 -
7,5l
pneumatisches Ablaufventil mit drei Funktionen:
2 Mengen oder Start & Stopp oder nicht
unterbrechbar Wasseranschluss von links/rechts/hinten
oder oben Armaturengruppe I, DIN geprüft,
schwitzwasserisoliert kürzbarer Revisionsschacht mit
Rohbauschutz, vertikal oder horizontal einsetzbar
Wasseranschluss DN 15 mit integriertem Eckventil und
werkzeugloser Schlauchverschraubung einschließlich
Montagezubehör, Montagewinkel und Befestigungsmaterial
incl. Übergänge auf das angebotene Rohrsystem
komplett einschließlich Zubehör

Leitfabrikat: Geberit iCon, Geberit Renova Plan oder
gleichwertig

Besucher-WC und sonstige Sanitär-Räume

Hersteller/Typ
'....................................................'

vom Bieter einzutragen,
Menge: 23,000 St

**01.05.1300 Tiefspül-WC Sanitärporzellan glasiert hängend Ausladung 500-600mm**
Tiefspül-WC, Spülrandlos und mit Schutzbeschichtung,
aus
Sanitärporzellan, glasiert, Farbton weiß, wandhängend,
Spülmenge ca. 6 l, Ausladung über 500 bis 600 mm,
Breite über
350 bis 400 mm, äußere Form rechteckig, Abgang
waagerecht,
Befestigung an Installationselement, mit Schallschutz
DIN 4109

Leitfabrikat: Geberit iCon oder gleichwertig

Besucher-WC und sonstige Sanitär-Räume

Hersteller/Typ
'....................................................'

vom Bieter einzutragen
Menge: 13,000 St

**01.05.1310 Tiefspül-WC Sanitärporzellan glasiert hängend Ausladung 500-600mm**
Tiefspül-WC, Spülrandlos und mit Schutzbeschichtung,
aus
Sanitärporzellan, glasiert, Farbton weiß, wandhängend,
Spülmenge ca. 6 l, Ausladung über 500 bis 600 mm,
Breite über
350 bis 400 mm, äußere Form rechteckig, Abgang
waagerecht,
Befestigung an Installationselement, mit Schallschutz
DIN 4109

Leitfabrikat: Geberit Renova Plan oder gleichwertig

MH Wohnungen und Dachgeschoss

Hersteller/Typ
'....................................................'

vom Bieter einzutragen
Menge: 10,000 St

**01.05.1320 Abdeckpl. Einbauspülkasten 2-Mengen-Spülung mattchrom**
Abdeckplatte für Einbauspülkasten, mit
2-Mengen-Spülung aus
Metall, mit Betätigungselement, aus Metall, mattchrom,
für
Betätigung von vorn.

Leitfabrikat: Geberit Sigma50 oder gleichwertig

Besucher-WC und sonstige Sanitär-Räume

Hersteller/Typ
'....................................................'

vom Bieter einzutragen
Menge: 13,000 St

**01.05.1330 Abdeckpl. Einbauspülkasten 2-Mengen-Spülung mattchrom**
Abdeckplatte für Einbauspülkasten, mit
2-Mengen-Spülung aus
Metall, mit Betätigungselement, aus Metall, mattchrom,
für
Betätigung von vorn.

Leitfabrikat: Geberit Sigma20 oder gleichwertig

MH Wohnungen und Dachgeschoss

Hersteller/Typ
'....................................................'

vom Bieter einzutragen
Menge: 10,000 St

**01.05.1340 Spüleinr. elektron. DN15 in WC-Spülung integriert,**
Elektronische Spüleinrichtung zur Verhinderung von
Trinkwasserstagnation in Rohrleitungen, DN 15, mit
Magnet-Selbstschlussventil und Vorabsperrung als
Durchgangsventil, Ventil in Ruhestellung geschlossen,
Auslösung
programmierbar, Bemessungsbetriebsspannung 230 V AC. in
WC-Spülung integriert
Menge: 4,000 St

**01.05.1350 WC-Sitz mit Deckel Kunststoff, mit durchgehender Edelstahlwelle**
WC-Sitz mit  Deckel, aus Kunststoff, mit durchgehender
Edelstahlwelle, Farbton weiß, mit
Befestigungselementen  aus
nichtrostendem Stahl, Werkstoff-Nr 1.4301. passend zum
WC mit
Absenkautomatik

Hersteller/Typ
'....................................................'

vom Bieter einzutragen,
Menge: 21,000 St

**01.05.1360 WC-Rollenhalter**
· U-förmiger Halter, nach rechts geöffnet
· klappbar
· aus hochwertigem Edelstahl, matt geschliffen
· 135 mm breit, 88 mm hoch, ø 15 mm
· zur Wandmontage, verdeckte Befestigung
· inklusive korrosionsfreiem Befestigungsmaterial

Leitfabrikat: CWS-Paradise oder gleichwertig

Hersteller/Typ
'....................................................'

vom Bieter einzutragen,
Menge: 1,000 St

**01.05.1370 WC-Bürstengarnitur**
WC-Bürstengarnitur System 900, bestehend aus Halter,
WC-Bürstentopf und WC-Bürste, aus hochwertigem
Edelstahl, matt
geschliffen, 89 mm breit, 440 mm hoch, 108 mm tief,
inklusive
korrosionsfreiem Befestigungsmaterial

Planungsfabrikat: HEWI (Artikelnummer: 900.20.000XA)
oder gleichwertig

Hersteller/Typ
'....................................................'

vom Bieter einzutragen
Menge: 1,000 St

**01.05.1380 Hygieneabfallbehälter**
Kubischer Grundkörper mit eingerücktem Wandsockel,
Fassungsvermögen ca. 25 l, unsichtbare, integrierte
Beutelhalterung, 300 mm breit, 510 mm hoch und 170 mm
tief,
Wandsockel 15 mm tief, Behälter und Deckel aus
hochwertigem
Edelstahl, Oberfläche matt geschliffen, Einwurföffnung
aus
hochwertigem Polyamid in der Farben Anthrazitgrau,
inklusive
korrosionsfreiem Befestigungsmaterial.

Planungsfabrikat: HEWI Serie 805
(Artikelnummer: 805.05.110 92)
oder gleichwertig

Hersteller/Typ
'....................................................'

vom Bieter einzutragen
Menge: 1,000 St

**01.05.1390 Abfallbehälter**
Papierkorb  aus Drahtgeflecht, freistehend oder
Wandmontage,
aus Stahldraht, Drahtstärke mind. 2mm,
inkl.Befestigungsmaterial
BxHxT :410x620x250mm

Leitfabrikat: CWS-boco Stahldraht oder gleichwertig

Hersteller/Typ
'....................................................'

vom Bieter einzutragen,
Menge: 1,000 St

*Hinweis*

**01.05.1400 Installationselement für Wand-WC barrierefrei**
Montageelement für Wand-WC mit UP-Spülkasten
- für Betätigung von vorn
- Bauhöhe 1120mm
- barrierefreie Ausführung
- für Fußbodenaufbau 0 - 200mm
- zur Montage von Wand-WC mit einer Ausladung >620mm
- für stufenlose Höhenverstellung der
  Montagehöhe Wand-WC 410 - 460mm
- UP-Spülkasten 6/7,5l
- für 1-Mengenspülung
- universellem Wasseranschluss 1/2" mit
  integriertem Eckventil und Handrad
- PE Wand-WC-Bogen dm 90mm
- PE Übergangsstück dm 90/110mm
- PE Anschlussgarnitur dm 90mm
- mit Bausatz Vorwandmontage
- Kombination mit Funkspülauslösung in den
Stützklappgriffen

Leitfabrikat: Geberit Vitalis oder gleichwertig

Hersteller/Typ
'....................................................'

vom Bieter einzutragen,
Menge: 1,000 St

**01.05.1410 Installationselement für Haltegriffmontage**
Halteelement
- für die Befestigung von Stütz-und Haltegriffen
- in Leichtbau-Ständerwänden oder
  Vorwandinstallationen 1120 x 310 x 50 mm
- Stahlrahmen, pulverbeschichtet
- für einen Fußbodenaufbau von 0 - 200mm
- wasserfeste Schichtholzplatte
- einschließlich Montagezubehör,Montagewinkel und
Befestigungsmaterial
- mit Bausatz Vorwandmontage
Einbauort: am Behinderten-Installationselement
komplett einschließlich Zubehör

Leitfabrikat: HEWI System 900, Duo Design A, Edelstahl
matt oder
gleichwertig

Hersteller/Typ
'....................................................'

vom Bieter einzutragen
Menge: 1,000 St

**01.05.1420 Tiefspül-WC Sanitärporzellan glasiert hängend barrierefrei Ausladung 6**
Tiefspül-WC, spülrandlos, als barrierefreie Ausführung
DIN 18040,
aus Sanitärporzellan, glasiert, Farbton weiß, mit
offenem,
glasierten Spülrand, wandhängend, Spülmenge 6 l,
Ausladung
über 650 bis 700 mm, Abgang waagerecht, Befestigung an
Installationselement, mit Schallschutz DIN 4109

Leitfabrikat: Geberit Vitalis oder gleichwertig

Hersteller/Typ
'....................................................'

vom Bieter einzutragen,
Menge: 1,000 St

**01.05.1430 WC-Sitz, Kunststoff, mit Deckel, mit durchgehender Welle**
WC-Sitz mit  Deckel, aus Kunststoff, mit durchgehender
Welle,
Farbton weiß, mit Befestigungselementen  aus
nichtrostendem
Stahl, Werkstoff-Nr 1.4301.

passend zur vorh. Position.
Leitfabrikat: Geberit Vitalis oder gleichwertig

Hersteller/Typ
'....................................................'

vom Bieter einzutragen,
Menge: 1,000 St

**01.05.1440 Stützklappgriff WC Edelsthal matt Ausladung 750mm**
Zwei parallele, übereinander angeordnete runde
Griffebenen, nach
oben klappbar und gebremst nach unten, mobil
einsetzbar. Zum
flexiblen Nachrüsten auf bestehender, inkl.
vormontierter
Montageplatte. Werkzeuglose und schnelle Montage durch
einfaches Einhängen, gegen unbeabsichtigtes
Herausziehen mit
Befestigungsschraube gesichert. Belastbar bis 150 kg
bei
Verwendung des Befestigungsmaterials, empfohlenes
maximales
Gewicht des Anwenders 150 kg. Ausladung 750 mm,
Höhe 210 mm, Breite 101 mm, Oberholm Ø 33,7 mm,
Unterholm Ø
25 mm. Hergestellt aus hochwertigem, matt geschliffenem
Edelstahl. Bodenstützen nachrüstbar. Produziert gemäß
CE- und
UKCA-Verordnung (EU) 2017/745 über Medizinprodukte und
erfüllt die in Belgien gültigen Anforderungen
(CWATUPE, WVG
Vlaanderen) hinsichtlich der Ausladung am WC.

Leitfabrikat: HEWI System 900, Duo Design A, Edelstahl
matt oder
gleichwertig

Hersteller/Typ
'....................................................'

vom Bieter einzutragen,
Menge: 2,000 St

**01.05.1450 Spüleinr. elektron. DN15 in WC-Spülung integriert,**
Elektronische Spüleinrichtung zur Verhinderung von
Trinkwasserstagnation in Rohrleitungen, DN 15, mit
Magnet-Selbstschlussventil und Vorabsperrung als
Durchgangsventil, Ventil in Ruhestellung geschlossen,
Auslösung
programmierbar, Bemessungsbetriebsspannung 230 V AC. in
WC-Spülung integriert

Leitfabrikat: HEWI System 900, Duo Design A, Edelstahl
matt oder
gleichwertig

Hersteller/Typ
'....................................................'

vom Bieter einzutragen,
Menge: 1,000 St

**01.05.1460 WC-Empfangsmodul mit Festanschluss**
Liefern und fachgerechtes Einbauen eines
WC-Empfangsmoduls
mit Festanschluss zur Ansteuerung eines Spülkastens,
geeignet
für Stützklappgriffe mit Taster (ohne Funkübertragung).
Zur Wandeinbaumontage, mit Frontplatte aus Edelstahl
inkl.
Servomotor und extern montierbarem Transformator.
Anschluss über Festverdrahtung.
Elektrischer Anschluss: 230 V AC, 50/60 Hz,
Leistungsaufnahme
4,0 VA.
Spülmenge und Spülzeit einstellbar, Hygienespülung
alle 72
Stunden aktivierbar.
Inklusive Verlängerungskabel ca. 3,00 m zur Verbindung
zwischen
Transformator und Steuereinheit.
Mit CE-Kennzeichnung.
Ausführung gemäß den geltenden VDE-, DIN- und
Hersteller-Richtlinien.

Leitfabrikat: HEWI System 900, Duo Design A, Edelstahl
matt oder
gleichwertig

Hersteller/Typ
'....................................................'

vom Bieter einzutragen,
Menge: 1,000 St

**01.05.1470 WandstangeWC Edelstahl matt**
Gerade Stange mit zur Wand ausgeführten Stützen und
Rosetten,
Achsmaß 600 mm, Tiefe 88 mm, Stangendurchmesser 32 mm,
Rohrstärke 2 mm, Rosettendurchmesser 70 mm.
Hergestellt aus
hochwertigem, matt geschliffenem Edelstahl. Inklusive
korrosionsfreiem und geprüftem Befestigungsmaterial zur
Wandmontage sowie Dichtband zur Abdichtung der
Bohrpunkte.
Bei Verwendung mit Einhängesitzen ist die
Kompatibilität vorab zu
prüfen. Belastbar bis 200 kg bei Verwendung des
mitgelieferten
Befestigungsmaterials, empfohlenes maximales Gewicht
des
Anwenders 150 kg. Detaillierte Informationen zu
Kombinationsmöglichkeiten mit Winkelgriffen,
Duschhandläufen
und Einhängesitzen sind im Online-Katalog des
jeweiligen
Produktes verfügbar.

Leitfabrikat: HEWI System 900,  Edelstahl matt oder
gleichwertig

Hersteller/Typ
'....................................................'

vom Bieter einzutragen,
Menge: 1,000 St

**01.05.1480 Rückenstütze**
Rückenstütze mit beidseitig angebrachten
Befestigungsstangen
und Rosetten zur Wandmontage, dient zum Abstützen des
Rückens auf dem WC. Abmessungen: Höhe 330 mm,
Tiefe 150 mm, Lehne 350 mm breit, Stangendurchmesser
32 mm,
Rohrstärke 2mm, Achsmaß bauseits verstellbar von 582
682 mm.
Lehne aus Kunststoff in Anthrazitgrau, Anbindung aus
hochwertigem Edelstahl, verchromt. Inklusive
korrosionsfreiem
und geprüftem Befestigungsmaterial. Entspricht den
Anforderungen nach DIN 18040 und ÖNORM B1600/1601.
incl. Befestigungsmaterial

Leitfabrikat: HEWI System 900,  Edelstahl matt oder
gleichwertig

Hersteller/Typ
'....................................................'

vom Bieter einzutragen,
Menge: 1,000 St

*Hinweis*

**01.05.1490 Installationselement Ausgussbecken**
Installationselement für Ausguss für Wandbatterie,
1,30 m
Bauhöhe, für Vorwand- oder Ständerwandmontage
Stahlrahmen, pulverbeschichtet, selbsttragend
für Trockenverkleidung, komplett vormontiert
fixierte Objektanschlüsse
für Einzel- oder Schienenmontage
mit Schnellverstellung und Höhensicherung
Befestigungsmaterial, TÜV-geprüft
wasserfeste Schichtholzplatte
HT-Ablaufbogen DN 50,
schallgedämmte Armaturenanschlüsse DN 15,
einschließlich
Montagezubehör, Montagewinkel und
Befestigungsmaterial

Hersteller/Typ
'....................................................'

vom Bieter einzutragen,
Menge: 2,000 St

**01.05.1500 Ausgussbecken aus Keramik, wandhängend B ca. 400mm, T ca. 300 mm**
Ausgussbecken, aus Keramik,  wandhängend, mit
Rückwand, mit
Klapprost aus Leichtmetall, Befestigung an
Installationselement,
Breite über 400 bis 450 mm, Ausladung über 250 bis 300
mm, mit
Schallschutz DIN 4109

Hersteller/Typ
'....................................................'

vom Bieter einzutragen,
Menge: 2,000 St

**01.05.1510 Einhebel-Wandmischbatterie**
Einhebel-Wandmischbatterie und verlängertem Bedienhebel
(geeignet für DLE), bestehend aus:
modularer Monoblock ohne Unterbau, robustes
Messinggehäuse
verchromt, Warm- und Kaltwasseranschluss mit flexiblen
Druckschläuchen, Rückschlagventile und Schmutzsiebe
eingebaut, vandalensichere Abdeckung,

Farbe:  chrom
Betriebsdruck:  0, 3 - 10 bar;
Ausladung:  ca. 200 mm
Durchflussmenge:  ca. 12 l/Min. 3 bar;
max. Wassertemp.:  80°C;
Strahlregler:  Spar-Strahlregler, Kaskade
  selbstreinigend;
Druckschläuche:  35 cm;
Eckventilanschluss:  G 3/8´´;
Schmutzsiebe:  0, 5 mm Maschenweite;
Normen:  DIN EN 200; Geräuscheklasse I;  CE.

Produkt der Planung: Hans Grohe Rebris S oder
gleichwertig

Hersteller/Typ
'....................................................'

vom Bieter einzutragen,
Menge: 2,000 St

**01.05.1520 Ablaufgarnitur Ausguss Kunststoff Ablauf-Durchm. 65mm**
Ablaufgarnitur für Ausguss, aus Kunststoff, für
Ablaufloch-Durchmesser 65 mm ohne Geruchverschluss,
Abgang
senkrecht DN 40/50, mit Siebschaft ohne Überlauf, aus
Messing,
verchromt.
Menge: 2,000 St

**01.05.1530 Geruchverschluss Prüfzeichen Ausgussbecken 1 1/4xDN40 Kunststoff heißw**
Geruchverschluss DIN 19541 mit Prüfzeichen, für
Ausgussbecken,
1 1/4 x DN 40, aus Kunststoff, heißwasserbeständig,
Farbton weiß,
als Röhrengeruchverschluss, für Wandanschluss,
verstellbar, mit
Wandhalterung.
Menge: 2,000 St

*Hinweis*

**01.05.1540 Installationselement Urinal**
Installationselement für Urinal für elektronische
Urinalspülung
ca. 1,00 m Bauhöhe für Vorwand- oder Ständerwandmontage
Stahlrahmen, pulverbeschichtet, selbsttragend für
Trockenverkleidung,
mit Rohbauset zur Aufnahme einer automatischen
Urinalsteuerung, komplett vormontiert fixierte
Objektanschlüsse für Einzel- oder Schienenmontage mit
Schnellverstellung u. Höhensicherung
Befestigungsmaterial TÜV-geprüft  Haltebolzen
M10, mit Keramikbefestigung Schraubenabstand variabel
HT-Ablaufbogen DN 50 Dichtung Durchmesser 32 mm
schallgedämmter Armaturenanschl. 1/2"
einschließlich Montagezubehör, Montagewinkel und
Befestigungsmaterial
incl. Übergang auf das angebotene Rohrsystem

Leitfabrikat: Geberit Tamina oder gleichwertig

Hersteller/Typ
'....................................................'

vom Bieter einzutragen,
Menge: 8,000 St

**01.05.1550 Urinal Sanitärporzellan glasiert Zwangsspülung eingeb. Sens. Steuerger**
Urinal, aus Sanitärporzellan, glasiert, Farbton weiß,
mit
Absaugwirkung, mit Absaugformstück für einen Liter
Spülmenge,
Zulauf und Ablauf hinten verdeckt, mit Zwangsspülung
durch
eingebaute Sensoren und komplettes Steuerungsgerät,
Befestigung an Installationselement, mit Schallschutz
VDI 4100

Leitfabrikat: Geberit Tamina oder gleichwertig

Hersteller/Typ
'....................................................'

vom Bieter einzutragen,
Menge: 8,000 St

**01.05.1560 Betätigungsplatte mit Sensor - Urinalsteuerung**
Urinalsteuerung mit elektronischer Spülausl. Netz,
Abdeckplatte
mattchrom zur automatischen Spülauslösung von Urinalen

Eigenschaften
- Spülmenge über Drosselschraube des Rohbausets bis
auf 0,5 l
pro Spülung reduzierbar
- Intervallspülung einstellbar
- Dynamische Spülzeitanpassung
- Ventilschliessfunktion bei Netzausfall

Technische Eigenschaften
- Berechnungsdurchfluss (l/s): ca. 0.22 l/s
- Betriebsspannung (V): ca. 4.5 V DC
- Durchfluss bei 100 kPa mit Durchflussbegrenzer
(l/s): ca. 0.18 l/s
- Durchfluss bei 100 kPa o. Durchflussbegrenzer (l/s):
ca. 0.3 l/s
- Fließdruck (kPa): 100-800 kPa
- Intervallspülung Einstellbereich (h): 1-168 h
- Intervallspülzeit Einstellbereich (s): 3-180 s
- Leistungsaufnahme (W): ca. < 0.5 W
- Maximaler Prüfdruck Luft / Inertgas (kPa): ca. 300
kPa
- Mindestfließdruck für Berechnungsdurchfluss (kPa):
ca. 100 kPa
- Nennspannung (V): 110-240 V AC
- Netzfrequenz (Hz): 50-60 Hz
- Relative Luftfeuchte (%): < 100 %
- Schutzart: IP45
- Spülzeit Einstellbereich (s): ca. 1-15 s
- Verweilzeit Einstellbereich (s): ca. 3-15 s

inkl. Abdeckplatte mit IR-Fenster Infrarotsteuerung,
vormontiert
auf Befestigungsrahmen
Magnetventil
Netzteil
Befestigungsmaterial

Leitfabrikat: Geberit  Typ 01 - 116.021.JQ.5 oder
gleichwertig

Hersteller/Typ
'....................................................'

vom Bieter einzutragen
Menge: 8,000 St

**01.05.1570 Spüleinr. elektron. DN15 in Urinal-Spülung integriert, chrom / matt**
Elektronische Spüleinrichtung zur Verhinderung von
Trinkwasserstagnation in Rohrleitungen, DN 15, mit
Magnet-Selbstschlussventil und Vorabsperrung als
Durchgangsventil, Ventil in Ruhestellung geschlossen,
Auslösung
programmierbar, Bemessungsbetriebsspannung 230 V AC. in
Urinal-Spülung integriert

chrom / matt, easy-to-clean -Beschichtet 13/13cm

Leitfabrikat: Geberit  Typ 01 - 116.021.JQ.5 oder
gleichwertig

Hersteller/Typ
'....................................................'

vom Bieter einzutragen
Menge: 8,000 St

*Hinweis*

**01.05.1580 Brausestangenset mit Einhand-Thermostat-Duscharamtur**
Brausestangenset mit Einhand-Thermostat-Duscharmatur
bestehend aus Handbrause, Brausestange (ca. 600 mm),
Brauseschlauch (1500 mm), Ablage und
Thermostat-Duscharamtur
zur Wandmontage, mit Keramikkartusche sowie Thermostat
Mindestmenge: 2,5 l/min, Brauseabgang 1/2", mit
integriertem
Rückflussverhinderer
1,0 bar Mindesdruck

Produkt der Planung: Hansgrohe Raindance Select S oder
gleichwertig

Hersteller/Typ
'....................................................'

vom Bieter einzutragen,
Menge: 6,000 St

**01.05.1590 Duschelement mit Einlaufrinne Edelstahl befliesbar 90/140**
Liefern und fachgerecht einbauen eines befliesbaren
Duschelements mit Einlaufrinne Edelstahl, geschlossen,
waagerechter Ablauf.
Abmessungen gemäß Planungsvorgabe der Architektur,
ca. 90 x 140 cm.
Ablauf seitlich angeordnet mit DN 40-Anschluss,
Einbauhöhe
ca. 6,5 cm.
Gefälle zweiseitig ausgebildet.
Trägermaterial aus EPS-Hartschaum mit werkseitig
aufgebrachtem
Dichtvlies zur optimalen Abdichtung.
Geeignet zur direkten Belegung mit Fliesen.

Leistungsumfang:
Inkl. aller erforderlichen Befestigungs- und
Dichtmaterialien,
Anpassung an bauliche Gegebenheiten sowie
funktionsfähiger
Anschluss an die Entwässerungseinrichtung.
Duschelement mit
Punktablauf
Material: Phonotherm
Abmessung nach Vorgabe Architektur
Abmessung ca. 90 cm x 140 cm
Ablauf seitlich
Einbauhöhe ca. 6,5 cm, DN40 Anschluss
Trägermaterial EPS Hartschaum mit Dichtflies
Befliesbar
Gefälle zweiseitig

Produkt der Planung: Saxoboard SAX11920 oder
gleichwertig

Hersteller/Typ
'....................................................'

vom Bieter einzutragen,
Menge: 1,000 St

**01.05.1600 Duschelement mit Einlaufrinne Edelstahl befliesbar 100/130**
Liefern und fachgerecht einbauen eines befliesbaren
Duschelements mit Einlaufrinne Edelstahl, geschlossen,
waagerechter Ablauf.
Abmessungen gemäß Planungsvorgabe der Architektur,
ca. 100 x 130 cm.
Ablauf seitlich angeordnet mit DN 40-Anschluss,
Einbauhöhe
ca. 6,5 cm.
Gefälle zweiseitig ausgebildet.
Trägermaterial aus EPS-Hartschaum mit werkseitig
aufgebrachtem
Dichtvlies zur optimalen Abdichtung.
Geeignet zur direkten Belegung mit Fliesen.

Leistungsumfang:
Inkl. aller erforderlichen Befestigungs- und
Dichtmaterialien,
Anpassung an bauliche Gegebenheiten sowie
funktionsfähiger
Anschluss an die Entwässerungseinrichtung.
Duschelement mit
Punktablauf
Material: Phonotherm
Abmessung nach Vorgabe Architektur
Abmessung ca. 100 cm x 130 cm
Ablauf seitlich
Einbauhöhe ca. 6,5 cm, DN40 Anschluss
Trägermaterial EPS Hartschaum mit Dichtflies
Befliesbar
Gefälle zweiseitig

Produkt der Planung: Saxoboard SAX11920 oder
gleichwertig

Hersteller/Typ
'....................................................'

vom Bieter einzutragen,
Menge: 3,000 St

**01.05.1610 Duschelement mit Einlaufrinne Edelstahl befliesbar 100/100**
Liefern und fachgerecht einbauen eines befliesbaren
Duschelements mit Einlaufrinne Edelstahl, geschlossen,
waagerechter Ablauf.
Abmessungen gemäß Planungsvorgabe der Architektur,
ca. 100 x 100 cm.
Ablauf seitlich angeordnet mit DN 40-Anschluss,
Einbauhöhe
ca. 6,5 cm.
Gefälle zweiseitig ausgebildet.
Trägermaterial aus EPS-Hartschaum mit werkseitig
aufgebrachtem
Dichtvlies zur optimalen Abdichtung.
Geeignet zur direkten Belegung mit Fliesen.

Leistungsumfang:
Inkl. aller erforderlichen Befestigungs- und
Dichtmaterialien,
Anpassung an bauliche Gegebenheiten sowie
funktionsfähiger
Anschluss an die Entwässerungseinrichtung.
Duschelement mit
Punktablauf
Material: Phonotherm
Abmessung nach Vorgabe Architektur
Abmessung ca. 100 cm x 100 cm
Ablauf seitlich
Einbauhöhe ca. 6,5 cm, DN40 Anschluss
Trägermaterial EPS Hartschaum mit Dichtflies
Befliesbar
Gefälle zweiseitig

Produkt der Planung: Saxoboard SAX11920 oder
gleichwertig

Hersteller/Typ
'....................................................'

vom Bieter einzutragen,
Menge: 1,000 St

**01.05.1620 Duschelement mit Einlaufrinne Edelstahl befliesbar 100/150**
Liefern und fachgerecht einbauen eines befliesbaren
Duschelements mit Einlaufrinne Edelstahl, geschlossen,
waagerechter Ablauf.
Abmessungen gemäß Planungsvorgabe der Architektur,
ca. 100 x 150 cm.
Ablauf seitlich angeordnet mit DN 40-Anschluss,
Einbauhöhe
ca. 6,5 cm.
Gefälle zweiseitig ausgebildet.
Trägermaterial aus EPS-Hartschaum mit werkseitig
aufgebrachtem
Dichtvlies zur optimalen Abdichtung.
Geeignet zur direkten Belegung mit Fliesen.

Leistungsumfang:
Inkl. aller erforderlichen Befestigungs- und
Dichtmaterialien,
Anpassung an bauliche Gegebenheiten sowie
funktionsfähiger
Anschluss an die Entwässerungseinrichtung.
Duschelement mit
Punktablauf
Material: Phonotherm
Abmessung nach Vorgabe Architektur
Abmessung ca. 100 cm x 150 cm
Ablauf seitlich
Einbauhöhe ca. 6,5 cm, DN40 Anschluss
Trägermaterial EPS Hartschaum mit Dichtflies
Befliesbar
Gefälle zweiseitig

Produkt der Planung: Saxoboard SAX11920 oder
gleichwertig

Hersteller/Typ
'....................................................'

vom Bieter einzutragen,
Menge: 1,000 St

*Hinweis*

**01.05.1630 Wandauslaufventil DN15 Metall Durchflusskl.A Strahlregler Ausladung bi**
Wandauslaufventil DIN EN 200 DN 15, Armaturenkörper aus
Metall, verchromt, Geräuschverhalten DIN 4109-1 Gruppe
I, mit
Prüfbericht, Durchflussklasse A (max. 0,25 l/s), mit
festem
Auslauf, mit Strahlregler ohne Luftansaugung DIN EN
246,
Ausladung bis 80 mm, Oberteil mit Spindel,
Auslöseelement aus
Metall, verchromt, Ausführung in Standardfarbton,
Anschlussgewinde G 1/2.

Hersteller/Typ
'....................................................'

vom Bieter einzutragen,
Menge: 2,000 St

**01.05.1640 Sicherungseinr. TW BA Rotguss PN10 DN15 Gewindeanschl.**
Sicherungseinrichtung für Trinkwasser DIN EN 1717, als
Rohrtrenner mit kontrollierbarer Mitteldruckzone,
Gruppe/Typ BA,
DIN EN 12729, Gehäuse, Oberteil und wasserberührende
Teile der
Innengarnitur aus Rotguss, mit integriertem
eingangsseitigem
Schmutzfänger, differenzdruckgesteuerter
Sicherungspatrone und
Ablaufanschluss, zur Absicherung von Anlagen bis
Flüssigkeitskategorie 4, Nenndruck 1 MPa (10 bar), DN
15,
Gewindeanschluss. Einschließlich aller notwendigen
Übergangs-
und Verbindungsstücke.
Menge: 1,000 St

**01.05.1650 Wasseranalyse Wasserqualität Probenahme**
Wasseranalyse erstellen, zur Bestimmung des
Wasserqualität
nach Trinkwasserverordnung, durch akkreditiertes
Prüflabor:

E.coli_TrinkwV2001
Coliforme_TrinkwV2001
Koloniezahl bei 22 °C
Koloniezahl bei 36 °C
Enterokokken
Pseudomonas aer. (quant.)

einschl. Probenahme und -behälter.
Anzahl der Entnahmestellen: ca. 2 Stück
Menge: 1,000 psch

**01.05.1660 Fett-Abscheider P PE NS4 Wartungsöffnung**
Fettabscheideranlage NS 4, freistehend, aus
Polyethylen (PE-HD),
Ausbaustufe 3, mit Probenahmeeinrichtung, Hebeanlage,
Spüleinrichtung, Hochdruckreinigung, Absaugung und
Inbetriebnahme.
Zur freien Aufstellung in frostgeschützten Innenräumen.
Ausführung gemäß DIN EN 1825-1, DIN 4040-100
(Ausbaustufe 3)
und statischem Nachweis nach DIN 19901 (Gruppe F2).
Typgeprüfte Anlage in kompakter Bauform, geeignet für
freistehenden Einbau.

Technische Merkmale:
Werkstoff: Polyethylen (PE-HD)
Nenngröße: NS 4
Mit integriertem Schlammfang
Ovale oder reinigungsfreundliche Bauform
Probenahmeeinrichtung zur repräsentativen
Probenentnahme aus
fließendem Abwasser
Geruchdicht verschlossene Wartungs- und
Probenahmeöffnungen
Werkseitig vorbereitete Kabeldurchführung
Inklusive aller erforderlichen Dichtmittel
Ausstattung gemäß Ausbaustufe 3:
Automatische, hydromechanische Innenreinigung mit
Hochdrucksprühkopf
Absaugstutzen zur Direktentleerung, z. B. mit genormter
Schnellkupplung (z. B. Storz-B)
Integrierte Spüleinrichtung
Integrierte Hebeanlage
Zu- und Ablauf DN 110
Bedienseite wahlweise rechts oder links
Leistungsumfang:
Inbetriebnahme der Gesamtanlage vor Ort
Durchführung der Erstinspektion nach DIN 4040-100
(Generalinspektion inkl. Dichtheitsprüfung)
Einweisung des Betriebspersonals
Schriftliche Protokollierung von Inbetriebnahme und
Erstinspektion
Mit Hebeanlage, Absaugstutzen, Spüleinrichtung
Inkl. Inbetriebnahme, Generalinspektion und Einweisung
an das
Personal
Inkl. Protokollierung
Mit integrierter manueller Reinigung
Mit Absaugvorrichtung
Entsorgung und Reinigung über Öffnen der Deckel

Produkt der Planung: ACO Lipumax C-FST oder
gleichwertig.

Hersteller/Typ
'...................................................'

vom Bieter einzutragen,
Menge: 1,000 St

**01.05.1670 Zuschlag für erschwerte Montagebedingungen:**
Zuschlag für erschwerte Montagebedingungen:
Zuschlag für Montage vor Ort unter erschwerten
baulichen und
logistischen Bedingungen, einschließlich zusätzlicher
Aufwendungen für eingeschränkte Platzverhältnisse,
Transport,
Handhabung und Anpassungsarbeiten an die örtlichen
Gegebenheiten.
Der Zuschlag wird als pauschaler Zusatzaufwand zur
Hauptposition berechnet.
Menge: 1,000 psch

**01.05.1680 Spülen Leitungsanlage Trinkwasser**
Spülen der Leitungsanlage DIN EN 806-4 DN 12-50, mit
Spülgerät,
Rohrleitung aus Rohr aus nichtrostendem Stahl und PEx,
für
Trinkwasser, Installation der Spüleinrichtungen
einschl. Anschluss
und Sicherung von Abwasserschläuchen, sowie
Wiederverschließen nach dem Spülvorgang, Einschl. der
Spülung
Bestandsanlage, Gesamtlänge Verteilleitungssystem über
700 bis
800 m.
Menge: 720,000 m

**01.05.1690 Druck- Dichtheitsprüfung Rohr TW**
Druck- und Dichtheitsprüfung von Rohrleitungen, aus
Edelstahl-
oder PeX-Rohr, Einzelstrang Betriebsmedium Trinkwasser,
Außendurchmesser bis 63 mm, max. Rohrleitungslänge in
Teilen
bis 40 m, im Gebäude, Ausführung gemäß DIN EN 806-4,
ZVSHK-Merkblatt T82/1 - Dichtheitsprüfungen von
Trinkwasser-Installationen mit Druckluft, Inertgas
oder Wasser,
Prüfmedium Luft/Gas, einschl. aller erforderlicher
Anlagen,
Abdichtungen, Verankerungen, Rohrverschlüsse.
Menge: 720,000 m

**01.05.1700 Druck- Dichtheitsprüfung Rohr TW in Teilabschnitten**
wie vor beschrieben, jedoch in Teilabschnitten.
Menge: 5,000 St

**01.05.1710 Druck- und Dichtheitsprüfung von Abwasser- und Regenwasserfallleitunge**
Druck- und Dichtheitsprüfung von Abwasser- und
Regenwasserfallleitungen im Gebäude in Anlehnung an
DIN EN 1610

Prüfvariante "W" (Wasser) - Prüfung der Leitung bei
einem Druck
von 10 bis max. 50 kPa (0,1 bis 0,5 bar) für die Dauer
von 30
Minuten
Vollfüllung der Leitung mit Wasser bis zur Oberkante
(der letzten
Zapfstelle) durch Einsetzen von Dichtkissen/
Absperrblase
Nachweis der durchgeführten Dichtheitsprüfung durch
Protokoll
mit Angabe Prüfort, Datum, Uhrzeit, Strangnummer,
Druck,
Prüfmedium, Ergebnis der Prüfung
Menge: 310,000 m

**01.05.1720 Abdichtungshülsen 1/2"**
Abdichtungshülse passend für 1/2" Baustopfen
neue Ausführung ohne Manschette nach DIN 18534-1,
Abdichtungen von Innenräumen.
Stabile 2-Komponenten-Lösung (hart/weich) passend für
fast alle
handelsüblichen Baustopfen und Wandscheiben
1/2"geeignet im
Trockenbau sowie bei der Unterputzmontage bis zu 60 mm
denn
die Membrane im Innendurchmesser dichtet gegen die
Rohrleitung
bzw. Hahnverlängerung,keine Zerstörung der Abdichtung
durch
das Entfernen der Baustopfen nach dem Verfliesen und
Entfernen
des Baustopfens kann vor dem Anbringen der Armatur der
wandgleich abgelängt werden.Dazu sind Hilfsripppen an
dem
Produkt angebracht.
Menge: 58,000 St

**01.05.1730 Dachhaube Gr.100**
STLB-Bau 2025-04 075
Dachhaube, Regenabdeckung mit Kegel und Luftleitung,
mit
Steckverbinder, Nenndurchmesser 100.
Menge: 9,000 St

**01.05.1740 Dachhaube Gr.125**
STLB-Bau 2025-04 075
Dachhaube, Regenabdeckung mit Kegel und Luftleitung,
mit
Steckverbinder, Nenndurchmesser 125.
Menge: 1,000 St

**01.05.1750 Dachhaube Gr.150**
STLB-Bau 2025-04 075
Dachhaube, Regenabdeckung mit Kegel und Luftleitung,
mit
Steckverbinder, Nenndurchmesser 150.
Menge: 1,000 St

#### Titel 01.06 KG 413 Gasanlagen

**01.06.0010 Gasleitung als Kupferrohr mit Kunststoffmantel DN 40**
Rohrleitung aus Kupferrohr DIN EN 1057, nahtlos,
werkseitig
kunststoffummantelt, für Erdgas, Anforderungen
entsprechend
DVGW G 600 (TRGI), Außendurchmesser 42 mm, Wanddicke
1,5
mm, einschl. Schweiß- bzw. Löt- und Dichtungsmittel,
sowie
Herstellen der Verbindungen, Einschließlich
Verbindungsstücke
und Rohrbefestigung, Verlegung in Gebäuden.
Einschließlich
notwendiger Beschriftungen.
Menge: 10,000 m

**01.06.0020 Bogen als Pressfitting Kupfer für Gasleitung DN 40**
Bogen als Pressfitting, mit Prüfsicherheit, über 45
bis 90 Grad, aus
Kupfer, mit Pressmuffe, für Rohrleitung aus Kupferrohr
DIN EN
1057, nahtlos, für Erdgas, Anforderungen entsprechend
DVGW G
600 (TRGI), Außendurchmesser 42 mm.
Menge: 5,000 St

**01.06.0030 Muffe als Pressfitting Kupfer für Gasleitung DN 40**
Muffe als Pressfitting, mit Prüfsicherheit, aus
Kupfer, für
Rohrleitung aus Kupferrohr DIN EN 1057, nahtlos, für
Erdgas,
Anforderungen entsprechend DVGW G 600 (TRGI),
Außendurchmesser 42 mm.
Menge: 5,000 St

**01.06.0040 Gasströmungswächter**
Gasströmungswächter mit thermisch auslösender
Absperreinrichtung (TAE), DVGW VP 305-1, mit
Gewindeanschluss,
DN 40, Nennwert GS 16, Nenndurchfluss 12,8 m3/h, Typ K.
Menge: 1,000 St

**01.06.0050 Kugelhahn Erdgas Eckform R/Rp DN40 zur Montage Gaszähler**
Kugelhahn, für Gasleitung, Anforderungen entsprechend
DVGW G
600 (TRGI), mit Anschlussverschraubung, Nenndruck 1,6
MPa (16
bar), Eckform, mit Entleerung, Abdichtung mit Doppel
O-Ring,
Betätigung mit Werkzeug, R/Rp. Dimensionierung passend
zu
zuvor beschriebenen Gasleitung DN40. Zur späteren
Montage eine
Gaszählers durch eine separat beauftragte Firma.
Menge: 2,000 St

**01.06.0060 Kugelhahn Erdgas Durchgang R/Rp DN40**
Kugelhahn mit thermisch auslösender Absperreinrichtung
(TAE),
für Gasleitung, Anforderungen entsprechend DVGW G 600
(TRGI),
mit Anschlussverschraubung, Nenndruck 1,6 MPa (16 bar),
Durchgangsform, mit Entleerung, Abdichtung mit Doppel
O-Ring,
Betätigung mit Werkzeug, R/Rp. Dimensionierung passend
zu
zuvor beschriebenen Gasleitung DN40
Menge: 1,000 St

**01.06.0070 Kugelhahn mit TAE Erdgas Durchgang R/Rp DN40**
Kugelhahn mit thermisch auslösender Absperreinrichtung
(TAE),
für Gasleitung, Anforderungen entsprechend DVGW G 600
(TRGI),
mit Anschlussverschraubung, Nenndruck 1,6 MPa (16 bar),
Durchgangsform, mit Entleerung, Abdichtung mit Doppel
O-Ring,
Betätigung mit Werkzeug, R/Rp 2. Dimensionierung
passend zu
zuvor beschriebenen Gasleitung DN40
Menge: 1,000 St

**01.06.0080 Zusätzl. Druck- und Dichtheitsprüfung Rohrleitung**
Zusätzliche Druck- und Dichtheitsprüfung von
Rohrleitungen, aus
Kupfer, Außendurchmesser bis 42 mm, mit Druckluft, vor
Fertigstellung der Anlage, Ausführung gemäß DIN EN
806-4,
ZVSHK-Merkblatt T82/1 Prüfmedium Luft/Gas, einschl.
aller
erforderlichen Anlagen, Abdichtungen, Verankerungen,
Rohrverschlüsse sowie deren Beseitigung nach der
Druckprobe,
einschl. Protokollierung.
Menge: 10,000 m

**01.06.0090 Anschluss Hauseinführung**
Anschluss der zuvor beschriebenen Gasleitung an die
Hauseinführung einschließlich aller Verbindung- und
Übergangsmaterialien
Menge: 1,000 St

**01.06.0100 Anschluss Gaskessel**
Anschluss der zuvor beschriebenen Gasleitung an die
Gaskessel
einschließlich aller Verbindung- und
Übergangsmaterialien
Menge: 1,000 St

#### Titel 01.07 KG 419 Sonstiges

*Hinweis*

**01.07.0010 Bezeichnungsschild mehrschichtig Kunststoff**
STLB-Bau 2018-04 042
Bezeichnungsschild DIN 825, Farbe und Beschriftung nach
Angaben des AG, aus mehrschichtigem Kunststoff,
Beschriftung
2-zeilig, gedruckt, rechteckig, Höhe 74 mm, Breite 74
mm,
Befestigung mit Schrauben.
Menge: 100,000 St

**01.07.0020 Farbkennzeichnung durchgehend Richtungspfeile**
Farbkennzeichnung DIN 2403 der Leitung für Trinkwasser
Kennzeichnung durchgehend und Angabe der Fließrichtung
durch
Richtungspfeile.
Menge: 200,000 St

**01.07.0030 Generalinspektion vor Inbetriebnahme der SW-L. TV-Kamera ID 150mm**
Generalinspektion vor Inbetriebnahme der
Schmutzwasserleitung
- Optische Inspektion der Schmutzwasserleitung und
Grundleitung, in einem mehrfach verzweigten System, vom
Schacht, mit TV-Kamera auf Raupenfahrwagen, mit
Drehschwenkkopf, mit aufrechtem und seitenrichtigem
Bild, inkl.
Dokumentation, Innendurchmesser bis 150 mm
Menge: 1,000 psch

**01.07.0040 Dokumentation**
Dokumentation der technischen Anlage
Erstellen der Dokumentation gem VOB/ C für die Abnahme
 durch
den Bauherrn.
Die Bestandsunterlagen sind in deutscher Sprache zu
erstellen
und auf der als Anlage der Ausschreibung  beigelegten
Grundlage
zu gliedern.
Folgende Unterlagen sind 2 - fach in festen Ordnern
DIN -A 4
geordnet nach der Vorgabe des Hauherren und zuzügl. 1
-fach
auf CD (als doc, excel, pdf bzw. dwg) zu liefern und
dem
Auftraggeber zu übergeben:
-  Revisionszeichnungen der Grundrisse, Schnitte und
Strangschemen nach dem aktuellen Stand der
Installation DIN  A
4  gefaltet) -  Anlagenbeschreibung
-  Bedienungs- u nd Wartungsanweisungen der Anlage und
für
alle eingebauten Anlagenteile
-  Übergabe der produktspezifischen Herstellerangaben,
zusätzlich in Listenform mit Fabrikats- und
Typenangaben
-  Kopien behördlicher Prüfungsbescheinigungen
-  Kopie VOB  -  Abnahmeprotokoll
-  Protokolle über behördliche Abnahmen
-  Protokoll über die Einweisung des Bedienpersonals
gewerkespezifische Unterlagen ensprechend VOB/  C,
insbesondere:
Protokolle über alle im Rahmen der Einregulierung
durchgeführten Messungen sowie über die Druck- und
Dichtheitsprüfungen
-  Dichtheisnachweis Klasse C
zuzügl . 1 - fach als CAD- Revisionszeichnung mit
Planliste
entsprechend Pflichtenheft zum CAD- Datenaustausch

(Dateien in pdf und dwg- Format)
erstellt auf der Grundlage der Ausführungsplanung des
Ingenieurbüros.
Menge: 1,000 psch

**01.07.0050 Fotodokumentation**
Fortlaufende Fotodokumentation für später verdeckte
und nicht
mehr einsehbare Leistungen, (zum Beispiel für
Rohinstallationen
und Brandschotts in Schächten und Vorwänden).

als digitale Fotodokumentation, Bildgröße mindestens 3
Mio. Pixel
als JPEG-Datei archivieren und A4 - Ausdruck mit
mindestens 300
dpi als Bestandteil der Dokumentation auf einfachem
weißen
Papier, mit folgenden Mindestangaben:
- Datum
- Aufnahmeort mit genauer Bezeichnung
- Inhaltsbezeichnung
- alle Unterlagen sind 2 x auf Papier und 1 x auf
einen USB-Stick zu
speichern und abzugeben.

Ausführung in Abstimmung mit der örtlichen Bauleitung
Menge: 1,000 psch

**01.07.0060 Werk- und Montageplanung**
Erstellen einer vollständigen Werkstatt- und
Montageplanung für
die Kostengruppe 410 (Abwasser-, Wasser- und
Gasanlagen)
gemäß DIN 276 sowie unter Berücksichtigung der
geltenden DIN-,
EN-, VDI- und DVGW-Richtlinien.

Die Planung umfasst alle erforderlichen Unterlagen zur
fachgerechten Ausführung der technischen Anlagen,
einschließlich:
Leitungsführung und Trassenplanung mit Angabe der
Medien,
Dimensionen und Materialien
Detailzeichnungen für Sanitärverteiler, Steigzonen,
Installationsschächte und Unterverteilungen
Koordinationspläne mit den Gewerken HLS und Elektro
Einbau- und Befestigungsdetails (z. B. Rohrschellen,
Konsolen,
Halterungen)
Stück- und Materiallisten
Übergabepunkte an bauseitige Anschlüsse
Berücksichtigung der Einbringwege und
Montagereihenfolge
Montageanleitungen bei Sonderkonstruktionen oder
Systemkomponenten
Digitale Planlieferung im DWG- und PDF-Format

Besonderheiten:
Die Planung erfolgt auf Grundlage der geprüften
Ausführungsplanung des Objektplaners. Werkstattpläne
sind vor
Montagebeginn zur Freigabe vorzulegen.
Änderungen, die sich aus der Koordination mit anderen
Gewerken
ergeben, sind einzuarbeiten.
Die Montageplanung ist mit dem Bauherrn, der
Bauleitung und
ggf. dem Fachplaner abzustimmen.

Hinweis:
Die Leistung ist pauschal zu kalkulieren und
beinhaltet sämtliche
erforderliche Abstimmungen, Korrekturschleifen und
Planversionen bis zur endgültigen Freigabe.
Die Zeichnungen sind in Papierform farbig 2-fach zu
übergeben,
die restlichen Unterlagen in Papierform schwarz/weiß
2-fach. Neben der Papierform sind alle genannten, durch
den AN erstellten Unterlagen als Dateien in einem
Austauschformat (digital pdf + dwg-Format) dem AG zur
Verfügung zu stellen. Der Dokumentationsschein ist zu
verwenden. Die Dokumentation ist vor Ausführung der
Bauleistung zu erstellen und fortzuschreiben.

Hinweis: Diese Position beinhaltet die
Zusatzaufwendungen zu den Grund und Nebenleistungen
nach der VOB/C, die bei der Bildung des Einheitspreises
entsprechend zu berücksichtigen sind.
Menge: 1,000 psch

*Hinweis*
Jede Kernbohrung wird vor Ort durch AN  angezeichnet
und durch
den Statiker überprüft und freigegeben. Es darf keine
Kernbohrung
ohne die Zustimmung des Statikers eigenständig gebohrt
werden.

Bohrkerne verbleiben vor Ort und sind nach der Bohrung
in
unmittelbarer Nähe einzulagern.

**01.07.0070 Kernbohrarbeiten bis Durchmesser 100mm - Bohrtiefe bis 25 cm**
Kernbohrung Durchm. bis 100 mm durch Wände aus
Mauerwerk,
inkl. verschließen

Bohrdurchmesser bis 100 mm,
Bohrtiefe bis 25 cm
Menge: 20,000 St

**01.07.0080 Kernbohrarbeiten bis Durchmesser 100mm - Bohrtiefe bis 50 cm**
wie vor beschrieben, jedoch bis 50 cm
Menge: 10,000 St

**01.07.0090 Kernbohrarbeiten bis Durchmesser 100mm - Bohrtiefe bis 75 cm**
wie vor beschrieben, jedoch bis 75 cm
Menge: 10,000 St

**01.07.0100 Kernbohrarbeiten bis Durchmesser 100mm - Bohrtiefe über 100 cm**
wie vor beschrieben, jedoch über 100 cm
Menge: 10,000 St

**01.07.0110 Kernbohrarbeiten bis Durchmesser 200mm - Bohrtiefe über 100 cm**
Wie vor beschrieben, jedoch Durchmesser bis 20mm und
Bohrtiefe über 100 cm.
Im Fundamtentbereich innerhalb des Gebäudes.
Menge: 2,000 St

**01.07.0120 Fugenabdichtung elast.Dichtstoff Silicon B 10mm**
Fugenabdichtung mit elastischem Dichtstoff DIN EN
15651-3,
Basis Silicon, Fugenbreite 10 mm, zwischen
Sanitärausstattungsgegenstand, Rückwand- und
Bodenbelag.
Menge: 60,000 m

**01.07.0130 Profilstahlkonstruktion**
Profilstahlkonstruktion, verzinkt, für
Rohreinzelbefestigunggen,
z.B. Tragkonstruktionen, Festpunkte, als
Sonderkonstruktionen,
die über die in den Positionen lfd. m Rohrleitungen
beschriebenen
Befestigungen hinausgehen; für Stütz-, Hänge-, Trag-
und
Sonderbefestigung, einschl. Befestigungsmaterial.

Zur Abrechnung dieser Position sind vorgenannte
genehmigte
Zeichnungs- bzw. Skizzen-Kopien und Stücklisten mit
Gewichtsermittlung dem Aufmaß beizufügen.
Menge: 150,000 KG

**01.07.0140 Einmörteln / fachgerechtes Verschließen von Brandschutzdurchführungen**
nach dem Einbau der zuvor beschriebenen
Brandschutzdurchführungen fachgerechtes einmörteln /
verschließen entsprechend den Vorgaben für die
Brandschutzdurchführungen in Massivbauteilen und
Holzbalkendecken.

Verschließen mit Brandschutzmörtel nach DIN4102-11 in
Massivwänden und -decken.

Als mischfertiges Mörtelpulver

Frischrohdichte: ca. 1.970 kg/m3
Trockenrohdichte: ca. 1.740 kg/m3
Biegezugfestigkeit: 6,9 N/mm2 (Mittelwert)
Druckfestigkeit: 31,9 N/mm2 (Mittelwert)
Haftscherfestigkeit: 0,84 N/mm2 (Mittelwert)
Verarbeitungstemperatur: mind. +5 °C
Verarbeitunszeit: 45 min. bei +20 °C
Menge: 100,000 KG

**01.07.0150 Erstellung Brandschutzkataster**
Erstellung eines Brandschutzkatasters, inkl.
Fotodokumentation,
fortlaufende Nummerierung aller
Brandschutzschottunge/-klappen inklusive
Tabellenerstellung zur
Informationserfassung von Lage und Größe, einschl.
Zulassungsnummer bzw. Verweis auf den
Verwendbarkeitsnachweis für jede Schottung/Klappe.
Menge: 1,000 psch

**01.07.0160 Obermonteur/-in sämtliche Kosten/Zuschläge**
STLB-Bau 2024-04 091
Stundenlohnarbeiten durch Obermonteur/-in
der Verrechnungssatz für die jeweilige Arbeitskraft
umfasst
sämtliche Aufwendungen wie Lohn- und Gehaltskosten,
Lohn- und
Gehaltsnebenkosten, Zuschläge, lohngebundene und
lohnabhängige Kosten, sonstige Sozialkosten,
Gemeinkosten,
Wagnis und Gewinn.
Menge: 5,000 h

**01.07.0170 Monteur/-in sämtliche Kosten/Zuschläge**
STLB-Bau 2024-04 091
Stundenlohnarbeiten durch Monteur/-in
der Verrechnungssatz für die jeweilige Arbeitskraft
umfasst
sämtliche Aufwendungen wie Lohn- und Gehaltskosten,
Lohn- und
Gehaltsnebenkosten, Zuschläge, lohngebundene und
lohnabhängige Kosten, sonstige Sozialkosten,
Gemeinkosten,
Wagnis und Gewinn.
Menge: 5,000 h

**01.07.0180 Bauhelfer/-in sämtliche Kosten/Zuschläge**
STLB-Bau 2024-04 091
Stundenlohnarbeiten durch Bauhelfer/-in
der Verrechnungssatz für die jeweilige Arbeitskraft
umfasst
sämtliche Aufwendungen wie Lohn- und Gehaltskosten,
Lohn- und
Gehaltsnebenkosten, Zuschläge, lohngebundene und
lohnabhängige Kosten, sonstige Sozialkosten,
Gemeinkosten,
Wagnis und Gewinn.
Menge: 5,000 h

*Hinweis*
Nach Vorliegen der Voraussetzungen beabsichtigt der AG
mit dem AN einen Wartungsvertrag abzuschließen.
Grundlage des Wartungsvertrages ist der Muster
-Wartungsvertragsvordruck des AG, der als Anlage den
Verdingungsanlagen für bezeichnetes Vorhaben beigefügt
ist. Vom Bieter ist der Mustervertrag vollständig
auszufüllen.

Der Abschluss des Wartungsvertrages erfolgt über eine
gesonderte Beauftragung für die Laufzeit der
Mangelanspruchsfrist des AG von 4 Jahren.
Das Wartungsangebot ist gemäß Formblatt 242 zu
erstellen.

Die Angebotsbindungsfristverlängerung für den/die Titel
Wartung/en, kalkuliert auf Grundlage der vom AG
übergebenen Verdingungsunterlagen, erkennt derArt bis
zum Zeitpunkt der Abnahme der Bauleistung an.
Das Wartungsangebot des Bieters hat vollinhaltlich alle
Anforderungen zu beinhalten, die nach VOB (B) § 13 Nr.4
die Beibehaltung der Mangelanspruchsfrist nach Abnahme
der Baumaßnahme für den AG sicherstellt.

Die Wartungspauschale für den Wartungsvertrag ist über
die Laufzeit der Mangelanspruchsfrist des AG von 4
Jahren zu kalkulieren.
Der angebotene Einheitspreis beinhaltet die
Wartungskosten für
notwendige Wartungen pro Jahr (unabhängig der
notwendigen
Wartungsintewalle des AN pro Jahr) unter Maßgabe der
Vertragslaufzeit innerhalb der Mangelanspruchsfrist
des AG von 4
Jahren.

Fehlende Angebotsbepreisung des Bieters u. a. zu diesem
Titel können nach VOB (A) § 16, Nr. 1 zum Ausschluss
des Angebotes führen.

Nach VOB (A) § 16, Nr. 6, (3.) wird der Einheitspreis
für die Position Wartung- bei der
Wirtschaftlichkeitsbewertung des
Angebotes für die Zuschlagserteilung als
Wertungskriterium
einbezogen.

Der Bieter erklärt mit seiner Kalkulation der Wartung,
dass er diesbezügliche aktuelle herstellerspezifische
Wartungs-
und Servicevorgaben für seine angebotene
Anlagentechnik in vollem Umfang mit bei der Kalkulation
der Wartung über den bezeichneten Zeitraum
berücksichtigt hat.

**01.07.0190 Wartung im 1. Jahr**
Wartung im 1. Jahr
Wartung, wie zuvor beschrieben, im 1. Jahr
Menge: 1,000 a

**01.07.0200 Wartung im 2. Jahr**
Wartung im 2. Jahr
Wartung, wie zuvor beschrieben, im 2. Jahr
Menge: 1,000 a

**01.07.0210 Wartung im 3. Jahr**
Wartung im 3. Jahr
Wartung, wie zuvor beschrieben, im 3. Jahr
Menge: 1,000 a

**01.07.0220 Wartung im 4. Jahr**
Wartung im 4. Jahr
Wartung, wie zuvor beschrieben, im 4. Jahr
Menge: 1,000 a

### Gewerk 02 KG 420 Heizungstechnische Anlagen

#### Titel 02.01 KG 421 Wärmeerzeugung

**02.01.0010 Brennwertkessel Erdgas**
Brennwertkessel für Erdgas E, Kompaktbauweise,
Standmontage,
einschl. Ummantelung mit Wärmedämmung, einschl.
sicherheitstechnischer Einrichtungen DIN EN 12828,
mind.
erforderliche Wärmeleistung über 210 bis 220 kW,
Auslegungsvorlauftemperatur über 80 bis 85 Grad C,
Auslegungsrücklauftemperatur über 30 bis 35 Grad C,
max.
zulässiger Betriebsüberdruck 150 kPa (1,5 bar),
Heizmedium
Wasser, mit MSR in digitaler Ausführung, mit externer
Schnittstelle, mit Einzelabnahme. Einschließlich
kesselinterner
Regelung.

Für Biogas  geeignet (max. 20% Anteil)
inkl. Schnittstelle GLT mittels M-Bus.

Produkt der Planung: Weishaupt Thermo Condens
WTC-GB-250-A
oder gleichwertig

Hersteller/Typ
'....................................................'

vom Bieter einzutragen,
Menge: 1,000 St

**02.01.0020 Heizungsnotschalter für Gas-Brennwerttherme, Heizungskeller**
Liefern, montieren und betriebsfertig anschließen eines
Heizungsnotschalters für die Gas-Brennwerttherme
Montageort: Im Heizungskeller, neben der Tür, gut
zugänglich
gemäß MFeuV und LBO
Bauart: Aufputz, roter Schlagtaster mit Abdeckhaube,
mechanische Rastfunktion
Betriebsspannung: 230 V AC, zusätzlich potentialfreier
Kontakt für
24 V-Signale
Einbindung in die Gebäudeleittechnik (GLT) zur Stör-
und
Betriebsüberwachung
Elektrischer Anschluss an Brennersteuerung inkl.
vollständiger
Verkabelung und Leitungsverlegung
Schutzart mind. IP 54, geeignet für
Heizrauminstallation
Mit Hinweisschild "Heizungs-Not-Aus" gemäß DIN/VDE
Funktionsprüfung, Beschriftung und Dokumentation
Umfang: Lieferung, Montage, Verkabelung, Einbindung in
GLT,
Beschriftung, Funktionsprüfung und Dokumentation.

Passend zu unter Pos. 02.01.0010beschriebenen
Kesselanlage.
Menge: 1,000 St

**02.01.0030 Bereitstellung von Freigabekontakt Kessel**
Bereitstellung von Freigabekontakt,
0-10V-Sollwertvorgabe,
Betriebs- und Störmeldekontakte für vorbeschriebene
Kesselanlage/Wärmepumpe. Einschließlich Mitwirkung bei
der
Inbetriebnahme der Kontakte durch den AN
Gebäudeautomation
passend zu unter Pos. 02.01.0010 beschriebenen
Kesselanlage.
Menge: 1,000 St

**02.01.0040 Kondenswasser-Sammelleitung**
Kondenswasser-Sammelleitung für Kesselanlage,
passend zu unter Pos. 02.01.0010beschriebenen
Kesselanlage.
Menge: 1,000 St

**02.01.0050 Neutralisationseinrichtung**
Anlage zur Neutralisation (pH-Wert-Anhebung über 6,5)
von
Kondensat aus gasbefeuerten Wärmeerzeugern
(Brennwertkessel) und/oder Abgassystemen aus Edelstahl,
Kunststoff, Graphit, Glas und Keramik gemäß ATV-DVWK-
A 251,
DVGW-VP 114, DIN 4716-2.

Ausführung:
1 Kunststoffbehälter mit Deckel
ca. 8 kg Neutralisationsgranulat
ca. 5 m Spezialkondensatschlauch DN 20
3 Schlauchschellen 20-32
1 Pack pH-Indikatorstäbchen
Technische Dokumentation
Technische Daten:
Neutralisationsleistung70 l/h
Zulauf-AnschlussDN 20
Ablauf-Anschluss DN 20
Kondensattemperatur5 - 60 °C
Abmessungen mit Schlauchanschlüsse LxBxH 421x230x165 mm

Produkt der Planung: Fabrikat Grünbeck oder
gleichwertig

Hersteller/Typ
'....................................................'

vom Bieter einzutragen,
Menge: 1,000 St

**02.01.0060 Kondensathebeanlage**
Automatische Kondensathebeanlage mit max. 5 mWS
einschließlich folgender Leistungen/Eigenschaften:
Zentrifugalpumpe 230 V / 70 W
Sammelbehälter 2 l
Druckschlauch ca. 5 m
Rückflussverhinderer
Alarmkontakt: Wechsler (potenzialfrei) 250 V/4 A
(ohmsche Last)
Menge: 1,000 St

**02.01.0070 CO-Wächter**
CO-Wächter zur Sicherheitsabschaltung des Heizkessels
bei
Austritt von Kohlenmonoxid.
Menge: 1,000 St

**02.01.0080 Einwandiges Abgassystem aus Edelstahl, Ø160 mm, Wandstärke 0,6 mm**
Einwandiges Abgassystem aus Edelstahl, Ø160 mm,
Wandstärke
0,6 mm, Länge ca.: 3,00 m (waagerechter Abschnitt),
Länge ca.: 10,00 m (senkrechter Abschnitt)

Systembeschreibung:
Einwandiges Abgassystem aus industriell gefertigten
Edelstahlkomponenten zur Installation in Schächten
gemäß DIN V
18160. Geeignet als Verbindungsleitung zwischen
Wärmeerzeuger
und senkrechter Abgasstrecke sowie zur
Querschnittsanpassung.
Die Bauteile bestehen aus hochwertigem  Edelstahl
(Werkstoff
1.4404), mit unter Schutzgas plasmageschweißten und
passivierten Längsnähten.

Verwendbar für:
Abgasführung aus Regelfeuerstätten für gasförmige,
flüssige und
feste Brennstoffe
Trockene Betriebsweise und Unterdruckbetrieb (Öl, Gas,
Festbrennstoffe)
Überdruckbetrieb bei Öl und Gas in FU-Systemen
Verbindungstechnik:
Die Montage erfolgt über Steckmuffensystem mit
asymmetrischem
Klemmband zur Sicherung gegen axiale Verschiebung im
waagerechten Bereich. Optional kann das Band auch im
senkrechten Verlauf eingesetzt werden.

Klassifizierung gemäß EN 1856-2:
T600  N1  W  V2  L50060  G (trockener Betrieb,
Unterdruck,
Festbrennstoffe)
T400  N1  W  V2  L50060  O (FU-Betrieb, Unterdruck,
Öl/Gas)
T200  P1  W  V2  L50060  O (FU-Betrieb, Überdruck,
Öl/Gas)

Normen und Vorschriften:
Die Montage erfolgt gemäß DIN V 18160, EN 13384 Teil 1
& 2,
BImSchV und den jeweiligen Landesbauordnungen. Die
Abstimmung mit dem zuständigen Bezirksschornsteinfeger
ist vor
Beginn der Arbeiten durchzuführen.

Inkl. waagerechter Abgasleitung (Ø160 mm, ca. 3,00 m):
Edelstahl-Rohrelemente 250 mm, 500 mm und 1000 mm
Bogen 85° mit Revisionsöffnung für Öl/Gas
Klemmbänder Ø160
Dichtungen Viton Ø150160
Reduzierung Ø160 auf Muffe Ø150
Rohrschellen Edelstahl M12
Gewindestangen M12, verzinkt
Befestigungsgrundplatten für M12-Gewindestangen
Inkl. senkrechter Abgasleitung (Ø160 mm, ca. 9,92 m),
Blitzschutzanschluss
Kondensatschale mit seitlichem Ablauf
Putztüranschluss rund
Revisionsverschluss für FU-/ÜD-Betrieb (Öl/Gas)
Edelstahl-Putztür mit schräg geführtem Schieberahmen
(Sondermaß)
Rauchrohranschluss 85°
Ablasselement 1000 mm
Edelstahl-Rohrelemente 250 mm, 500 mm und 1000 mm
Klemmbänder Ø150
Dichtungen Viton Ø150160
Abstandshalter mit Klappverschluss
Schachtabdeckung
RAL-Beschichtung für Schachtabdeckung
Regenkragen H = 50 mm
Stülpkopf Schacht (ALU, natur oder beschichtet,
ca. 480 × 570 mm)
Inkl. Zuluftleitung aus Kunststoff, starr Ø110 mm (ca.
3,00 m),
Bogen 15° Ø110
Längenelemente 1000 mm Ø110

Produkt der Planung: Schiedel Prima Plus oder
gleichwertig

Hersteller/Typ
'....................................................'

vom Bieter einzutragen
Menge: 1,000 St

**02.01.0090 Heizkreisverteiler**
Heizungsverteiler zur kombinierten Vor- und
Rücklaufverteilung,
thermisch getrennte und übereinander angeordnete
Kammern,
aus Stahl, mit Wärmedämmung und Schutzmantel aus
Aluminium

Abgangsstutzen Vor- und Rücklauf nebeneinander,

Mit folgenden Abgänge(von links nach rechts):
2x DN32 (Flansch)
Stutzenabstand: 250mm
2x DN25 (Flansch)
Stutzenabstand: 250mmS
2x DN 40 (Flansch)
Stutzenabstand: 250mm
2x DN 32 (Einspeisung,Flansch)
Stutzenabstand: 250mm
2x DN 40 (Einspeisung,Flansch)
Stutzenabstand: 250mm
2x DN 40 (Einspeisung,Flansch)
Stutzenabstand: 250mm

2x Muffen für Entleerung 3/4"
2x Muffen für Druck- und Temperaturanzeige 1/2"

Durchsatz: max. 15 m³/h
max. Betriebstemperatur: 90°C
max. Betriebsüberdruck: 6bar

Entleerung über KFE-Hahn möglich,
Befestigung am Boden über Konsole, galvanisch verzinkt,
mit Schrauben und Dübelnschallgedämmt

Alle notwendigen Übergangsstücke Flansch auf
Presssystem
(siehe Pos. 02.03.0010 bis Pos. 02.03.0060) für alle
Heizkreise
sind mit einzukalkulieren.

Hersteller/Typ
'....................................................'

vom Bieter einzutragen,
Menge: 1,000 St

**02.01.0100 Membran-Druckausdehnungsgefäß 250l**
Membran-Druckausdehnungsgefäß mit Abnahmebescheinigung,
DIN EN 13831, für Heizungswasser, Nennvolumen 250 l,
zulässiger Betriebsüberdruck 6 bar, Vordruck 1,0 bar,
aus Stahl,
mit äußerer Grundbeschichtung, einschl. Standkonsolen
aus
Stahl.

Hersteller/Typ
'....................................................'

vom Bieter einzutragen,
Menge: 1,000 St

**02.01.0110 Sicherheitsventil**
Sicherheitsventil für Wärmeerzeuger, gemäß TRD 721,
Kennbuchstabe H.

Technische Daten:
Eintrittsnennweite: G1/2
Austrittsnennweite: G3/4
Ansprechdruck: 2,5bar
Menge: 1,000 St

**02.01.0120 Kappenventil**
Kappenventil für zuvor beschriebenes
Membran-Ausdehnungsgefäß in geschlossenen
Heizwasseranlagen. Mit einer gegen unbeabsichtigtes
Schließen
gesicherten Absperrung und einer Entleerung, gemäß DIN
EN
12828, TÜV-geprüft.

Anschluss: DN 20
zulässiger Betriebsdruck: PN10
zul. Betriebstemperatur: 120°C
Menge: 1,000 St

#### Titel 02.02 KG 421 Trinkwarmwasserbereitung

**02.02.0010 Warmwasser-Pufferspeicher - 800l**
Pufferspeicher zur Wärmespeicherung von Heizwasser, als
Schichtwärmespeicher mit passiver Schichtführung, aus
Stahl,
stehend, mit Standkonsole aus Profilstahl, inkl.
Wärmedämmung
u. Ummantelung,
mit 8 seitlichen Anschlussstutzen DN32, mit 4
Fühleranschlussstutzen,

Technische Daten:
Durchmesser mit Wärmedämmung: max.. 800mm
Höhe mit Wärmedämmung: max. 2200mm:
Kippmaß: max. 2300mm
Anschlüsse: G1 1/2
Speichervolumen: ca. 800l
Leergewicht mit Wärmeschutz: max. 220Kg
max. Betriebsüberdruck: 10bar
max. Betriebstemperatur: 95°C

Im Einheitspreis sind folgende Komponenten
einzukalkulieren:
5x Kugelhahn nach DIN EN 10242 inkl abnehmbarer und
wiederverwendbarer Dämmschale aus expandiertem
Polyprobylen,
6x Langnippel nach DIN 2982 inkl. dazu benötigten
Stopfen,
1x T-Stück nach DIN EN 10242
1x Entleerungsventil

Anschluss des Pufferspeicher an den Primärkreis Heizung
Menge: 1,000 St

**02.02.0020 Frischwasserstation Wohneinheiten 30KW**
Frischwasserstation als Durchflusswassererwärmer mit
Plattenwärmeübertrager aus Edelstahl zur dezentralen
Trinkwassererwärmung, geschlossen, hängende Anordnung,
wärmegedämmt, Leistung '30' kW,

Bemessungsbetriebsspannung 230 V AC, für
Wandaufbaumontage, mit integriertem
Differenzdruckregler,
Regelung elektronisch, Leistungsregelung stufenlos,
Temperatureinstellung von 35 bis 60 Grad C,
Sicherheitsgruppe
DIN 1988-200 für geschlossenen
Durchflusswassererwärmer mit
Zirkulationsanschluss, mit Prüfzeichen, Anschlüsse DN
20,
Heizungsvorlauftemperatur 65 Grad C, aus
nichtrostendem Stahl,
geeignet für Trinkwasser, mit elektrischer
Anschlussleitung und
Schutzkontaktstecker. Einschließlich aller notwendigen
Bauteile
für einen betriebsfertige Montage.  Einschließlich
Mod-Bus-Schnittstelle. Einschließlich Reglereinheit und
integrierter Heizwasser-Förderpumpe. Einschließlich
Regelung der
Trinkwassererwärmung mit konstanter
Trinkwassertemperatur und
Nachladung des Speichers. Einschließlich aller
Messelemente,

Produkt der Planung: Kemper KTS Thermobox S oder
gleichwertig

Hersteller/Typ
'....................................................'

vom Bieter einzutragen,
Menge: 1,000 St

**02.02.0030 Bereitstellung von Freigabekontakt Frischwasserstation Wohneinheiten**
Bereitstellung von Freigabekontakt, Betriebs- und
Störmeldekontakte für vorbeschriebene
Frischwasserstation.
Einschließlich Mitwirkung bei der Inbetriebnahme der
Kontakte
durch den AN Gebäudeautomation
passend zu unter Pos. 02.02.0020 beschriebenen
Frischwasserstation.
Menge: 1,000 St

**02.02.0040 Membransicherheitsventil**
STLB-Bau 2022-04 041
Membransicherheitsventil, bauteilgeprüft,
federbelastet, für
geschlossene Wasserheizungsanlagen DIN EN 12828, max.
Betriebstemperatur bis 90 Grad C,Ansprechüberdruck '10'
bar,
DN 20.
Menge: 2,000 St

**02.02.0050 Frischwasserstation für Küche 42KW**
Frischwasserstation als Durchflusswassererwärmer mit
Plattenwärmeübertrager zur dezentralen
Trinkwassererwärmung,
geschlossen, hängende Anordnung, wärmegedämmt,
Leistung 42
kW, Bemessungsbetriebsspannung 230 V AC, mit
VDE-EMC-Zeichen, für Wandaufbaumontage, mit
integriertem
Differenzdruckregler, Regelung elektronisch,
Leistungsregelung
stufenlos, Temperatureinstellung von 35 bis 60 Grad C,
mit
RS485-Schnittstelle (Modbus RTU), mit Bereitstellung
von
potentialfreien Kontakten für Anforderung und
Sammelstörmeldung an übergeordnete Gebäudeautomation,
Sicherheitsgruppe DIN 1988-200 für geschlossenen
Durchflusswassererwärmer mit Zirkulationsanschluss, mit
Prüfzeichen, Anschlüsse DN 20,
Heizungsvorlauftemperatur 80
Grad C, G 3/4, mit festem elektrischen Anschluss, mit
allen
notwendigen Bauteilen für eine betriebsfertige Montage.
Regelung der Heizwasserdurchflussmenge mittels
motorischen
3-Wege-Verteilventils, Spannungsversorgung und
Steuersignal aus
Geräteregelung, einschließlich interner
Geräteverdrahtung sowie
Verkabelung des Verteilventils (Kabeltyp J-Y(St)Y
2x2x0,8mm²,
Kabellänge 25m)
Das motorische 3-Wege-Ventil ist entsprechend den
nachfolgenden Auslegungsdaten einschl. Rohrnetzmontage
mit in
den Einheitspreis dieser Position einzukalkulieren.
Verteilregelarmatur mit Antrieb, für Medium Heißwasser,
Mediumstemperatur über 5 bis 120 Grad C,
Umgebungstemperatur 0 bis 50 Grad C, kvs-Wert 10 m3/h,
PN 6,
Flanschanschluss DIN EN 1092, mit Gegenflanschen,
Schrauben
und Dichtungen, DN 25, mit gleichprozentiger Kennlinie,
Stellverhältnis größer gleich 1:50, mit
elektromotorischem Antrieb
24VAC/DC auf Ventilkörper montiert, Stellsignal 0(2)
bis 10 V.
Menge: 1,000 St

**02.02.0060 Bereitstellung von Freigabekontakt Frischwasserstation Küche**
Bereitstellung von Freigabekontakt, Betriebs- und
Störmeldekontakte für vorbeschriebene
Frischwasserstation.
Einschließlich Mitwirkung bei der Inbetriebnahme der
Kontakte
durch den AN Gebäudeautomation passend zu unter Pos.
02.02.0050beschriebenen Frischwasserstation.
Menge: 1,000 St

#### Titel 02.03 KG 422 Wärmeverteilung

*Hinweis*

**02.03.0010 Rohrleitung aus Edelstahlrohr DIN EN 10312, gepresst, DN15**
Rohrleitung aus Edelstahlrohr nach DIN EN 10312,
Werkstoff V4A,
nahtlos oder längsnahtgeschweißt, zur Verwendung in
geschlossenen Heizungsanlagen gemäß DIN EN 12828.
Verbindung der Rohrleitung über Pressfittings aus
Edelstahl,
inklusive aller erforderlichen Dichtelemente, Schneid-
und
Montagearbeiten sowie Herstellung der form- und
kraftschlüssigen
Verbindungen.
Nur Systemkomponenten verwenden, die explizit vom
Hersteller
für den Einsatz in Heizungsanlagen freigegeben sind.
Form- und Verbindungsstücke werden gesondert vergütet.
Die Verlegung erfolgt spannungsfrei, unter Beachtung
von
Längenausdehnung und Befestigungserfordernissen,
innerhalb
von Gebäuden.

Besondere Vertragsbedingungen gemäß VOB/C DIN 18380:
Abweichend von der aktuellen Fassung der ATV DIN 18380
(Allgemeine Technische Vertragsbedingungen für
Heizanlagen und
zentrale Wassererwärmungsanlagen) sind folgende
Leistungen mit
in die Einheitspreise für Rohrleitungen einzurechnen:
Rohrhalterungen
Bohrungen für Halterungen
Tragkonstruktionen
Festpunkte

Befestigungsabstände für Edelstahlrohrleitungen:
Die zulässigen maximalen Befestigungsabstände sind den
Herstellerangaben der Presssysteme zu entnehmen.
Richtwerte für die Schellenabstände (waagerechte
Verlegung):
DN15: ca. 1,50 m
DN20: ca. 2,00 m
DN25: ca. 2,25 m
DN32: ca. 2,75 m
DN40: ca. 3,00 m
DN50: ca. 3,50 m

Nennweite: DN15
Einbaulage: innerhalb des Gebäudes
Medium: Heizungswasser, geschlossenes System

Planungsfabrikat: Viega Temponox oder gleichwertig

Hersteller/Typ
'....................................................'

vom Bieter einzutragen,
Menge: 450,000 m

**02.03.0020 Rohrleitung aus Edelstahlrohr DIN EN 10312, gepresst, DN20**
Rohrleitung aus Edelstahl DIN EN 10312, gepresst,
Leistung wie unter Position 02.03.0010 beschrieben,
jedoch
DN20.
Menge: 200,000 m

**02.03.0030 Rohrleitung aus Edelstahlrohr DIN EN 10312, gepresst, DN25**
Rohrleitung aus Edelstahl DIN EN 10312, gepresst,
Leistung wie unter Position 02.03.0010 beschrieben,
jedoch
DN25.
Menge: 150,000 m

**02.03.0040 Rohrleitung aus Edelstahlrohr DIN EN 10312, gepresst, DN32**
Rohrleitung aus Edelstahl DIN EN 10312, gepresst,
Leistung wie unter Position 02.03.0010 beschrieben,
jedoch
DN32.
Menge: 300,000 m

**02.03.0050 Rohrleitung aus Edelstahlrohr DIN EN 10312, gepresst, DN40**
Rohrleitung aus Edelstahl DIN EN 10312, gepresst,
Leistung wie unter Position 02.03.0010 beschrieben,
jedoch
DN40.
Menge: 140,000 m

**02.03.0060 Rohrleitung aus Edelstahlrohr DIN EN 10312, gepresst, DN50**
Rohrleitung aus Edelstahl DIN EN 10312, gepresst,
Leistung wie unter Position 02.03.0010 beschrieben,
jedoch
DN50.
Menge: 20,000 m

**02.03.0070 Rohrbogen Edelstahlrohr - DN15**
Rohrbogen für das in Position 02.03.0010 beschriebene
Edelstahlrohr, alle Winkelgrade. DIN EN 10312
Nennweite: DN15
Menge: 300,000 St

**02.03.0080 Rohrbogen Edelstahlrohr - DN20**
Rohrbogen für das in Position 02.03.0010 beschriebene
Edelstahlrohr, alle Winkelgrade. DIN EN 10312
Nennweite: DN20
Menge: 100,000 St

**02.03.0090 Rohrbogen Edelstahlrohr - DN25**
Rohrbogen für das in Position 02.03.0010 beschriebene
Edelstahlrohr, alle Winkelgrade. DIN EN 10312
Nennweite: DN25
Menge: 80,000 St

**02.03.0100 Rohrbogen Edelstahlrohr - DN32**
Rohrbogen für das in Position 02.03.0010 beschriebene
Edelstahlrohr, alle Winkelgrade. DIN EN 10312
Nennweite: DN32
Menge: 150,000 St

**02.03.0110 Rohrbogen Edelstahlrohr - DN40**
Rohrbogen für das in Position 02.03.0010 beschriebene
Edelstahlrohr, alle Winkelgrade. DIN EN 10312
Nennweite: DN40
Menge: 70,000 St

**02.03.0120 Rohrbogen Edelstahlrohr - DN50**
Rohrbogen für das in Position 02.03.0010 beschriebene
Edelstahlrohr, alle Winkelgrade. DIN EN 10312
Nennweite: DN50
Menge: 10,000 St

**02.03.0130 T-Stück Edelstahlrohr- DN15**
T-Stück für das in Position 02.03.0010 beschriebene
Edelstahlrohr, DIN EN 10312
Nennweite: DN15
Menge: 150,000 St

**02.03.0140 T-Stück Edelstahlrohr- DN20**
T-Stück für das in Position 02.03.0010 beschriebene
Edelstahlrohr, DIN EN 10312,
Nennweite: DN20
Menge: 50,000 St

**02.03.0150 T-Stück Edelstahlrohr- DN25**
T-Stück für das in Position 02.03.0010 beschriebene
Edelstahlrohr, DIN EN 10312
Nennweite: DN25
Menge: 40,000 St

**02.03.0160 T-Stück Edelstahlrohr- DN32**
T-Stück für das in Position 02.03.0010 beschriebene
Edelstahlrohr, DIN EN 10312
Nennweite: DN32
Menge: 100,000 St

**02.03.0170 T-Stück Edelstahlrohr- DN40**
T-Stück für das in Position 02.03.0010 beschriebene
Edelstahlrohr, DIN EN 10312
Nennweite: DN40
Menge: 40,000 St

**02.03.0180 T-Stück Edelstahlrohr- DN50**
T-Stück für das in Position 02.03.0010 beschriebene
Edelstahlrohr, DIN EN 10312
Nennweite: DN50
Menge: 6,000 St

**02.03.0190 Reduzierstück für Edelstahlrohr- DN50**
Reduzierstück für das in Position 02.03.0010
beschriebene
Edelstahlrohr, DIN EN 10312
Nennweite: DN50
Menge: 6,000 St

**02.03.0200 Reduzierstück für Edelstahlrohr- DN40**
Reduzierstück für das in Position 02.03.0010
beschriebene
Edelstahlrohr, DIN EN 10312
Nennweite: DN40
Menge: 60,000 St

**02.03.0210 Reduzierstück für Edelstahlrohr- DN32**
Reduzierstück für das in Position 02.03.0010
beschriebene
Edelstahlrohr, DIN EN 10312
Nennweite: DN32
Menge: 100,000 St

**02.03.0220 Reduzierstück für Edelstahlrohr- DN25**
Reduzierstück für das in Position 02.03.0010
beschriebene
Edelstahlrohr, DIN EN 10312
Nennweite: DN25
Menge: 60,000 St

**02.03.0230 Reduzierstück für Edelstahlrohr- DN20**
Reduzierstück für das in Position 02.03.0010
beschriebene
Edelstahlrohr, DIN EN 10312
Nennweite: DN20
Menge: 100,000 St

**02.03.0240 Reduzierstück für Edelstahlrohr- DN15**
Reduzierstück für das in Position 02.03.0010
beschriebene
Edelstahlrohr, DIN EN 10312
Nennweite: DN15
Menge: 200,000 St

**02.03.0250 Dichtungseinsatz, ungeteilt, für die Abdichtung von Rohrleitungen DN40**
Zur Abdichtung von Durchdringungen mit Rohren und
Kabeln
gegen drückendes und nichtdrückendes Wasser in
bauseitigem
Futterrohr oder Kernbohrung,
Ausführung als ungeteilte Dichtung
Gestellringe aus hochleistungsfähigem Kunststoff
Mit vier Fixierlaschen inkl. Schrauben aus Edelstahl
V2A
Integrierte Drehmomentkontrolle durch selbstabschernde
Spezialmuttern
Elastomer-Dichtung (Dichtbreite: 80 mm), wahlweise aus
EPDM
oder NBR*
Gas- und wasserdicht, inklusive geprüfter
Radondichtigkeit
Erfüllt Anforderungen nach geltendem FHRK-Standard 60
Geprüft gemäß FHRK-Prüfgrundlage GE 101
Mit FHRK-Qualitätssiegel
Wartungsfreie Ausführung (kein Nachspannen
erforderlich)
Für den Einsatz in Doppel- und Elementwänden geeignet
Inklusive Versiegelung der Kernbohrung bei
entsprechender
Einbausituation*

DN40
Lieferung und Montage gemäß gültiger Einbauanleitung

Planungsprodukt: Doyma Curaflex Nova Uno/breit oder
gleichwertig

Hersteller/Typ
'....................................................'

vom Bieter einzutragen,
Menge: 4,000 St

**02.03.0260 Dichtungseinsatz wie vor beschrieben, jedoch Nennweite DN32**
Menge: 2,000 St

#### Titel 02.04 KG 422 Wärmeverteilung - Rohrisolierung

*Hinweis*

**02.04.0010 Wärmedämmung, MIWO, DN 15, 20 mm**
Wärmedämmung einschl. Ummantelung DIN 4140 an haus- und
betriebstechnischen Anlagen, an Rohrleitung, DN 15,
Mindestdämmstärke nach GEG,
Dämmung aus Mineralwolle DIN EN 14303, als Rohrschale,
Dämmschichtdicke 20 mm (100%), Baustoffklasse DIN
4102-1 A2
(nichtbrennbar), Wärmeleitfähigkeit 0,035 W/(mK) bei
40 Grad C
Mitteltemperatur DIN EN 12667, kaschiert mit Alufolie.
Arbeitshöhe des Montageortes bis 4,0 m über der
Standfläche des
hierfür erforderlichen Gerüstes.
Befestigung Dämmung auf Rohr entsprechend
Montagerichtlinien
des Herstellers.

Installation an Rohrleitungen in unbeheizten
Kellerräumen, in
Außenbauteilen(Wandschlitzen), in Schächten, an
Verteilleitungen,  in Fußboden verlegten Leitungen.
Menge: 450,000 m

**02.04.0020 Wärmedämmung, MIWO, DN 20, 20 mm**
Wärmedämmung, wie in Position 02.04.0010 beschrieben

Nennweite: DN20
Dämmstärke: 20mm (100%)
Menge: 200,000 m

**02.04.0030 Wärmedämmung, MIWO, DN 25, 30 mm**
Wärmedämmung, wie in Position 02.04.0010  beschrieben

Nennweite: DN25
Dämmstärke: 30mm (100%)
Menge: 150,000 m

**02.04.0040 Wärmedämmung, MIWO, DN 32, 40 mm**
Wärmedämmung, wie in Position 02.04.0010 beschrieben

Nennweite: DN32
Dämmstärke: 40mm (100%)
Menge: 300,000 m

**02.04.0050 Wärmedämmung, MIWO, DN 40, 40 mm**
Wärmedämmung, wie in Position 02.04.0010 beschrieben

Nennweite: DN40
Dämmstärke: 40mm (100%)
Menge: 140,000 m

**02.04.0060 Wärmedämmung, MIWO, DN 50, 40 mm**
Wärmedämmung, wie in Position 02.04.0010 beschrieben

Nennweite: DN50
Dämmstärke: 40mm (100%)
Menge: 20,000 m

*Hinweis*

**02.04.0070 Wärmedämmung, MIWO, Bögen DN 15**
Bogen aus Mineralwolle DIN EN 14303, Wärmedämmung DIN
4140
an haus- und betriebstechnischen Anlagen, an
Rohrleitung, DN15
bis DN32, im Gebäude, Baustoffklasse DIN 4102-1 A2
(nichtbrennbar), Wärmeleitfähigkeit 0,035 W/(mK) bei
40 Grad C
Mitteltemperatur DIN EN 12667, kaschiert mit
Aluminiumfolie,
Arbeitshöhe des Montageortes bis 4,0 m über der
Standfläche des
hierfür erforderlichen Gerüstes. Befestigung Dämmung
auf Rohr
entsprechend Montagerichtlinien des Herstellers.

Rohrdimension: DN15
Dämmdicke: 20mm (100%)
Menge: 300,000 St

**02.04.0080 Wärmedämmung, MIWO, Bögen DN 20**
Wärmedämmung, wie in Position 02.04.0070 beschrieben

Rohrdimension: DN20
Dämmdicke: 20mm (100%)
Menge: 100,000 St

**02.04.0090 Wärmedämmung, MIWO, Bögen DN 25**
Wärmedämmung, wie in Position 02.04.0070 beschrieben

Rohrdimension: DN25
Dämmdicke: 25mm (100%)
Menge: 80,000 St

**02.04.0100 Wärmedämmung, MIWO, Bögen DN 32**
Wärmedämmung, wie in Position 02.04.0070 beschrieben

Rohrdimension: DN32
Dämmdicke: 40mm (100%)
Menge: 150,000 St

**02.04.0110 Wärmedämmung, MIWO, Bögen DN 40**
Wärmedämmung, wie in Position 02.04.0070 beschrieben

Rohrdimension: DN40
Dämmdicke: 40mm (100%)
Menge: 70,000 St

**02.04.0120 Wärmedämmung, MIWO, Bögen DN 50**
Wärmedämmung, wie in Position 02.04.0070 beschrieben

Rohrdimension: DN50
Dämmdicke: 40mm (100%)
Menge: 10,000 St

**02.04.0130 Wärmedämmung, MIWO, T-Stück DN15**
T-Stück aus Mineralwolle DIN EN 14303, Wärmedämmung DIN
4140 an haus- und betriebstechnischen Anlagen, an
Rohrleitung,
DN15 bis DN32, im Gebäude, Baustoffklasse DIN 4102-1 A2
(nichtbrennbar), Wärmeleitfähigkeit 0,035 W/(mK) bei
40 Grad C
Mitteltemperatur DIN EN 12667, kaschiert mit
Aluminiumfolie,
Arbeitshöhe des Montageortes bis 4,0 m über der
Standfläche des
hierfür erforderlichen Gerüstes. Aufbindung der
Dämmung erfolgt
über Draht.

Rohrdimension: DN15
Dämmdicke: 20mm (100%)
Menge: 150,000 St

**02.04.0140 Wärmedämmung, MIWO, T-Stück DN20**
Wärmedämmung, wie in Position 02.04.0130 beschrieben

Rohrdimension: DN20
Dämmdicke: 20mm (100%)
Menge: 50,000 St

**02.04.0150 Wärmedämmung, MIWO, T-Stück DN25**
Wärmedämmung, wie in Position 02.04.0130 beschrieben

Rohrdimension: DN25
Dämmdicke: 25mm (100%)
Menge: 40,000 St

**02.04.0160 Wärmedämmung, MIWO, T-Stück DN32**
Wärmedämmung, wie in Position 02.04.0130 beschrieben

Rohrdimension: DN32
Dämmdicke: 40mm (100%)
Menge: 100,000 St

**02.04.0170 Wärmedämmung, MIWO, T-Stück DN40**
Wärmedämmung, wie in Position 02.04.0130 beschrieben

Rohrdimension: DN40
Dämmdicke: 40mm (100%)
Menge: 40,000 St

**02.04.0180 Wärmedämmung, MIWO, T-Stück DN50**
Wärmedämmung, wie in Position 02.04.0130 beschrieben

Rohrdimension: DN50
Dämmdicke: 40mm (100%)
Menge: 6,000 St

**02.04.0190 Wärmedämmung, MIWO, Übergangsstück DN15**
Übergangsstück aus Mineralwolle DIN EN 14303,
Wärmedämmung
DIN 4140 an haus- und betriebstechnischen Anlagen, an
Rohrleitung, DN15 bis DN32, im Gebäude, Baustoffklasse
DIN
4102-1 A2 (nichtbrennbar), Wärmeleitfähigkeit 0,035
W/(mK) bei
40 Grad C Mitteltemperatur DIN EN 12667, kaschiert mit
Aluminiumfolie, Arbeitshöhe des Montageortes bis 4,0 m
über der
Standfläche des hierfür erforderlichen Gerüstes.
Aufbindung der
Dämmung erfolgt über Draht.

Rohrdimension: DN15
Dämmdicke: 20mm (100%)
Menge: 200,000 St

**02.04.0200 Wärmedämmung, MIWO, Übergangsstück DN20**
Wärmedämmung, wie in Position 02.04.0190 beschrieben

Rohrdimension: DN20
Dämmdicke: 20mm (100%)
Menge: 100,000 St

**02.04.0210 Wärmedämmung, MIWO, Übergangsstück DN25**
Wärmedämmung, wie in Position 02.04.0190 beschrieben

Rohrdimension: DN25
Dämmdicke: 30mm (100%)
Menge: 60,000 St

**02.04.0220 Wärmedämmung, MIWO, Übergangsstück DN32**
Wärmedämmung, wie in Position 02.04.0190 beschrieben

Rohrdimension: DN32
Dämmdicke: 40mm (100%)
Menge: 100,000 St

**02.04.0230 Wärmedämmung, MIWO, Übergangsstück DN40**
Wärmedämmung, wie in Position 02.04.0190 beschrieben

Rohrdimension: DN40
Dämmdicke: 40mm (100%)
Menge: 60,000 St

**02.04.0240 Wärmedämmung, MIWO, Übergangsstück DN50**
Wärmedämmung, wie in Position 02.04.0190 beschrieben

Rohrdimension: DN50
Dämmdicke: 40mm (100%)
Menge: 6,000 St

**02.04.0250 Kunststoffmantel, für Rohrleitung DN15**
Zuschlag Kunststoffmantel für Rohrleitungen DN 15
für o.g. Rohrdämmung (100%) Ummantelung aus
Polyvinylchlorid
(PVC).

Einbauort: Technikzentralen und stoßgefährdete
Bereiche.

Abweichend von der aktuellen Fassung der VOB Teil C:
"Allgemeine Technische Vertragsbedingungen für
Bauleistungen
(ATV) Heizanlagen und zentrale Wassererwärmungsanlagen
-
DIN18380" sind Formteile mit in die Einheitspreise der
PVC-Ummantelung einzukalkulieren.

Es ist mit 2 Formteilen auf 1 m Leitungslänge zu
rechnen.
Menge: 20,000 m

**02.04.0260 Kunststoffmantel, für Rohrleitung DN20**
Zuschlag Kunststoffmantel für Rohrleitungen DN 20
Leistung wie unter Position 02.04.0250, jedoch für DN
20
Menge: 20,000 m

**02.04.0270 Kunststoffmantel, für Rohrleitung DN25**
Zuschlag Kunststoffmantel für Rohrleitungen DN 25
Leistung wie unter Position 02.04.0250, jedoch für DN
25
Menge: 20,000 m

**02.04.0280 Kunststoffmantel, für Rohrleitung DN32**
Zuschlag Kunststoffmantel für Rohrleitungen DN 32
Leistung wie unter Position 02.04.0250, jedoch für DN
32
Menge: 20,000 m

**02.04.0290 Kunststoffmantel, für Rohrleitung DN40**
Zuschlag Kunststoffmantel für Rohrleitungen DN 40
Leistung wie unter Position 02.04.0250, jedoch für DN
40
Menge: 20,000 m

**02.04.0300 Kunststoffmantel, für Rohrleitung DN50**
Zuschlag Kunststoffmantel für Rohrleitungen DN 50
Leistung wie unter Position 02.04.0250, jedoch für DN
50
Menge: 20,000 m

*Hinweis*

**02.04.0310 Exzentrische Dämmung, Rohrleitung, DN15**
Für Heizungsleitung im Fußbodenaufbau Dämmstärken gemäß
GEG, Verlegung auf  Rohfußboden:
Formteile sind einzukalkulieren.

Geschlossenzelliger Polyethylenschaum,
Faser-Polsterlage aus fest miteinander vernadelten
Fasern
Wärmeleitfähigkeit = 0,035 W/(mK)
Normalentflammbar B2 nach DIN 4102-1

einschl. schallentkoppelter Systembefestigung
für Rohre aus nichtrostendem Stahl.

Verarbeitung nach Anweisung des Herstellers
Menge: 100,000 m

**02.04.0320 Exzentrische Dämmung, Rohrleitung, DN20**
Für Heizungsleitung im Fußbodenaufbau Dämmstärken gemäß
GEG, Verlegung auf  Rohfußboden:
Formteile sind einzukalkulieren.

Geschlossenzelliger Polyethylenschaum,
Faser-Polsterlage aus fest miteinander vernadelten
Fasern
Wärmeleitfähigkeit = 0,035 W/(mK)
Normalentflammbar B2 nach DIN 4102-1

einschl. schallentkoppelter Systembefestigung
für Rohre aus nichtrostendem Stahl.

Verarbeitung nach Anweisung des Herstellers
Menge: 100,000 m

#### Titel 02.05 KG 422 Wärmeverteilung - Armaturen

**02.05.0010 Kreiselpumpe stufenlos regelbar Heizwasser PN6 Gehäuse Guss 230VAC**
Kreiselpumpe, stufenlos regelbar,
differenzdruckgeregelt,
benötigter Volumenstrom Pumpe in m3/h '0,44'

Mind.-Förderhöhe in m '0,29'

Fördermedium Heizwasser VDI 2035 Blatt 1,
Betriebstemperatur
max. 90 Grad C, Betriebsdruck PN 10, Gehäuse aus
Gusseisen, mit
Motor, Bemessungsbetriebsspannung 230 V AC,
blockierstromfest.

Produkt der Planung: Wilo Stratos MAXO oder
gleichwertig
HK2

Hersteller/Typ
'....................................................'

vom Bieter einzutragen,
Menge: 1,000 St

**02.05.0020 Kreiselpumpe stufenlos regelbar Heizwasser PN6 Gehäuse Guss 230VAC**
Kreiselpumpe, stufenlos regelbar,
differenzdruckgeregelt,
benötigter Volumenstrom Pumpe in m3/h '1,75'

Mind.-Förderhöhe in m '3,09'

Fördermedium Heizwasser VDI 2035 Blatt 1,
Betriebstemperatur
max. 90 Grad C, Betriebsdruck PN 10, Gehäuse aus
Gusseisen, mit
Motor, Bemessungsbetriebsspannung 230 V AC,
blockierstromfest.

Produkt der Planung: Wilo Stratos PICO plus oder
gleichwertig
HK3

Hersteller/Typ
'....................................................'

vom Bieter einzutragen,
Menge: 1,000 St

**02.05.0030 Kreiselpumpe stufenlos regelbar Heizwasser PN6 Gehäuse Guss 230VAC**
Kreiselpumpe, stufenlos regelbar,
differenzdruckgeregelt,
benötigter Volumenstrom Pumpe in m3/h '1,56'

Mind.-Förderhöhe in m '3,46'

Fördermedium Heizwasser VDI 2035 Blatt 1,
Betriebstemperatur
max. 90 Grad C, Betriebsdruck PN 10, Gehäuse aus
Gusseisen, mit
Motor, Bemessungsbetriebsspannung 230 V AC,
blockierstromfest.

Produkt der Planung: Wilo Stratos PICO plus oder
gleichwertig
HK4

Hersteller/Typ
'....................................................'

vom Bieter einzutragen,
Menge: 1,000 St

**02.05.0034 Einschweißhülse einschl. Einbau Tauchfühler**
Herrichten von Einschweiß- oder Einschraubhülsen in
Rohrleitungen für durch Fremdgewerke bereitgestellte
Fühler
einschließlich Einbau der bereitgestellten Tauchfühler
1/2 "
Menge: 16,000 St

**02.05.0040 Kreiselpumpe stufenlos regelbar Heizwasser PN6 Gehäuse Guss 230VAC**
Kreiselpumpe, stufenlos regelbar,
differenzdruckgeregelt,
benötigter Volumenstrom Pumpe in m3/h '3,13'

Mind.-Förderhöhe in m '4,54'

Fördermedium Heizwasser VDI 2035 Blatt 1,
Betriebstemperatur
max. 90 Grad C, Betriebsdruck PN 10, Gehäuse aus
Gusseisen, mit
Motor, Bemessungsbetriebsspannung 230 V AC,
blockierstromfest.

Produkt der Planung: Wilo Stratos MAXO oder
gleichwertig
HK5

Hersteller/Typ
'....................................................'

vom Bieter einzutragen,
Menge: 1,000 St

**02.05.0050 Kreiselpumpe stufenlos regelbar Heizwasser PN6 Gehäuse Guss 230VAC**
Kreiselpumpe, stufenlos regelbar,
differenzdruckgeregelt,
benötigter Volumenstrom Pumpe in m3/h '2,73'

Mind.-Förderhöhe in m '4,61'

Fördermedium Heizwasser VDI 2035 Blatt 1,
Betriebstemperatur
max. 90 Grad C, Betriebsdruck PN 10, Gehäuse aus
Gusseisen, mit
Motor, Bemessungsbetriebsspannung 230 V AC,
blockierstromfest.

Produkt der Planung: Wilo Stratos PICO plus oder
gleichwertig

Hersteller/Typ
'....................................................'

vom Bieter einzutragen,
Menge: 1,000 St

**02.05.0060 Strang-Regulierventilset - DN15**
Strangregulierventilset
bestehend aus Strangregulier- und Absperrventil
einschließlich
Pressmuffe oder Übergangsstück auf Pressmuffe.
mit Voreinstellung, mit Stellungsanzeige, für Wasser,
max.
Betriebstemperatur bis 120 Grad C, Nenndruck 0,6 MPa
(6 bar),
DN 15

Kvs-Werte sind den Planungsunterlagen zu entnehmen.

Produkt der Planung: Honeywell Kombi 3 oder
gleichwertig

Hersteller/Typ
'....................................................'

vom Bieter einzutragen
Menge: 2,000 St

**02.05.0070 Strang-Regulierventilset - DN20**
Strang wie in Position 02.05.0060 beschrieben,
jedoch DN20
Menge: 2,000 St

**02.05.0080 Strang-Regulierventilset - DN25**
Strang wie in Position 02.05.0060 beschrieben,
jedoch DN25
Menge: 4,000 St

**02.05.0090 Strang-Regulierventilset - DN32**
Strang wie in Position 02.05.0060 beschrieben,
jedoch DN32
Menge: 4,000 St

**02.05.0100 Strang-Regulierventilset - DN40**
Strang wie in Position 02.05.0060 beschrieben,
jedoch DN40
Menge: 8,000 St

**02.05.0110 Strangabsperrventil, DN15**
Strangabsperrventil, PN 6
Strangabsperrventil aus Rotguss, in
Schrägsitzausführung .
Vor- und Rücklaufeinbau möglich
Max. Betriebstemperatur : 120 °C
Nennbetriebsdruck : PN 6
Nennweite DN15
Menge: 4,000 St

**02.05.0120 Strangabsperrventil, DN20**
Strangabsperrventil, PN 6
Strangabsperrventil aus Rotguss,  in
Schrägsitzausführung .
Vor- und Rücklaufeinbau möglich
Max. Betriebstemperatur : 120 °C
Nennbetriebsdruck : PN 6
Nennweite DN20
Menge: 2,000 St

**02.05.0130 Strangabsperrventil, DN25**
Strangabsperrventil, PN 6
Strangabsperrventil aus Rotguss,  in
Schrägsitzausführung .
Vor- und Rücklaufeinbau möglich
Max. Betriebstemperatur : 120 °C
Nennbetriebsdruck : PN 6
Nennweite DN25
Menge: 4,000 St

**02.05.0140 Strangabsperrventil, DN32**
Strangabsperrventil, PN 6
Strangabsperrventil aus Rotguss,  in
Schrägsitzausführung .
Vor- und Rücklaufeinbau möglich
Max. Betriebstemperatur : 120 °C
Nennbetriebsdruck : PN 6
Nennweite DN32
Menge: 8,000 St

**02.05.0150 Strangabsperrventil, DN40**
Strangabsperrventil, PN 6
Strangabsperrventil aus Rotguss,  in
Schrägsitzausführung .
Vor- und Rücklaufeinbau möglich
Max. Betriebstemperatur : 120 °C
Nennbetriebsdruck : PN 6
Nennweite DN40
Menge: 4,000 St

**02.05.0160 Absperrventil, DN25**
Flanschenabsperrventil, für Heizwasserleitung,
Gehäuse aus Gusseisen, mit Grundbeschichtung,
Innengarnitur
aus nichtrostendem Stahl, in Durchgangsform,
Schrägsitzausführung, mit Drosselkegel, weich dichtend,
Spindelabdichtung mit Faltenbalg,
Sicherheitsstopfbuchse und
Anzeigevorrichtung, mit Handrad, mit Pressanschluss
oder
Übergangsstück auf Pressanschluss
Nennweite: DN25
Menge: 4,000 St

**02.05.0170 Absperrventil, DN32**
Leistung wie in Position 02.05.0160 beschrieben,
jedoch:
Nennweite: DN32
Menge: 12,000 St

**02.05.0180 Absperrventil, DN40**
Leistung wie in Position 02.05.0160 beschrieben,
jedoch:
Nennweite: DN40
Menge: 12,000 St

**02.05.0190 Absperrventil, DN50**
Leistung wie in Position 02.05.0160 beschrieben,
jedoch:
Nennweite: DN50
Menge: 8,000 St

**02.05.0200 Rückschlagklappe DN25**
Rückschlagklappe für den Einbau in senkrechte und
waagerechter
Leitungen, wartungsfreie Dichtart, Gehäuse aus
Rotguss, PN 6, für
Wasser, max. Betriebstemperatur bis 120°C.
Nennweite: DN25
Menge: 1,000 St

**02.05.0210 Rückschlagklappe DN32**
Rückschlagklappe für den Einbau in senkrechte und
waagerechter
Leitungen, wartungsfreie Dichtart, Gehäuse aus
Rotguss, PN 6, für
Wasser, max. Betriebstemperatur bis 120°C.
Nennweite: DN32
Menge: 3,000 St

**02.05.0220 Rückschlagklappe DN40**
Rückschlagklappe für den Einbau in senkrechte und
waagerechter
Leitungen, wartungsfreie Dichtart, Gehäuse aus
Rotguss, PN 6, für
Wasser, max. Betriebstemperatur bis 120°C.
Nennweite: DN40
Menge: 3,000 St

**02.05.0230 Rückschlagklappe DN50**
Rückschlagklappe für den Einbau in senkrechte und
waagerechter
Leitungen, wartungsfreie Dichtart, Gehäuse aus
Rotguss, PN 6, für
Wasser, max. Betriebstemperatur bis 120°C.
Nennweite: DN50
Menge: 1,000 St

**02.05.0240 Schmutzfänger DN25**
Schmutzfänger mit Flanschenanschluss, PN6, in
Schrägsitzform,
Baulänge entsprechend IN EN 558-1, mit einfachem Sieb,
aus
Cr-NI-Mo-Stahl Betriebstemperaturen bis 120°C und
Betriebsdrücke bis 6bar.
Gehäuse und Deckel aus Grauguss, mit Gewindebohrung und
Verschlussstopfen im Reinigungsverschluss
einschließlich
Gegenflanschen, Schrauben und Dichtungen.
Nennweite: DN25
Menge: 1,000 St

**02.05.0250 Schmutzfänger DN32**
Schmutzfänger mit Flanschenanschluss, PN6, in
Schrägsitzform,
Baulänge entsprechend IN EN 558-1, mit einfachem Sieb,
aus
Cr-NI-Mo-Stahl Betriebstemperaturen bis 120°C und
Betriebsdrücke bis 6bar.
Gehäuse und Deckel aus Grauguss, mit Gewindebohrung und
Verschlussstopfen im Reinigungsverschluss
einschließlich
Gegenflanschen, Schrauben und Dichtungen.
Nennweite: DN32
Menge: 3,000 St

**02.05.0260 Schmutzfänger DN40**
Schmutzfänger mit Flanschenanschluss, PN6, in
Schrägsitzform,
Baulänge entsprechend IN EN 558-1, mit einfachem Sieb,
aus
Cr-NI-Mo-Stahl Betriebstemperaturen bis 120°C und
Betriebsdrücke bis 6bar.
Gehäuse und Deckel aus Grauguss, mit Gewindebohrung und
Verschlussstopfen im Reinigungsverschluss
einschließlich
Gegenflanschen, Schrauben und Dichtungen.
Nennweite: DN40
Menge: 3,000 St

**02.05.0270 Schmutzfänger DN50**
Schmutzfänger mit Flanschenanschluss, PN6, in
Schrägsitzform,
Baulänge entsprechend IN EN 558-1, mit einfachem Sieb,
aus
Cr-NI-Mo-Stahl Betriebstemperaturen bis 120°C und
Betriebsdrücke bis 6bar.
Gehäuse und Deckel aus Grauguss, mit Gewindebohrung und
Verschlussstopfen im Reinigungsverschluss
einschließlich
Gegenflanschen, Schrauben und Dichtungen.
Nennweite: DN50
Menge: 1,000 St

**02.05.0280 Anschluss an Heizregister RLT DN32**
Herstellen des Anschlusses an Heizregister in
Lüftungsanlagen
entsprechend Vorgaben der Lüftungsbauers.
Einschließlich
Koordination mit Lüftungsbauer. Einschließlich
notwendiger
Übergangsverschraubungen.
Anschlussnennweite: bis DN32
Menge: 1,000 St

**02.05.0290 Schnellentlüfter G3/8**
Automatischer Entlüfter mit automatischem
Absperrventil mit
abnehmbarem Deckel. Gehäuse und Deckel aus Messing.
korrosionsbeständiger Schwimmer aus Polyethylen. Zur
Entlüftung
während der Befüllung und zur Abfuhr der im Wasser
eingeschlossenen Luft.

Nenndruck: 16 bar
Max. Betriebsdruck: 8 bar
Max. Betriebstemperatur: 115 °C.

Gewindeanschluss:: 3/8"

Produkt der Planung: Honeywell automatischer
Schnellentlüfter
EA122-AA oder gleichwertig

Hersteller/Typ
'....................................................'v
om Bieter
einzutragen,
Menge: 14,000 St

**02.05.0300 Passstück für Wärmemengenzähler**
Passstück für Wärmemengenzähler
konformitätsbewertet gemäß MessEV, Baulänge: 130 mm
Menge: 7,000 St

**02.05.0310 KFE-Kugelhahn, DN15**
Kugelhahn zum füllen und entleeren von Heizungsanlagen.
für Wasser bis 120 Grad C, mit Flügelgriff,
Durchgangsform,
Gehäuse aus Rotguss, weich dichtend, mit
Gewindeanschluss,
Nenndruck 1 MPa (10 bar),
Nennweite: DN15
Menge: 20,000 St

**02.05.0320 Zeigerthermometer**
Zeigerthermometer, DN 15, Messelement Bimetall,
Tauchrohr
axial, aus Edelstahl, Unterteil mit Einschraubstutzen,
festem
Sechskant, Gewindeanschluss R 1/2"
Tauchrohr-Einbaulänge entsprechend Rohrdimension,
Gehäuse
aus Stahl lackiert, Übersteckring aus Messing,
verchromt.
Gehäusedurchmesser: 100 mm,
Anzeigebereich: 0 bis 120 Grad Celsius,
Messgenauigkeit: 1 % vom Skalenendwert.
Menge: 16,000 St

**02.05.0330 Röhrenfeder-Manometer**
Druckmessgerät, Messsystem Rohrfeder DIN EN 837-1, ohne
Zusatzeinrichtungen, Nenndruck 0,6 MPa (6 bar),
Gehäuse aus
nichtrostendem Stahl, Gehäusenenngröße 63, Güteklasse
1,6,
Anzeigebereich 0 bis 6 bar, Anschluss G 1/4 unten,
mediumberührte Teile aus Messing.
Tauchhülse ist im Einheitspreis einzukalkulieren.
Menge: 16,000 St

**02.05.0350 Einbau 3-Wege-Ventile**
Einbau von 3-Wege-Ventilen. Diese  werden durch das
Gewerk
MSR bereitgestellt.
Einschl. Übergangsverschraubungen bzw. -flansche inkl.
Übergänge auf verwendetes Rohrsystem, Dichtungen und
Schrauben.
Einschließlich Absprache mit Fremdgewerk (MSR/GLT)
Menge: 4,000 St

#### Titel 02.06 KG 423 Wärmeübergabe

**02.06.0010 Röhrenradiator, 350 x 270 x 105 mm - Gliederzahl 6**
Gliederheizkörper aus Stahl,
Wärmeleistung geprüft nach DIN EN 442-2,
mit Registrierung, Betriebsmedium Wasser,
max. Betriebstemperatur bis 120 Grad C,
max. Betriebsüberdruck 0,6 MPa (6 bar),
mit Grundbeschichtung DIN 55900-1 und
Deckbeschichtung DIN 55900-2 als Pulverbeschichtung,
Farbton weiß, Gliedlänge ca. 45mm, Anschluss vertkal.

einschl. Befestigungszubehör und Einbauventil
(thermostatischen
Heizkörperventil) sowie Abdeckrosetten
Heizkörperanschlussblöcke werden seperat vergütet.
Wärmeleistungen sind den Planungsunterlagen zu
entnehmen.

Bauhöhe: ca. 350  mm
Gliederanzahl: ca. 6 (270 mm)
Bautiefe : ca. 105 mm

Produkt der Planung: arbonia Röhrenradiatoren  oder
gleichwertig

Hersteller/Typ
'....................................................'

vom Bieter einzutragen
Menge: 1,000 St

**02.06.0020 Röhrenradiator, 400 x 450 x 65 mm - Gliederzahl 10**
Leistung wie Position 02.06.0010, jedoch

Bauhöhe: ca. 400  mm
Gliederanzahl: ca. 10 (450 mm)
Bautiefe: ca. 65 mm
Menge: 3,000 St

**02.06.0030 Röhrenradiator, 500 x 810 x 105 mm - Gliederzahl 18**
Leistung wie Position 02.06.0010, jedoch

Bauhöhe: ca. 500 mm
Gliederanzahl: ca. 18 (810 mm)
Bautiefe: ca. 105 mm
Menge: 4,000 St

**02.06.0040 Röhrenradiator, 500 x 855 x 65 mm - Gliederzahl 19**
Leistung wie Position 02.06.0010, jedoch

Bauhöhe: ca. 500 mm
Gliederanzahl: ca. 19 (855 mm)
Bautiefe: ca. 65 mm
Menge: 4,000 St

**02.06.0050 Röhrenradiator, 500 x 855 x 105 mm - Gliederzahl 19**
Leistung wie Position 02.06.0010, jedoch

Bauhöhe: ca. 500 mm
Gliederanzahl: ca. 19 (855 mm)
Bautiefe: ca. 105 mm
Menge: 1,000 St

**02.06.0060 Röhrenradiator, 500 x 900 x 145 mm - Gliederzahl 20**
Leistung wie Position 02.06.0010, jedoch

Bauhöhe: ca. 500 mm
Gliederanzahl: ca. 20 (900 mm)
Bautiefe: ca. 145 mm
Menge: 2,000 St

**02.06.0070 Röhrenradiator, 550 x 1125 x 65 mm - Gliederzahl 25**
Leistung wie Position 02.06.0010, jedoch

Bauhöhe: ca. 550 mm
Gliederanzahl: ca. 25 (1125 mm)
Bautiefe: ca. 65 mm
Menge: 3,000 St

**02.06.0080 Röhrenradiator, 550 x 1125 x 105 mm - Gliederzahl 25**
Leistung wie Position 02.06.0010, jedoch

Bauhöhe: ca. 550 mm
Gliederanzahl: ca. 25 (1125 mm)
Bautiefe: ca. 105 mm
Menge: 3,000 St

**02.06.0090 Röhrenradiator, 550 x 1125 x 145 mm - Gliederzahl 25**
Leistung wie Position 02.06.0010, jedoch

Bauhöhe: ca. 550 mm
Gliederanzahl: ca. 25 (1125 mm)
Bautiefe: ca. 145 mm
Menge: 6,000 St

**02.06.0100 Röhrenradiator, 600 x 495 x 65 mm - Gliederzahl 11**
Leistung wie Position 02.06.0010, jedoch

Bauhöhe: ca. 600 mm
Gliederanzahl: ca. 11 (495 mm)
Bautiefe: ca. 65 mm
Menge: 1,000 St

**02.06.0110 Röhrenradiator, 600 x 810 x 65 mm - Gliederzahl 18**
Leistung wie Position 02.06.0010, jedoch

Bauhöhe: ca. 600 mm
Gliederanzahl: ca. 18 (810 mm)
Bautiefe: ca. 65 mm
Menge: 3,000 St

**02.06.0120 Röhrenradiator, 600 x 810 x 105 mm - Gliederzahl 18**
Leistung wie Position 02.06.0010, jedoch

Bauhöhe: ca. 600 mm
Gliederanzahl: ca. 18 (810 mm)
Bautiefe: ca. 105 mm
Menge: 2,000 St

**02.06.0130 Röhrenradiator, 600 x 810 x 145 mm - Gliederzahl 18**
Leistung wie Position 02.06.0010, jedoch

Bauhöhe: ca. 600 mm
Gliederanzahl: ca. 18 (810 mm)
Bautiefe: ca. 145 mm
Menge: 1,000 St

**02.06.0140 Röhrenradiator, 600 x 855 x 65 mm - Gliederzahl 19**
Leistung wie Position 02.06.0010, jedoch

Bauhöhe: ca. 600 mm
Gliederanzahl: ca. 19 (855 mm)
Bautiefe: ca. 65 mm
Menge: 1,000 St

**02.06.0150 Röhrenradiator, 600 x 855 x 105 mm - Gliederzahl 19**
Leistung wie Position 02.06.0010, jedoch

Bauhöhe: ca. 600 mm
Gliederanzahl: ca. 19 (855 mm)
Bautiefe: ca. 105 mm
Menge: 4,000 St

**02.06.0160 Röhrenradiator, 600 x 855 x 145 mm - Gliederzahl 19**
Leistung wie Position 02.06.0010, jedoch

Bauhöhe: ca. 600 mm
Gliederanzahl: ca. 19 (855 mm)
Bautiefe: ca. 145 mm
Menge: 1,000 St

**02.06.0170 Röhrenradiator, 600 x 900 x 145 mm - Gliederzahl 20**
Leistung wie Position 02.06.0010, jedoch

Bauhöhe: ca. 600 mm
Gliederanzahl: ca. 20 (900 mm)
Bautiefe: ca. 145 mm
Menge: 2,000 St

**02.06.0180 Röhrenradiator, 600 x 2520 x 65 mm - Gliederzahl 56**
Leistung wie Position 02.06.0010, jedoch

Bauhöhe: ca. 600 mm
Gliederanzahl: ca. 56 (2520 mm)
Bautiefe: ca. 65 mm
Menge: 1,000 St

**02.06.0190 Röhrenradiator, 750 x 585 x 145 mm - Gliederzahl 13**
Leistung wie Position 02.06.0010, jedoch

Bauhöhe: ca. 750 mm
Gliederanzahl: ca. 1 (585 mm)
Bautiefe: ca. 145 mm
Menge: 1,000 St

**02.06.0200 Röhrenradiator, 900 x 1080 x 105 mm - Gliederzahl 24**
Leistung wie Position 02.06.0010, jedoch

Bauhöhe: ca. 900 mm
Gliederanzahl: ca. 24 (1080 mm)
Bautiefe: ca. 105 mm
Menge: 1,000 St

**02.06.0210 Röhrenradiator, 1500 x 270 x 65 mm - Gliederzahl 6**
Leistung wie Position 02.06.0010, jedoch

Bauhöhe: ca. 1500  mm
Gliederanzahl: ca. 6 (270 mm)
Bautiefe: ca. 65 mm
Menge: 1,000 St

**02.06.0220 Röhrenradiator, 1500 x 360 x 65 mm - Gliederzahl 8**
Leistung wie Position 02.06.0010, jedoch

Bauhöhe: ca. 1500  mm
Gliederanzahl: ca. 8 (360 mm)
Bautiefe: ca. 65 mm
Menge: 1,000 St

**02.06.0230 Röhrenradiator, 1500 x 495 x 65 mm - Gliederzahl 11**
Leistung wie Position 02.06.0010, jedoch

Bauhöhe: ca. 1500  mm
Gliederanzahl: ca. 11 (495 mm)
Bautiefe: ca. 65 mm
Menge: 1,000 St

**02.06.0240 Röhrenradiator, 1800 x 405 x 65 mm - Gliederzahl 9**
Leistung wie Position 02.06.0010, jedoch

Bauhöhe: ca. 1800  mm
Gliederanzahl: ca. 9 (405 mm)
Bautiefe: ca. 65 mm
Menge: 2,000 St

**02.06.0250 Röhrenradiator, 1700 x 585 x 105 mm - Gliederzahl 13-Sondermaß!**
Leistung wie Position 02.06.0010, jedoch

Bauhöhe: ca. 1700  mm (Sondermaß!)
Gliederanzahl: ca. 13 (585 mm)
Bautiefe: ca. 105 mm
Menge: 1,000 St

**02.06.0260 Röhrenradiator, 1800 x 630 x 65 mm - Gliederzahl 14**
Leistung wie Position 02.06.0010, jedoch

Bauhöhe: ca. 1800  mm
Gliederanzahl: ca. 14 (630 mm)
Bautiefe: ca. 65 mm
Menge: 1,000 St

**02.06.0270 Röhrenradiator, 1700 x 990 x 105 mm - Gliederzahl 22-Sondermaß!**
Leistung wie Position 02.06.0010, jedoch

Bauhöhe: ca. 1700  mm (Sondermaß!)
Gliederanzahl: ca. 22 (990 mm)
Bautiefe: ca. 105 mm
Menge: 1,000 St

**02.06.0280 Röhrenradiator, 2000 x 360 x 65 mm - Gliederzahl 8**
Leistung wie Position 02.06.0010, jedoch

Bauhöhe: ca. 2000 mm
Gliederanzahl: ca. 8 (360 mm)
Bautiefe: ca. 65 mm
Menge: 4,000 St

**02.06.0290 Röhrenradiator, 2000 x 495 x 105 mm - Gliederzahl 11**
Leistung wie Position 02.06.0010, jedoch

Bauhöhe: ca. 2000 mm
Gliederanzahl: ca. 11 (495 mm)
Bautiefe: ca. 105 mm
Menge: 1,000 St

**02.06.0300 Röhrenradiator, 2000 x 540 x 65 mm - Gliederzahl 12**
Leistung wie Position 02.06.0010, jedoch

Bauhöhe: ca. 2000 mm
Gliederanzahl: ca. 12 (540 mm)
Bautiefe: ca. 65 mm
Menge: 1,000 St

**02.06.0310 Röhrenradiator, 2000 x 630 x 65 mm - Gliederzahl 14**
Leistung wie Position 02.06.0010, jedoch

Bauhöhe: ca. 2000 mm
Gliederanzahl: ca. 14 (630 mm)
Bautiefe: ca. 65 mm
Menge: 2,000 St

**02.06.0320 Röhrenradiator, 2000 x 720 x 105 mm - Gliederzahl 16**
Leistung wie Position 02.06.0010, jedoch

Bauhöhe: ca. 2000 mm
Gliederanzahl: ca. 16 (720 mm)
Bautiefe: ca. 105 mm
Menge: 1,000 St

**02.06.0330 Zulage für Sonderfarbe**
Zulage für abweichende RAL-Farben der zuvor angebotenen
Heizkörper (Röhrenradiator)
inkl. notwendiger Bemusterung
Menge: 62,000 St

**02.06.0340 Flachheizkörper Stahl profiliert Seitent. H 500-550mm L 500-550mm Typ2**
Flachheizkörper (Plattenheizkörper), aus Stahl,
Wärmeleistung
geprüft DIN EN 442-2, mit Registrierung, Oberfläche
profiliert, mit
Seitenteil und Abdeckgitter, Bauhöhe über 500 bis 550
mm,
Baulänge über 500 bis 550 mm, Bautiefe über 100 bis
125 mm,
Typ 22, max. Betriebstemperatur bis 110 Grad C, max.
Betriebsüberdruck 1 MPa (10 bar), mit
Grundbeschichtung DIN
55900-1 und Deckbeschichtung DIN 55900-2 als
Pulverbeschichtung, Farbton weiß, einschl.
Befestigungszubehör.

Produkt der Planung: Kermi x2 Profil Therm  oder
gleichwertig

Hersteller/Typ
'....................................................'

vom Bieter einzutragen,
Menge: 1,000 St

**02.06.0350 Flachheizkörper Stahl profiliert Seitent. H 500-550mm L 700-750mm Typ2**
Leistung wie Position 02.06.0340  jedoch

Bauhöhe : ca. 500-550 mm
Länge  : ca. 700-750 mm
Bautiefe :  ca. 100-125
Typ 22
Menge: 1,000 St

**02.06.0360 Heizwand H 1000-1100mm L 600-650mm**
Heizwand, Wärmeleistung geprüft DIN EN 442-2, mit
Registrierung,
max. Betriebstemperatur 120 Grad C, max.
Betriebsüberdruck 1
MPa (10 bar), mit Grundbeschichtung DIN 55900-1 und
Deckbeschichtung DIN 55900-2 als Pulverbeschichtung,
Farbton
weiß, Bauhöhe über 1000 bis 1100 mm, Baulänge über 600
bis
650 mm, Bautiefe über 30 bis 50 mm, einschl.
Befestigungszubehör.

Produkt der Planung: Kermi Ventil Heizwand HVV oder
gleichwertig

Hersteller/Typ
'....................................................'

vom Bieter einzutragen,
Menge: 2,000 St

**02.06.0370 Heizwand H 1000-1100mm L 700-750mm**
STLB-Bau 2025-04 041
Heizwand, Wärmeleistung geprüft DIN EN 442-2, mit
Registrierung,
max. Betriebstemperatur 120 Grad C, max.
Betriebsüberdruck 1
MPa (10 bar), mit Grundbeschichtung DIN 55900-1 und
Deckbeschichtung DIN 55900-2 als Pulverbeschichtung,
Farbton
weiß, Bauhöhe über 1000 bis 1100 mm, Baulänge über 700
bis
750 mm, Bautiefe über 50 bis 75 mm, einschl.
Befestigungszubehör.
Menge: 1,000 St

**02.06.0380 Heizwand H 2400-2500mm L 450-500mm**
STLB-Bau 2025-04 041
Heizwand, Wärmeleistung geprüft DIN EN 442-2, mit
Registrierung,
max. Betriebstemperatur 120 Grad C, max.
Betriebsüberdruck 1
MPa (10 bar), mit Grundbeschichtung DIN 55900-1 und
Deckbeschichtung DIN 55900-2 als Pulverbeschichtung,
Farbton
weiß, Bauhöhe über 2400 bis 2500 mm, Baulänge über 450
bis
500 mm, Bautiefe über 100 bis 125 mm, einschl.
Befestigungszubehör.
Menge: 1,000 St

**02.06.0390 Heizwand H 2400-2500mm L 600-650mm**
STLB-Bau 2025-04 041
Heizwand, Wärmeleistung geprüft DIN EN 442-2, mit
Registrierung,
max. Betriebstemperatur 120 Grad C, max.
Betriebsüberdruck 1
MPa (10 bar), mit Grundbeschichtung DIN 55900-1 und
Deckbeschichtung DIN 55900-2 als Pulverbeschichtung,
Farbton
weiß, Bauhöhe über 2400 bis 2500 mm, Baulänge über 600
bis
650 mm, Bautiefe über 100 bis 125 mm, einschl.
Befestigungszubehör.
Menge: 1,000 St

**02.06.0400 Zulage für Sonderfarbe**
Zulage für abweichende RAL-Farben der zuvor angebotenen
Heizkörper (Flachheizkörper/ Heizwand)

inkl. notwendiger Bemusterung
Menge: 5,000 St

**02.06.0410 Heizkörperanschlussblock**
Einsatz Unterputz aus der Wand und aus dem
Boden beinhaltet ein DN15 vorgebogenes Rohr (100%
wärmegedämmt)
Vor-und Rücklaufleitung mit festem Mittenabstand
Die Anschlusshöhe ist durch individuelles Abbiegen des
Rohres
einstellbar
gegen Verschmutzung verschließbar
Anschluss von unten an Heizkörper

Produkt der Planung: Honeywell Home H oder gleichwertig

Hersteller/Typ
'....................................................'

vom Bieter einzutragen,
Menge: 69,000 St

**02.06.0420 Thermostatkopf**
Thermostatkopf für vorher beschriebene Heizkörper mit
Einbauventil.

Stelleinrichtung mechanisch inkl. Fühlerelement und
Nullabsperrung, begrenz- oder blockierbar
Farbe: weiß, Flüssigkeitsgefüllt.

geplantes Fabrikat: Danfoss oder gleichwertig

Hersteller/Typ
'....................................................'

vom Bieter einzutragen,
Menge: 69,000 St

**02.06.0430 Heizkörperverschraubung, eckform, Zwei-Rohr-Heizung**
Heizkörperverschraubung für zuvor beschriebene
Heizkörper,
Gehäuse aus Messing, vernickel, Block für Vor- und
Rücklauf, in
Eckausführung, mit Außengewinde, für Wasser bis 120
°C, PN 6,
regulierbar für hydraulischem Abgleich, absperrbar

geplantes Fabrikat: Danfoss oder gleichwertig

Hersteller/Typ
'....................................................'

vom Bieter einzutragen,
Menge: 69,000 St

**02.06.0440 Zuschlag für An- und Abbau von Heizkörpern**
Zuschlag für das An- und Abbauen von Heizkörpern
während der
Bauphase.
Menge: 69,000 St

**02.06.0450 bauzeitlicher Schutz der Heizkörper**
Die Heizkörper sind während der Bauphase vor
Verschmutzungen,
Staub und Lackschäden zu schützen.
Menge: 69,000 St

**02.06.0460 Elektrische Fußbodenheizung mit Heizfolie in Remise vor Thekenbereich**
Liefern und fachgerechtes Verlegen einer elektrischen
Flächenheizung in Heizfolientechnologie als
Direktheizsystem zur
Beheizung von Fußbodenflächen in der Remise vor dem
Thekenbereich

Technische Daten:
Heizleistung: ca. 150 W/m²
Heizmedium: elektrische Heizfolie
Oberflächentemperatur Heizfolie: ca. 4050 °C
Gewünschte Boden-Oberflächentemperatur: ca. 290 °C
Integrierte Frostwächter-Funktion zur Vermeidung von
Bodenauskühlung
Betriebsspannung: 230 V / 50 Hz
Schutzart: mindestens IPX4
Steuerung über programmierbaren Raumthermostat mit
Boden-
und Raumfühler

Ausführung:
Verlegung direkt unter Bodenbelag
Lieferung inkl. aller erforderlichen Zubehörteile wie
Anschlusskabel, Fühlerhülse, Klebeband, und
Trägermaterial
Verlegung nach Herstellerangaben und gültigen Normen
(DIN VDE
0100, DIN EN 60335)
Vor Inbetriebnahme: Isolationsprüfung und
Funktionsprüfung
protokollieren

Leistungsumfang:
Materiallieferung inkl. Heizfolie, Fühler, Thermostat,
Anschlussmaterial
Fachgerechte Verlegung auf vorbereiteter
Unterkonstruktion
Anschlussbereit montiert inkl. Dokumentation und
Prüfprotokoll

Besondere Hinweise:
Untergrund muss eben, trocken, sauber und tragfähig
sein
Kompatibilität des Bodenbelags mit elektrischer
Fußbodenheizung
ist bauseits sicherzustellen

Hersteller/Typ
'....................................................'

vom Bieter einzutragen,
Menge: 10,000 m2

#### Titel 02.07 KG 429 Sonstiges

**02.07.0010 Brandschutzdurchfüührungen DN15**
Brandschutzdurchführung für DN15 Rohrleitung  durch
gemauerte
Decken (hist. Gewölbedecken, Mauerwerk,
Holzbalkendecke)
inkl. verschließen
Menge: 2,000 St

**02.07.0020 Brandschutzdurchführungen DN20**
Leistung wie in Position 02.07.0010  beschrieben,
jedoch DN20
Menge: 2,000 St

**02.07.0030 Brandschutzdurchführungen DN25**
Leistung wie in Position 02.07.0010  beschrieben,
jedoch DN25
Menge: 4,000 St

**02.07.0040 Brandschutzdurchführungen DN32**
Leistung wie in Position 02.07.0010  beschrieben,
jedoch DN32
Menge: 4,000 St

**02.07.0050 Brandschutzdurchführungen DN40**
Leistung wie in Position 02.07.0010  beschrieben,
jedoch DN40
Menge: 8,000 St

**02.07.0060 Einmörteln / fachgerechtes Verschließen von Brandschutzdurchführungen**
Einmörteln Branschutzabschottbung gemäß Vorschrift des
Herstellers, bzw. bauaufsichtliche Zulassung in Mörtel
MG III,
gemäß DIN 1053  einbringen.  Das Verschließen der
Wand-  und
Deckendurchbrüche hat so  zu erfolgen, dass ein
homogener
Mörtel, ohne Blasen und Fehlstellen, rauchgasdicht an
die
Bauelemente anliegend  entsteht.  Die Mindesttiefe der
Verfüllung
beträgt 11,5  cm, wenn  vom Hersteller nicht anders
vorgeschrieben.

Bei schlechter Zugängigkeit ist der Mörtel mit Pumpen
und
Verpresslanzen einzubringen. Der so eingebrachte
Mörtel ist
mechanisch zu verdichten, incl. Material und Werkzeug.
Wand-/Deckenstärke bis 25 cm
Fugenbreite bis ca. 10 cm
Menge: 20,000 St

**02.07.0070 Beschilderung**
Bezeichnungsschild gemäß der  DIN 825,
aus mehrschichtigem Kunststoff, Befestigung über
Schildträger
aus verzinktem Stahl und Spannband

Breite:  105mm
Höhe: 52mm

Beschriftung und Farbauswahl sind nach Angaben des AG
zu
wählen
Menge: 200,000 St

**02.07.0080 Rohrkennzeichnung**
Rohrmarkierer, gemäß DIN 2403, aus Kunststoff, zwei
Pfeilspitzen,
in Rollen, getrennt in Vorlauf/Rücklauf

Höhe: ca. 40mm
Breite: ca. 230mm
Menge: 200,000 St

**02.07.0090 Spülen, Befüllen, Abdrücken und Entlüften in Teilabschnitten**
Druckprüfung (6,0 bar)
Eine Druckprobe ist nach DIN 19630, jedoch mit
mindestens 1,3-fachen Pzul. durchzuführen. Alle für die
Durchführung der Druckprobe erforderlichen Vorkehrungen
wie das Anschweißen von gewölbten Böden, die Montage
und Demontage der erforderlichen Armaturen,
Hilfsrohrleitungen und Meßinstrumente, das Einbringen
und Entleeren des für die Druckprobe erforderlichen
Wassers usw. sind vom Auftragnehmer zu treffen. Auch
der Bezug des Wassers geht zu Lasten des
Auftragnehmers. Die Wasserdruckprobe ist
mind. 24 Stunden aufrecht zu erhalten.
Die Druckprobe ist zu protokollieren. Verläuft die
Druckprobe negativ, so ist die Schadstelle durch den
Auftragnehmer zu beseitigen und die Druckprobe erneut
zu Lasten des Auftragnehmers durchzuführen.
einschließlich anfertigen des Druckprotokolles.
Ausfertigung 2-fach als Papierform und 1-fach auf
elektronischem Datenträger. Die Prüfprotokolle sind
spätestens mit den Revisionsunterlagen dem AG zu
übergeben.

Befüllung der Heizanlage mit enthärtetem Wasser

max. 0,02 mol/m3, Fließdruck 3 bar, Nachweis des
zulässigen pH-Wertes im Anlagenwasser im Bereich von
8,2 bis
9,5  nach VDI  2035  Blatt 2  8  bis  12 Wochen nach
Inbetriebnahme,

einschl. Messprotokoll/Betriebsbuch nach VDI
2035 Blatt 1 und 2. In Absprache mit dem Versorger in
mehreren Abschnitten,

oder einmalige Befüllung durch den
Versorger oder dezentrale Station des AN durchführen.
Menge: 1,000 psch

**02.07.0100 Hydraulische Einregulierung der Anlage nach DIN 18399**
Die gesamte Anlage ist durch die Voreinstellung der
Heizkörper - Rücklaufverschraubungen und Regelventile
lt. Angaben in  Grundrissen/Strangschema-Berechnung
komplett
einzuregulieren.
Nachzuweisen ist die erfolgte Einregulierung anhand
eines Messprotokolles.

Dieses hat die folgenden Angaben zu enthalten:
-  Datum, Objektbezeichnung, Bearbeiter
-  Strangnummerierung, Nennweite Messventil,
  Einstellposition, Druckverlust über das Ventil,
-  Nenn- und Istdurchfluß am Strang, Nenndurchfluß
der Pumpe
Menge: 1,000 psch

**02.07.0110 Revisionsunterlagen und Dokumentation**
Auf Grundlage der VOB Teil C und der darin dem
Fachgebiet
zugeordneten ATVs hat der Auftragnehmer die im
Inhaltsverzeichnis dieser LV-Pos. genannten Unterlagen
zu
beschaffen oder aufzustellen und spätestens bei
Abnahme zu
übergeben.

Revisionsunterlagen gemäß RB-Bau, mindestens jedoch
3-fach
wie folgt:
Die Revisionspläne sind aufgrund der abgeschlossenen
Montagen
nachzuführen und haben den tatsächlich erstellten
Installationen
vollumfänglich zu entsprechen.

Form
Übergabe der Revisionsdokumentation:
- 2 x in Papierform/ Revisionsordner (geordnet nach dem
folgenden ggf. erweiterten Inhaltsverzeichnis in einem
Ordner pro
Exemplar zu übergeben)
- 1 x auf elektronischem Datenträger als dwg-, dxf-
und pdf- Datei
und auf Projekt-Cloud Bauherr. Die erstellten
Stromlaufpläne sind
als dwg-, dxf- und pdf- Dateien zu liefern.

Der Umfang der fachlichen Ordnerinhalte ist dem
folgenden
Minimal- Inhaltsverzeichnis zu entnehmen. Redundanz-
Informationen in den Beschreibungen sollen vermieden
werden.
Beschreibungen ausführlich, nachvollziehbar und ggf.
mit
grafischer Ergänzung. Werden Abkürzungen verwendet,
sind sie
aufzulisten und zu erklären.

Aufteilung in Ordnern.
Übersteigt der Umfang der einzelnen Dokumentationen die
Kapazität eines Ordners pro Gewerk bzw. Anlage, so
sind die
Kapitel entsprechend in mehrere Ordner zu verteilen.
Jeder Ordner
ist am Rücken mit den entsprechenden Kapiteln zu
bezeichnen

Inhaltsverzeichnis
1. Allgemeines
1.1 Abnahmeprotokolle gemäß VOB
1.2 Berechnungen
1.3 Einweisungsprotokolle (Hausmeister, Bedienpersonal)
1.4 Prüfbücher mit dem Ergebnis der vor der
Inbetriebnahme
durchgeführten Abnahmeprüfungen
1.5 Mess-, Prüfprotokolle und Übergabebericht
1.6 Entsorgungsnachweise (Anlage 5 Formblatt 2)

2. Organisatorische Hinweise
2.1 Herstellerverzeichnis/ Subunternehmer
2.2 Auflistung aller Technischen Anlagen des
Gesamtprojektes
2.3 Zusammenstellung von Vorschriften für
Arbeitsschutz und
Unfallverhütung
2.4 Liste der Anlage, die einer Überwachungspflicht
auf Grund
öffentlich-rechtlicher Vorschriften unterliegen,
einschließlich der
vorgesehenen Prüftermine
2.5 Aufstellen von Bauteilen, die der Wartung bedürfen
2.6 Fristenregelung für Wartungs- und
Instandhaltungsarbeiten

3. Bedienung
3.1 Bedienungs-/ Pflegehinweise

4. Gewährleistungsbescheinigung
4.1 Herstellerbescheinigung
4.2 Errichterbescheinigung
4.3 Bestätigung der Unfallverhütungsvorschrift
4.4 Prüfbericht Sachverständiger
4.5 Zertifikate z. B. VdS

5. Herstellerunterlagen
5.1 Betriebsanweisungen, einschließlich der
Anlagenhersteller
5.2 Bedienungs- und Instandhaltungsanleitungen
5.3 Datenblätter

6. Anlagen- und Funktionsbeschreibung
6.1 Vorgaben und Hintergründe
6.2 Funktionsbezogene Beschreibung
6.3 Software
(inkl. erforderlicher Lizenzen sowie die vom AN
erstellten
Programme bzw. Programmteile, die zur Administration,
Modifikation oder Anlagenerweiterung notwendig sind)
6.3 Softwaredokumentation (Standardbausteine,
lösungsbezogene SW)
6.4 Hardwaredokumentation (Verschaltung und
lösungsbezogene
Besonderheiten)

7. Stückliste/ Aktualisiertes LV

8. Schaltschrankunterlagen

9. Revisionspläne
9.1 Übersichtspläne
9.2 Lagepläne
9.3 Schaltpläne
9.4. Strangschemen
9.5. Grundrißpläne
Menge: 1,000 psch

**02.07.0120 Einweisung des Betreiberpersonals in das Heizungssystem**
Fachgerechte Einweisung des Betreiberpersonals in
Aufbau,
Funktion, Bedienung und Wartung des geplanten
Heizungssystems. Die Einweisung ist durch
qualifiziertes
Fachpersonal des ausführenden Unternehmens oder
Systemherstellers vor Ort durchzuführen und umfasst
mindestens:
Erklärung der hydraulischen und regelungstechnischen
Funktionsweise.
Vorstellung der einzelnen Systemkomponenten (z. B.
Wärmeerzeuger, Pumpengruppen, Heizkreise,
Sicherheitsarmaturen)
Bedienung und Einstellmöglichkeiten der
Regelungstechnik (inkl.
Heizungssteuerung, Zeitprogramme, Temperaturführung
etc.)
Erläuterung der Wartungsintervalle und
sicherheitsrelevanten
Bauteile
Hinweise zur Energieeffizienz und Betriebsoptimierung
Übergabe und Besprechung der technischen Dokumentation,
Schaltpläne, Wartungspläne
Beantwortung von Fragen des Bedienpersonals
Protokollierung der Einweisung mit Angabe der
Teilnehmer
(Namen, Funktion, Datum, Unterschrift)
Besonderheiten:
Die Einweisung erfolgt nach vollständiger
Inbetriebnahme der
Anlage und ist terminlich mit dem Auftraggeber bzw. der
Bauleitung abzustimmen.
Ein Exemplar des Einweisungsprotokolls ist dem
Auftraggeber
auszuhändigen.
Ausführung gemäß DIN 18380 (VOB/C) sowie den
anerkannten
Regeln der Technik.
Menge: 1,000 psch

**02.07.0130 Wiederholte Einweisung**
Wiederholte Einweisung des Bedienungs- und
Wartungspersonals
vor Ort, die durchgeführte Einweisung wird
protokolliert.
Menge: 1,000 psch

**02.07.0140 Fotodokumentation**
Fortlaufende Fotodokumentation für später verdeckte
und nicht
mehr einsehbare Leistungen, (zum Beispiel für
Rohinstallationen
und Brandschotts in Schächten und Vorwänden).

Als digitale Fotodokumentation, Bildgröße mindestens 3
Mio. Pixel
als JPEG-Datei archivieren und A4 - Ausdruck mit
mindestens 300
dpi als Bestandteil der Dokumentation auf einfachem
weißen
Papier, mit folgenden Mindestangaben:
- Datum
- Aufnahmeort mit genauer Bezeichnung
- Inhaltsbezeichnung
- 2 x Papier

Ausführung in Abstimmung mit der örtlichen Bauleitung
Menge: 1,000 psch

**02.07.0150 Werk- und Montageplanung**
Erstellen einer vollständigen Werkstatt- und
Montageplanung für
die Kostengruppe 420 (Wärmeversorgungsanlagen) gemäß
DIN
276 und unter Einhaltung aller gültigen Normen und
technischen
Regeln (z. B. DIN EN 12828, VDI 2035, VOB/C DIN 18380).
Die Planung dient der detaillierten Vorbereitung und
Durchführung
der Heizungsinstallation. Sie beinhaltet mindestens
folgende
Unterlagen:
Leitungsführungspläne (Vor-/Rücklauf,
Kondensatleitungen,
Entleerung etc.) mit Dimensionen, Gefälle und
Kennzeichnung der
Medien
Trassen- und Raumpläne mit Koordination angrenzender
Gewerke
Detailzeichnungen zu Heizkreisverteilern,
Übergabestellen,
Armaturen- und Pumpengruppen
Befestigungs- und Einbausysteme (z. B. Rohrträger,
Schallschutzmaßnahmen, Decken-/Wandkonsolen)
Angaben zu Dämmung, Brandschutzdurchführungen,
Befestigungen und Dehnungsausgleich
Hydraulikschema und Funktionsbeschreibung der
Heizungsanlage
Ermittlung und Aufstellung der Material- und
Stücklisten
Digitalisierte Planung im DWG- und PDF-Format zur
Weitergabe an
Baustelle und Fachbauleitung
Abstimmung mit der Fachplanung und Bauleitung vor
Ausführung
Besonderheiten:
Die Werkstattplanung erfolgt auf Basis der
freigegebenen
Ausführungsplanung und ist vor der Montage durch die
Bauleitung
freizugeben.
Alle Änderungen, die sich im Zuge der Koordination mit
anderen
Gewerken ergeben, sind einzupflegen.
Die Planung muss die realen Einbring- und
Montagemöglichkeiten
berücksichtigen (z. B. Transportwege, Bauteilgrößen,
Gewicht).

Hinweis:
Die Leistung ist pauschal zu kalkulieren und
beinhaltet sämtliche
erforderliche Abstimmungen, Korrekturen, Anpassungen
und finale
Freigabe durch den Auftraggeber bzw. Fachplaner.
Zusätzlich sind folgende Unterlagen abzugeben:
02.02 Revisionsunterlagen Heizungstechnik
02.03 As-built-Dokumentation Heizung
02.04 Hydraulischer Abgleich  Dokumentation
02.05 Montagezeichnungen für Übergabestation /
Heizungszentrale

Die Zeichnungen sind in Papierform farbig 2-fach zu
übergeben,
die restlichen Unterlagen in Papierform schwarz/weiß 2-
fach. Neben der Papierform sind alle genannten, durch
den AN erstellten Unterlagen als Dateien in einem
Austauschformat (digital pdf + dwg-Format) dem AG zur
Verfügung zu stellen. Der Dokumentationsschein ist zu
verwenden. Die Dokumentation ist vor Ausführung der
Bauleistung zu erstellen und fortzuschreiben.

Hinweis: Diese Position beinhaltet die
Zusatzaufwendungen zu
den Grund und Nebenleistungen nach der VOB/C, die bei
der
Bildung des Einheitspreises entsprechend zu
berücksichtigen
sind.
Menge: 1,000 psch

**02.07.0160 Heizungsschema**
Im Heizungsraum ist ein laminiertes Heizungsschema mit
farbig
angelegten Ausrüstungen und Rohrleitungen an geeigneter
Stelle aufzuhängen. Die farbliche Kennzeichnung ist
nach DIN  2403 bzw. DIN 2404 vorzunehmen.
Größe des Aushängeschaltbildes Format = DIN A0.
Die Ausführung muß licht-und alterungsbeständig sein.
Kaschierung auf Kapa-Mount 10 mm und UV-Folie mit Rahmen aus Kunststoff (Farbe nach Wahl des AG).
Befestigt mit 4x8 mm Schrauben und Dübel an der Wand im
Heizungskeller.
Menge: 1,000 St

*Hinweis*
Jede Kernbohrung wird vor Ort durch AN  angezeichnet
und durch
den Statiker überprüft und freigegeben. Es darf keine
Kernbohrung
ohne die Zustimmung des Statikers eigenständig gebohrt
werden.

Bohrkerne verbleiben vor Ort und sind nach der Bohrung
in
unmittelbarer Nähe einzulagern.

**02.07.0170 Kernbohrarbeiten bis Durchmesser 200mm**
Kernbohrung Durchm. bis 200 mm, durch Wände aus
Mauerwerk,
inkl. verschließen

Bohrdurchmesser bis 200 mm,
Bohrtiefe bis 25 cm
Menge: 20,000 St

**02.07.0180 Kernbohrarbeiten bis Durchmesser 200mm - Bohrtiefe bis 50 cm**
wie vor beschrieben, jedoch bis 50 cm
Menge: 2,000 St

**02.07.0190 Kernbohrarbeiten bis Durchmesser 200mm - Bohrtiefe bis 75 cm**
wie vor beschrieben, jedoch bis 75 cm
Menge: 20,000 St

**02.07.0200 Kernbohrarbeiten bis Durchmesser 200mm - Bohrtiefe über 100 cm**
wie vor beschrieben, jedoch über 100 cm
Menge: 20,000 St

**02.07.0210 Profilstahlkonstruktion**
Profilstahlkonstruktion, verzinkt, für
Rohreinzelbefestigunggen,
z.B. Tragkonstruktionen, Festpunkte, als
Sonderkonstruktionen,
die über die in den Positionen lfd. m Rohrleitungen
beschriebenen
Befestigungen hinausgehen; für Stütz-, Hänge-, Trag-
und
Sonderbefestigung, einschl. Befestigungsmaterial.

Zur Abrechnung dieser Position sind vorgenannte
genehmigte
Zeichnungs- bzw. Skizzen-Kopien und Stücklisten mit
Gewichtsermittlung dem Aufmaß beizufügen.
Menge: 150,000 kg

**02.07.0220 Einmörteln / fachgerechtes Verschließen von Brandschutzdurchführungen**
nach dem Einbau der zuvor beschriebenen
Brandschutzdurchführungen fachgerechtes einmörteln /
verschließen entsprechend den Vorgaben für die
Brandschutzdurchführungen in Massivbauteilen und
Holzbalkendecken.

Verschließen mit Brandschutzmörtel nach DIN4102-11 in
Massivwänden und -decken.

Als mischfertiges Mörtelpulver

Frischrohdichte: ca. 1.970 kg/m3
Trockenrohdichte: ca. 1.740 kg/m3
Biegezugfestigkeit: 6,9 N/mm2 (Mittelwert)
Druckfestigkeit: 31,9 N/mm2 (Mittelwert)
Haftscherfestigkeit: 0,84 N/mm2 (Mittelwert)
Verarbeitungstemperatur: mind. +5 °C
Verarbeitunszeit: 45 min. bei +20 °C
Menge: 100,000 KG

**02.07.0230 Erstellung Brandschutzkataster**
Erstellung eines Brandschutzkatasters, inkl.
Fotodokumentation,
fortlaufende Nummerierung aller
Brandschutzschottunge/-klappen inklusive
Tabellenerstellung zur
Informationserfassung von Lage und Größe, einschl.
Zulassungsnummer bzw. Verweis auf den
Verwendbarkeitsnachweis für jede Schottung/Klappe.
Menge: 1,000 psch

**02.07.0240 Obermonteur/-in sämtliche Kosten/Zuschläge**
STLB-Bau 2024-04 091
Stundenlohnarbeiten durch Obermonteur/-in
der Verrechnungssatz für die jeweilige Arbeitskraft
umfasst
sämtliche Aufwendungen wie Lohn- und Gehaltskosten,
Lohn- und
Gehaltsnebenkosten, Zuschläge, lohngebundene und
lohnabhängige Kosten, sonstige Sozialkosten,
Gemeinkosten,
Wagnis und Gewinn.
Menge: 5,000 h

**02.07.0250 Monteur/-in sämtliche Kosten/Zuschläge**
STLB-Bau 2024-04 091
Stundenlohnarbeiten durch Monteur/-in
der Verrechnungssatz für die jeweilige Arbeitskraft
umfasst
sämtliche Aufwendungen wie Lohn- und Gehaltskosten,
Lohn- und
Gehaltsnebenkosten, Zuschläge, lohngebundene und
lohnabhängige Kosten, sonstige Sozialkosten,
Gemeinkosten,
Wagnis und Gewinn.
Menge: 5,000 h

**02.07.0260 Bauhelfer/-in sämtliche Kosten/Zuschläge**
STLB-Bau 2024-04 091
Stundenlohnarbeiten durch Bauhelfer/-in
der Verrechnungssatz für die jeweilige Arbeitskraft
umfasst
sämtliche Aufwendungen wie Lohn- und Gehaltskosten,
Lohn- und
Gehaltsnebenkosten, Zuschläge, lohngebundene und
lohnabhängige Kosten, sonstige Sozialkosten,
Gemeinkosten,
Wagnis und Gewinn.
Menge: 5,000 h

*Hinweis*
Nach Vorliegen der Voraussetzungen beabsichtigt der AG
mit dem AN einen Wartungsvertrag abzuschließen.
Grundlage des Wartungsvertrages ist der Muster
-Wartungsvertragsvordruck des AG, der als Anlage den
Verdingungsanlagen für bezeichnetes Vorhaben beigefügt
ist. Vom Bieter ist der Mustervertrag vollständig
auszufüllen.

Der Abschluss des Wartungsvertrages erfolgt über eine
gesonderte Beauftragung für die Laufzeit der
Mangelanspruchsfrist des AG von 4 Jahren.
Das Wartungsangebot ist gemäß Formblatt 242 zu
erstellen.

Die Angebotsbindungsfristverlängerung für den/die Titel
Wartung/en, kalkuliert auf Grundlage der vom AG
übergebenen Verdingungsunterlagen, erkennt derArt bis
zum Zeitpunkt der Abnahme der Bauleistung an.
Das Wartungsangebot des Bieters hat vollinhaltlich alle
Anforderungen zu beinhalten, die nach VOB (B) § 13 Nr.4
die Beibehaltung der Mangelanspruchsfrist nach Abnahme
der Baumaßnahme für den AG sicherstellt.
Die Wartungspauschale für den Wartungsvertrag ist über
die Laufzeit der Mangelanspruchsfrist des AG von 4
Jahren zu kalkulieren.

Der angebotene Einheitspreis beinhaltet die
Wartungskosten für
noMendige Wartungen pro Jahr (unabhängig der
notwendigen
Wartungsintewalle des AN pro Jahr) unter Maßgabe der
Vertragslaufzeit innerhalb der Mangelanspruchsfrist
des AG von 4
Jahren.

Fehlende Angebotsbepreisung des Bieters u. a. zu diesem
Titel können nach VOB (A) § 16, Nr. 1 zum Ausschluss
des Angebotes führen.

Nach VOB (A) § 16, Nr. 6, (3.) wird der Einheitspreis
für die Position Wartung- bei der
Wirtschaftlichkeitsbewertung des
Angebotes für die Zuschlagserteilung als
Wertungskriterium
einbezogen.

Der Bieter erklärt mit seiner Kalkulation der Wartung,
dass er diesbezügliche aktuelle herstellerspezifische
Wartungs-
und Servicevorgaben für seine angebotene
Anlagentechnik in vollem Umfang mit bei der Kalkulation
der Wartung über den bezeichneten Zeitraum
berücksichtigt hat.

**02.07.0270 Wartung im 1. Jahr**
Wartung im 1. Jahr
Wartung, wie zuvor beschrieben, im 1. Jahr
Menge: 1,000 a

**02.07.0280 Wartung im 2. Jahr**
Wartung im 2. Jahr
Wartung, wie zuvor beschrieben, im 2. Jahr
Menge: 1,000 a

**02.07.0290 Wartung im 3. Jahr**
Wartung im 3. Jahr
Wartung, wie zuvor beschrieben, im 3. Jahr
Menge: 1,000 a

**02.07.0300 Wartung im 4. Jahr**
Wartung im 4. Jahr
Wartung, wie zuvor beschrieben, im 4. Jahr
Menge: 1,000 a

### Gewerk 03 KG 492 Gerüste

**03.0010 Rollrüstung 200kg, bis 4,50m, Montagehöhe**
Rollrüstung, Traglast mind. 200 kg, bis 4,50 m
Montagehöhe, inkl.
Auf- und Abbau.
Rollrüstung als Pauschale für die gesamte Montagezeit
vorhalten,
eine Übernahme durch den AG ist nicht vorgesehen
Menge: 2,000 St

**03.0020 Umsetzen fahrbares Gerüst 4,5kN/m2 Abst. 2m 2Lagen H 4m**
Umsetzen fahrbares Gerüst,
Systemgerüst DIN EN 12810-1, Lastklasse 5 (4,5 kN/m2),
Höhenabstand der Gerüstlagen 2 m, 2 genutzte
Gerüstlagen, Höhe
der obersten Gerüstlage 4 m, im Gebäude, Länge des
Transportweges im Mittel bis 25 m.
Menge: 6,000 St

USt %: 19,00
